# Groß Köris, Neubau Grund- und Oberschule
Angebotsaufforderung (GAEB DA XML 3.3, DA83)
Projekt: 23-352-0010
Währung: EUR
Nebenangebote zugelassen: ja
Auftraggeber: sta² architekten. ingenieure. partnerschaft mbB, Zeuthen, Oldenburger Straße 7, 15738 Telefon +49 (33762) 22990, Fax +49 (33762) 229920, E-Mail info@sta2.de
Erstellt mit: GXML Toolbox V3.3 R20230829, iTWO_64 V25.0.650, 23.02.2026

## L E I S T U N G S V E R Z E I C H N I S
L E I S T U N G S V E R Z E I C H N I S

  für

  KG 450  Kommunikations-, sicherheits- und
  informationstechnische Anlagen
  Los 4.5.2

  Baumaßnahme:  GK GOS E  Erweiterung Grund- und Gesamtschule
  Schenkenland

  Adresse:  Berliner Straße 75
  15746 Groß Köris

  Auftraggeber:  Amt Schenkenländchen
  Markt 9
  15755 Teupitz

## Allgemeine Angaben
Als Vertragsgrundlage für die Ausführung der Arbeiten, Lieferungen und unentgeltlich zu bewirkender
Nebenleistungen gelten die Allgemeinen Vertragsbedingungen für die Ausführung von
Bauleistungen (VOB/B), die Allgemeinen Technischen Vertragsbedingungen für Bauleistungen (VOB/C)
sowie die Zusätzlichen Technischen Vertragsbedingungen.

- Die Teilnahme am Wertungsverfahren setzt die Einhaltung des Abgabetermins voraus.

- Eine Wertung des Angebotes ist nur bei Abgabe vollständig ausgefüllter Unterlagen möglich.

- Alle Einzelpreise (EP) sind Netto in EUR mit maximal zwei Nachkommastellen einzutragen.

## I. Präambel
Bei der Ausführung der Arbeiten sind die nachfolgenden Hinweise, Umstände und Ereignisse zu beachten. Bauleistungen die sich hieraus ergeben sínd kalkulatorisch zu berücksichtigen

## II. Allgemeine Baubeschreibung
I. Allgemeine Baubeschreibung

1.) Vorhaben sowie Lage der Baustelle
Die “Grund- und Oberschule Schenkenland” wird durch einen Erweiterungs-Neubau vergrößert.

Ausführungszeiten für die in den Leistungspositionen beschriebenen Maßnahmen:
Baubeginn: siehe Formblatt 214
Bauende: 15.07.2027

Adresse des Schulstandortes: Berliner Straße 75 in 15746 Groß Köris

2.) Baukörper / Baubestand
Schulgebäude Bestand: L-förmiger, 1- u. 2-geschossiger Massivbau mit Satteldächern
Fertigstellung~1963, saniert ~1998.
Auf dem Schulgelände stehen weiterhin neben dem Bestands-Schulgebäude noch ein moderner Modulbau, eine
temporäre Containeranlage sowie rückwärtig eine Sporthalle mit Außen-Sportanlagen.

3.) Anbindung, Erschließung
ŸDie Zufahrt auf das Schulgrundstück wird gemeinsam mit der Bauüberwachung (BÜ) vom AG abgestimmt.
Sie ist als Feuerwehrzufahrt nutzbar zu halten, Verschmutzungen und Beschädigungen sind sofort zu beseitigen.

4.) Flächen auf der Baustelle
Die Containeraufstellung und die Zwischenlagerung von Materialien sind grundsätzlich mit der Bauüberwachung
abzustimmen. Der Auftragnehmer hat für die Bewachung, der von ihm auf der Baustelle gelagerten Baustoffe,
Geräte, Werkzeuge usw. selbst Sorge zu tragen.
Eine Haftung für eingelagertes Material wird abgelehnt.
Weitere Arbeits-und Lagerplätze, die nicht vom Auftraggeber zur Verfügung gestellt werden, sind ausschließlich
Sache des AN und von ihm auf eigene Kosten zu mieten, zu unterhalten und wieder in den ursprünglichen Zustand
zu versetzen.

5.) Wasser, Abwasser, Energie, Abfall
ŸDie Einrichtung von Bauwasser erfolgt von den vorhandenen Wasseranschlüssen im Bestandsgebäude sowie vom
Modulbau aus.
Baustrom (230V) wird wird ebenfalls vom Bestandsgebäude sowie vom Modulbau aus bereitgestellt.
Abfallentsorgung die aus eigenen Leistungen resultiert, beinhaltet auch Verpackungsmaterialien und liegt in der
Verantwortung der Unternehmen. Die Baustelle ist täglich von grobem Unrat, Verpackungsmaterial, Bauresten u.ä.
zu reinigen.

6.) Verantwortlicher Bauleiter
ŸDer Auftragnehmer hat über die gesamte Vertragsdauer für die Leitung seiner Arbeiten an der Baustelle einen
fachkundigen Vertreter, der ihn dem Auftraggeber gegenüber rechtsverbindlich vertritt, zu benennen. Dieser ist
besonders für das Einhalten der am Bau zu beachtenden Unfallverhütungsvorschriften voll verantwortlich.
Ein Polier oder Vorarbeiter, der fachlich und persönlich geeignet und deutschsprachig ist, muss während der
Arbeitszeit anwesend sein. Er darf nur abgezogen werden, wenn mit der Bauüberwachung des AG eine
Vereinbarung über eine geeignete Ersatzperson erfolgt ist.

7.) Bautagebuch, Aufmaß
Es ist ein Bautagebuch zu führen.
Es erfolgt ein gemeinsames Aufmaß mit der Bauüberwachung vor der Rechnungslegung.

Ergänzende Hinweise
Verkehrssicherung wie Baustellenabsperrungen von gefährlichen Bereichen, Sicherung der Nachbargrenzen,
Beräumung gem. LV. Flur-und sonstige Beschädigungen an fremden Grundstücken durch den AN gehen zulasten des AN.
Die Sauberhaltung der Zu-und Abfahrtswege im Zuge der Leistungserbringung für dieses Los ist Sache des
Auftragnehmers.

## III. Organisatorische Regelungen
3.1 Ergänzende Regelung zum Vertrag
Allgemeine Geschäftsbedingungen des Auftragnehmers werden nicht Vertragsbestandteil und zwar auch dann nicht, wenn in dem Angebot des Auftragnehmers oder sonstigem Schriftverkehr des Auftragnehmers auf sie Bezug genommen wird.

3.2 Schriftverkehr
Alle vertragsrelevanten Schriftstücke, Mitteilungen und Erklärungen sind direkt an den Auftraggeber zu richten. Ein Duplikat geht an die Objektüberwachung.

3.3 Unterrichtung des AG
Vor allen wichtigen Maßnahmen und Ereignissen im Baubereich ist der AG rechtzeitig in Kenntnis zu setzen, insbesondere hat der AN Leistungsbeschädigungen, Bauunfälle, Beschwerden und Hinweise von Anliegern, Schäden an Nachbargrundstücken und -gebäuden unverzüglich schriftlich mitzuteilen. Der AN hat den AG über alle Mängel, Schäden und Gefahren, die im Zusammenhang mit seiner vertraglichen Leistung eintreten werden oder eintreten können, schriftlich zu unterrichten.

3.4 Freistellungsbescheinigung
Der Auftragnehmer verpflichtet sich, dem Auftraggeber unverzüglich eine Freistellungsbescheinigung nach § 48 b Einkommensteuergesetz (EStG) vorzulegen. Der Vertrag wird insoweit unter der aufschiebenden Bedingung geschlossen, dass der Auftragnehmer dem Auftraggeber die Freistellungsbescheinigung vorlegt. Auf die aufschiebende Bedingung kann nur durch eine schriftliche Erklärung beider Parteien verzichtet werden. Sollten die Parteien zur Wirksamkeit dieses Vertrages auf die Vorlage einer Freistellungsbescheinigung verzichten, wird der Auftraggeber gemäß § 48 EStG 19 % der Brutto-Abrechnungssumme von jeder Zahlung einbehalten und an das in dem Vergabeprotokoll genannte zuständige Finanzamt abführen. Zwischen den Parteien gilt ausdrücklich als vereinbart, dass die Abführung des Steuerabzugs gemäß § 48 EStG an das zuständige Finanzamt mit erfüllender Wirkung im Verhältnis zwischen den Vertragsparteien erfolgt.

3.5 Objektüberwachung
Es finden regelmäßige Baubesprechungen (Turnus 1x die Woche) mit dem AN und den Planern statt. Der AN hat hierzu einen kompetenten Vertreter zu entsenden, der befugt und verpflichtet ist, verbindliche Anweisungen des AG entgegenzunehmen und erforderlichenfalls sofort ausführen zu lassen. Von den Besprechungen und den sonstigen Besprechungen fertigt die Objektüberwachung Ergebnisprotokolle an. Pandemiebedingt können die Besprechungen als Telefon- oder Webkonferenz abgehalten werden.
3.6 Aufsichtspersonal, Bauleiter und Stellvertreter
Der AN ist verpflichtet, 2 Wochen nach Auftragserteilung bzw. spätestens 4 Wochen vor Ausführungsbeginn auf der Baustelle den Bevollmächtigten zu benennen, durch Abgabe einer vom AG vorgegebenen Bauleitererklärung. Aufsichtspersonal, Bauleiter und Stellvertreter dürfen nur aus wichtigem Grund ausgetauscht werden. Der Wechsel der Fachbauleitung ist rechtzeitig schriftlich mit Begründung zu beantragen. Der AG muss mit dem Wechsel einverstanden sein. Das Einverständnis darf er nur aus wichtigem Grund verweigern. Aus triftigen Gründen kann der AG jedoch die sofortige Ablösung verlangen.

3.7 Koordinierung mit anderen Firmen
Soweit die auszuführenden Arbeiten mit den Leistungen anderer Firmen in Berührung kommen, ist der Auftragnehmer verpflichtet, seine Arbeiten so zu koordinieren, dass ein reibungsloser Ablauf und die Einheitlichkeit der Gesamtfunktion gewährleistet sind und werden.

3.8 Anschlüsse Verbrauch
Ein Stromanschluss und ein Wasseranschluss steht im Baubereich zur Verfügung. Die Kosten der An- und Unteranschlüsse und die Weiterführung aller erforderlichen Leitungen von der Entnahmestelle bis zur Verbrauchsstelle sind Sache des AN.

3.9 Bestandsaufnahme/ Dokumentation
Vor Beginn der Arbeiten ist gemeinsam mit der Objektüberwachung der Ist-Zustand in unmittelbarer Nähe zu dokumentieren, dazu gehört auch ein Pflasterprotokoll.

3.10 Kommunikation
Der Auftragnehmer hat dafür Sorge zu tragen, dass während der Ausführung seiner Leistungen immer mindestens ein fließend deutsch sprechender Mitarbeiter seiner Firma auf der Baustelle anwesend ist.

3.11 Helmpflicht
Auf der Baustelle besteht Helmpflicht. Der AN hat dafür Sorge zu tragen, dass das firmeneigene Personal, auch das der Subunternehmer, dieser Pflicht vorbehaltlos nachkommt. Die OÜ ist bei Feststellung und Dokumentation von Verstößen gegen die Helmpflicht berechtigt, Baustellenverweise auszusprechen.

3.12 Firmenkleidung
Es ist darauf zu achten, dass das vor Ort eingesetzte Personal sichtbare Firmenkleidung trägt.

3.14 Ausührungsunterlagen
Zu den auf der Baustelle vorzuhaltenden Ausführungsunterlagen zählt neben den Ausführungsplänen auch eine Ausfertigung dieser Leistungsbeschreibung.

3.15 Sicherheitsfachkraft, SIGEKO
Der AN hat für seine Leistungen eine namentlich zu benennende Sicherheitsfachkraft für Arbeitsschutz zu stellen. Den Anweisungen des SiGeKo, der durch den AG gestellt wird, hat der AN Folge zu leisten.

3.16 Schnittstellen andere Gewerke
Zum Zeitpunkt der Erbringung der Vertragsleistung sind im Normalfall keine anderen Gewerke tätig.

3.17 Sanitäre Einrichtungen
Ein WC- Container ist vor Ort eingerichtet.

3.20 Baubeleuchtung
für Verkehrswege erstellt der AN Baustelleneinrichtung. Die erforderlichen Arbeitsplatzbeleuchtungen sind allein Sache des jeweiligen Auftragnehmers.

3.21 Baureinigung
Hat hinsichtlich des gewerkespezifischen Umfanges laufend zu erfolgen, auf Anweisung der OÜ ist unverzüglich zu reinigen. Dies betrifft Innen- und Außenbereiche einschl. Zufahrtstrassen.

3.22 Bautagebuch
Es ist ein Bautagebuch gemäß EFB 357.1 zu führen.

## IV. Sonstige Hinweise
Die im Leistungsverzeichnis aufgeführten Positionen umfassen alle für die fertige Leistung erforderlichen Lieferungen, Materialien, Montagen, Transporte und Hilfsmittel. Vorbemerkungen und allgemeine Texte gelten jeweils für das gesamte Leistungsverzeichnis, auch wenn nicht ausdrücklich darauf hingewiesen wird.

Bitte beachten Sie, dass die ausschreibenden Stellen auch während der Angebotsfrist die Vergabeunterlagen ändern können, z.B. infolge von Bieterfragen. Die ausschreibenden Stellen werden die jeweils aktuelle Version über diese Veröffentlichungsplattform verfügbar machen. Dabei wird kenntlich gemacht, sofern Vergabeunterlagen aktualisiert wurden.

Wir empfehlen Ihnen daher dringend, vor der Einreichung eines Angebotes noch einmal zu prüfen, ob sich das Angebot auf die aktuellen Vergabeunterlagen bezieht. Sofern Sie ein Angebot abgeben, das nicht dem aktuellen Stand der Vergabeunterlagen entspricht, müssen Sie davon ausgehen, vom weiteren Verfahren ausgeschlossen zu werden.

Mit Beauftragung ist die Urkalkulation einzureichen.

## 450 Komm.-, sicherheits- u. inf.-techn. Anlagen
Datum: 23.02.2026

*Hinweis: V. Technische Vorbemerkungen*
Technische Vorbemerkungen

Leistungsumfang

Die Leistung des Auftragnehmers (AN) umfasst sämtliche Leistungen und Ausrüstungsgegenstände, die zur Erstellung der betriebsfähigen Anlage und zur Erfüllung der behördlichen Auflagen erforderlich sind. Ausgenommen sind nur die beschriebenen Bauseitigen Leistungen. Der Bieter verpflichtet sich mit seinem Angebot, die Ausführung und die Leistung entsprechend dem Leistungsverzeichnis (LV) zu erbringen. Eine Abweichung vom LV ist unzulässig; Nebenangebote sind nicht zugelassen.

In den Pos. mit Angabe des Fabrikates der Planung und mit Abfrage des Fabrikates/ Typs ist zwingend das Fabrkat/ Typ vom Bieter einzutragen.
Wird kein Fabrikat/ Typ angegeben, gilt das Fabrikat der Planung.

Vorliegende Planung umfasst die komplette elektrotechnische Ausrüstung für die Kostengruppe 450 Elektrische Anlagen für den neu zu errichteten Anbau.

Gegensprechanlagen
Es wird eine Video- Gegensprechanlage im Bereich des Haupteingangs errichtet. Der Nebeneingang  erhält eine Gegensprechanlage.
Die Rufweiterleitung erfolgt zum Sekretariat im EG.
Der Kücheneingang erhält eine Klingelanlage.

EDV- Technik
Im Technikraum/ KG wird ein Server-/Netzwerkschrank installiert. Von diesem Server werden 3 Netzwerkverteilerschränke verkabelt, welche die datentechnische Versorgung des kompletten Gebäudes gewährleisten.
Sämtliche Schränke werden mit LWL- Kabel eingespeist.
Die Räume, Büros, Hallen, Klassenzimmer usw. erhalten Datendoppeldosen. Auf den Fluren werden Datenanschlüsse für WLAN und für die Dect- Verstärker vorgesehen.
Die Datenanschlüsse werden mit Kat 7- Kabel vorgenommen. Die Verlegung der Kabel erfolgt sternförmig.

Behindertenrufanlagen
Die Behinderten- WC`s  des Gebäudes erhalten jeweils eine Kompaktrufanlage mit Zug- und Abstelltaster und optischer/ akustischer Alarmierung.

Brandmeldeanlage
Das Gebäude erhält eine Brandmeldeanlage, Kategorie Teilschutz, mit Handmeldern an den Ausgängen und Alarmierungsstellen sowie  automatischen Meldern nach Anforderungen des Brandschutzkonzeptes.,
Die Brandmeldezentrale wird im Technikraum UG in einem Brandschutzgehäuse errichtet.
Die Aufschaltung der Anlage erfolgt gemäß Festlegung der Baugenehmigung auf die Feuerwehr.
Für den gewaltfreien Zugang der Feuerwehr in das Gebäude wird ein Schlüsseldepot, Freischaltelement und Kombileuchte  vor dem Haupteingangsbereich errichtet. Das Feuerwehrinformations- und Bedienfeld befindet sich im Inneren im Haupteingangsbereich.

Elektroakustische Anlagen
Es wird eine Beschallungsanlage mit Sprachalarmfunktion für Auslösen des Brandalarms ausgeführt.
Dazu wird eine Elektroakustische Anlage in allen Bereichen, in denen sich Personen aufhalten können, zur Beschallung und Verbreitung von Evakuierungs-, Notfall- und Räumungstexten, allgemeinen Sprachdurchsagen und Aufmerksamkeitssignalen innerhalb der Schule und im Bereich des Schulhof vorgesehen.
Das Einspielen der Medien erfolgt von einer Bedienstelle ( ELA-Zentrale), Durchsagen von insgesamt 2 Einsprechstellen.
Im Gefahrenfall werden alle Medieneinspielungen automatisch
abgeschaltet.

Einbruchmeldeanlage
Das Gebäude erhält eine Einbruchmeldeanlage, mit Einbruchmeldezentrale mit Scharfschalteinrichtungen und Bedien- und Anzeigetableau zur Erfassung bzw. Anzeige von Störungen und Alarmen. Die Aufschaltung erfolgt auf den Wachschutz.
Sämtliche Außentüren des Gebäudes erhalten erhalten bauseits Riegel- und Magnetkontakte. Die Verkabelung der MK und RK ist in vorliegender Ausschreibung enthalten.

In den außenliegenden Räumen im EG und KG werden Bewegungsmelder mit Flächenoptik an den Fensterfronten angebracht.
In den OG werden Bewegiungsmelder in den Fluren montiert

Brandschottung/Schlitzen
Durchbrüche durch Brandwände werden brandschutzmäßig entsprechend den geforderten Feuerwiderstandsklassen des durchstoßenden Bauteils verschlossen.

Vor dem Schlitzen der Decken und Wände ist generell die Zustimmung der Bauleitung einzuholen.

Zusätzliche technische Vertragsbedingungen u. Vorbemerkungen zur Errichtung von Stark- und Schwachstromanlagen.

1.) Als Grundlage für die Ausführung gelten jeweils in neuester Fassung
- VOB in allen Teilen DIN 18382, 18384, 18386
- Die zum Zeitpunkt der Ausführung gültigen
DIN/VDE/VDEW/BDEW/VDI und CE Richtlinien und Vorschriften, gültig in Ihrer jeweils neuesten Fassung. Insbesondere wird auf folgende Vorschriften
hingewiesen:
- Bestimmungen für das Errichten von Starkstromanlagen
VDE 0100 mit Nennspannungen bis 1000 V
- Leitsätze für die Bemessung von Starkstromanlagen auf mechanischer und thermischer Kurzschlussfestigkeit VDE 0103

Blitzschutzanlagen VDE 0185
- Bestimmungen für Niederspannungsschaltgeräte VDE 0660
- Bestimmungen für Fehlerstrom-Schutzschalter bis 500V Wechselspannung und bis 63 A VDE 0640
- Vorschriften und Richtlinien der DIN 4102 sowie der LAR
- Vorschriften und Anschlussbedingungen des zuständigen
Elektro-Versorgungsunternehmens (E.DIS)
- Technische Anschlussbedingungen TAB
- Die Leitungsanlagen Richtlinien LAR
- Unfallverhütungsvorschriften und sonstige Vorschriften. Der Berufsgenossenschaft soweit sie die Errichtung dieser Anlage betreffen.
- Die Richtlinien der DIN 18012 Hausanschlussräume.
- Die Richtlinien, aufgestellt vom Verband der Sachversicherer eV (VDS) gemeinsam mit dem Bundesverband der Deutschen Industrie eV, für den Brandschutz bei freiliegenden Kabelbündel innerhalb von Gebäuden
sowie in Kanälen und Schächten im Rahmen der LAR sind zu beachten.
- Richtlinien des VDN/BDEW
- Vorschriften, Richtlinien und Empfehlungen der Energieeinsparverordnung.
- Die einschlägigen Brandschutz-Bestimmungen BG Vorschriften
- Vorschriften gemäß den EMV/EMI-Richtlinien

2) Schutzmaßnahmen nach DIN/VDE 0100 Teil 410 und 540
Die DIN VDE 0100 Teil 410 fordert in jedem Gebäude einen Hauptpotentialausgleich.
An einer zentralen Stelle müssen die folgenden leitfähigen Teile, sofern vorhanden, miteinander verbunden werden:
- Haupterdungsleitung
- Blitzschutzerder
- Hauptwasserrohre
- Hauptgasrohre
- andere metallene Rohrsysteme, z.B. Steigleitung zentraler Heizung und Klimaanlagen, Metallteile der Gebäudekonstruktion.
Nach o.g. Vorschrift ist ein örtlicher zusätzlicher Potentialausgleich insbesondere dort vorzunehmen, wo durch die Umgebungsbedingungen ein erhöhtes Risiko
vorliegt, die Bedingungen für die automatische Abschaltung
(ta= 0,2 s oder 5 s) im TNSystem nicht erfüllt werden können.
In den örtlichen zusätzlichen Potentialausgleich müssen alle gleichzeitig berührbaren Körper ortsfester Betriebsmittel, alle vorhandenen Schutzleiter und alle fremden, leitfähigen Teile (Wasserleitungen, metallene Träger, Heizung) einbezogen werden.

### Bereich 1 450 - Kommunikations-, sicherheits- und info.-technische Anlagen

#### Abschnitt 1.1 RWA-Anlage

*Hinweis: Hinweise Allgemein*
Leistungsabgrenzung:
 Die Lieferung sämtlicher Antriebe der RWA erfolgt bauseits.

Bestandteil des LV ist:
-Die Montage und der betriebsfertige Anschluss der ausgeschriebenn Anlagenteile.
-Die komplette Verkabelung, in Abstimmung mit dem Lieferanten der Anlagen nach dessen Werksplanung.
-Die Sachverständigenabnahme und die damit verbundenen Vorabstimmungen.

RWA werden wie folgt eingesetzt:

        - PR 011.1 und 011.2 Mensa West und Ost
  Wir gehen von 6 NRA Flügel mit je 2x Antrieben mit je 1,25A aus. Pro Flügel 2,5A. Das entspricht insgesamt 15A werden benötigt:

        - FE 2.81-1 Treppe Nord
  Wir gehen von 1 NRA Flügel mit je 2x Antrieben mit je 1,25A aus. Pro Flügel 2,5A. Das entspricht insgesamt 2,5A werden benötigt:

        - FE 0.84-1 Treppe West:
  Wir gehen von 1 NRA Flügel mit je 2x Antrieben mit je 1,25A aus. Pro Flügel 2,5A. Das entspricht insgesamt 2,5A werden benötigt:

        - FE 1.83-1 Treppe Süd:
  Wir gehen von 2 NRA Flügel mit je 2x Antrieben mit je 1,25A aus. Pro Flügel 2,5A. Das entspricht insgesamt 5A werden benötigt:

        - FE 2.82-1 und FE 2.82-2:
  Wir gehen von 3 NRA Flügel mit je 2x Antrieben mit je 1,25A und 3 Lüftungsflügel im EG für Nachauskühlung mit je 2x Antrieben mit je 1,25A aus. Pro Flügel 2,5A. Das entspricht insgesamt 24A werden benötigt.

  Gemäß BSK sind die Rauchableitungsöffnungen in der Halle durch die BMA auszulösen.

*Hinweis: FE1.83-1 Treppe Süd*

**1.1.10 RWA–Kompakt-Zentrale CSC1 5A (TipTronic SimplySmart)**
RWA – Kompaktzentrale CSC1 mit 5A TipTronic SimplySmart
Rauch- und Wärmeabzugszentrale in Kompaktbauweise für Treppenhäuser, zur Ansteuerung elektromotorischer RWA- und Lüftungsantriebe mit Betriebsspannung 24 V DC.

Merkmale
- 1 RWA- und 2 Lüftungsgruppen mit 5A
- 2 Melderlinien mit Leitungsüberwachung,
- Leitungsüberwachung der Antriebslinie,
- Diagnose-LED’s zur schnellen Fehlerlokalisierung
- Temperaturabhängige Nachführung der Akkuladespannung
- Ansteuerung der Antriebe bei NOT-AUF (nach VdS 2580)
- VdS Funktion, 30 Min. Nachtakten der Antriebe bei RWA-Auslösung
- Lüftertaster auf der Platine zur Inbetriebnahme
- Steckbare Anschlussklemmen für alle Signal-Ein- und -Ausgänge
- 2 Steckplätze für je eine Relaiskarte zur potentialfreien Weiterleitung des Signals „NOT-AUF“ bzw. „Störung“ Steckplatz für BUS-Modul
- Schaltnetzteil für konstante Ausgangsspannung bei geringer Restwelligkeit
- Konfigurieren von Sicherheits- und Komfortfunktionen über Software (im Lieferumfang der Zentrale)
- Erweiterter Funktionsumfang durch lizenzierte Software

BUS-Netzwerkmodul
- Steckkarte zur Anbindung mechatronischer Fenster

Anschlussmöglichkeiten
RWA Fenster mit RWA-Antrieb und RWA-Schließrolle (am Netzwerkmodul)
10 RWA – Bedienstellen
10 Automatische optische Rauchmelder und/oder Thermo-Maximal-Melder
10 Lüftungstaster mit oder ohne LED Statusanzeige
Direkter Anschluss von Wind- und Regensensoren
Anschaltmodul für externe BMA/ GLT
Anschaltmodul Raumtemperaturregler

Technische Daten
Betriebsspannung:  230 V AC
Frequenz:  50 Hz
Nenn-Betriebsspannung der Antriebe: 24 V DC
Ausgangsspannung der Meldelinien: ca. 24 V DC
Schaltleistung der potentialfreien  Kontakte im REL 65:max. 42 V DC, 0,5 A
Schaltleistung für externe Anzeigen: max. 28 V DC, 0,2 A
Notstromversorgung:  >72 Stunden

Lieferung inkl. Notstrom-Akkumulatoren: 2x 12 V / 2,3 Ah

Funktionen
Busfähige RWA-Zentrale in Kompaktbauweise zum Anschluss von elektromotorisch betätigten Rauch- und Wärmeabzugssystemen in 24VDC-Technik. Im Zentralengehäuse befinden sich Netzteil, Steuerplatine, interne Notstromversorgung über 2 wartungsfreie 12 V-Akkumulatoren.
Energieversorgung nach EN12101-10, Steuereinheit nach prEN12101-9.

Lieferung, Anschluss und Montage.

Fabrikat:  Schüco International KG
Typ:  CSC1 (5A), Art.-Nr. 263 332

oder gleichwertig

angebotenes Fabrikat/ Typ: .................................................
Menge: 1,000 St

**1.1.20 RWA-Taster**
RWA-Taster
Handmelder mit Anzeigen zur manuellen Ansteuerung der NOT-AUF-und ZU-Funktion einer RWA-Gruppe über die Meldelinien einer RWA-Zentrale.

Merkmale
- Verschließbare, verglaste Tür (inkl. Schlüssel)
- Anschluss an Meldelinieneingang

Technische Daten
Betriebsspannung: DC 24 V
Abmessung: 130 x 130 x 32 mm
Anschlüsse: Schraubklemme 1,0 mm
Schutzart: IP 41

Gehäusefarbe: orangeArt.-Nr. 263 744

Funktion
Handmelder mit Anzeigen zur manuellen Ansteuerung der NOT-AUF-und ZU-Funktion einer RWA-Gruppe über die Meldelinien einer RWA-Zentrale.

Lieferung, Anschluss und Montage.

Fabrikat:  Schüco International KG
Typ:  RWA-Taster

oder gleichwertig

angebotenes Fabrikat/ Typ:.........................................
Menge: 2,000 St

**1.1.30 Relais-Steckkarte**
Relais-Steckkarte
Steckkarte für RWA-Kompaktzentralen mit Relais zur Weitergabe der Signale "NOT-AUF“ oder "Störung“.

Merkmal
Mit Steckverbinder zum Aufstecken der Relaiskarte auf die Grundplatine.

Technische Daten
Betriebsspannung: DC 24 V

Funktion
Steckkarte für RWA-Kompaktzentralen mit Relais zur Weitergabe der Signale "NOT-AUF“ oder "Störung“. Für den kundenseitigen Einbau in die RWA-Kompaktzentralen.

Lieferung, Anschluss und Montage.

Fabrikat:  Schüco International KG
Typ:  Relais-Steckkarte, Art.-Nr. 263 314

oder gleichwertig

angebotenes Fabrikat/ Typ:.........................................
Menge: 2,000 St

*Hinweis: FE2.81-1 Treppe Nord*

**1.1.40 RWA–Kompakt-Zentrale CSC1 2,5A (TipTronic SimplySmart)**
RWA – Kompaktzentrale CSC1 mit 2,5A TipTronic SimplySmart
Rauch- und Wärmeabzugszentrale in Kompaktbauweise für Treppenhäuser, zur Ansteuerung elektromotorischer RWA- und Lüftungsantriebe mit Betriebsspannung 24 V DC.

Merkmale
- 1 RWA- und 1 Lüftungsgruppe
- 2 Melderlinien mit Leitungsüberwachung,
- Leitungsüberwachung der Antriebslinie,
- Diagnose-LED’s zur schnellen Fehlerlokalisierung
- Temperaturabhängige Nachführung der Akkuladespannung
- Ansteuerung der Antriebe bei NOT-AUF (nach VdS 2580)
- VdS Funktion, 30 Min. Nachtakten der Antriebe bei RWA-Auslösung
- Lüftertaster auf der Platine zur Inbetriebnahme
- Steckbare Anschlussklemmen für alle Signal-Ein- und -Ausgänge
- 2 Steckplätze für je eine Relaiskarte zur potentialfreien Weiterleitung des Signals „NOT-AUF“ bzw. „Störung“ Steckplatz für BUS-Modul
- Schaltnetzteil für konstante Ausgangsspannung bei geringer Restwelligkeit
- Konfigurieren von Sicherheits- und Komfortfunktionen über Software (im Lieferumfang der Zentrale)
- Erweiterter Funktionsumfang durch lizenzierte Software

BUS-Netzwerkmodul
- Steckkarte zur Anbindung mechatronische Fenster

Anschlussmöglichkeiten
RWA Fenster mit RWA-Antrieb und RWA-Schließrolle (am Netzwerkmodul)
10 RWA – Bedienstellen
10 Automatische optische Rauchmelder und/oder Thermo-Maximal-Melder
10 Lüftungstaster mit oder ohne LED Statusanzeige
Direkter Anschluss von Wind- und Regensensoren
Anschaltmodul für externe BMA/ GLT
Anschaltmodul Raumtemperaturregler

Technische Daten
Betriebsspannung: 230 V AC
Frequenz: 50 Hz
Nenn-Betriebsspannung der Antriebe: 24 V DC
Ausgangsspannung der Meldelinien: ca. 24 V DC
Schaltleistung der potentialfreien
Kontakte im REL 65:  max. 42 V DC, 0,5 A
Schaltleistung für externe Anzeigen: max. 28 V DC, 0,2 A
Notstromversorgung: >72 Stunden

Lieferung inkl. Notstrom-Akkumulatoren: 2x 12 V / 2,3 Ah

Funktionen
Busfähige RWA-Zentrale in Kompaktbauweise zum Anschluss von elektromotorisch betätigten Rauch- und Wärmeabzugssystemen in 24VDC-Technik. Im Zentralengehäuse befinden sich Netzteil, Steuerplatine, interne Notstromversorgung über 2 wartungsfreie 12 V-Akkumulatoren.
Energieversorgung nach EN12101-10, Steuereinheit nach prEN12101-9.

Lieferung, Anschluss und Montage.

Fabrikat:  Schüco International KG
Typ:  CSC1 (2,5A), Art.-Nr. 263 330

oder gleichwertig

angebotenes Fabrikat/ Typ:.........................................
Menge: 1,000 St

**1.1.50 RWA-Taster**
RWA-Taster
Handmelder mit Anzeigen zur manuellen Ansteuerung der NOT-AUF-und ZU-Funktion einer RWA-Gruppe über die Meldelinien einer RWA-Zentrale.

Merkmale
- Verschließbare, verglaste Tür (inkl. Schlüssel)
- Anschluss an Meldelinieneingang

Technische Daten
Betriebsspannung: DC 24 V
Abmessung: 130 x 130 x 32 mm
Anschlüsse: Schraubklemme 1,0 mm
Schutzart: IP 41

Gehäusefarbe: orangeArt.-Nr. 263 744

Funktion
Handmelder mit Anzeigen zur manuellen Ansteuerung der NOT-AUF-und ZU-Funktion einer RWA-Gruppe über die Meldelinien einer RWA-Zentrale.

Lieferung, Anschluss und Montage.

Fabrikat:  Schüco International KG
Typ:  RWA-Taster

oder gleichwertig

angebotenes Fabrikat/ Typ:.........................................
Menge: 2,000 St

**1.1.60 Relais-Steckkarte**
Relais-Steckkarte
Steckkarte für RWA-Kompaktzentralen mit Relais zur Weitergabe der Signale "NOT-AUF“ oder "Störung“.

Merkmal
Mit Steckverbinder zum Aufstecken der Relaiskarte auf die Grundplatine.

Technische Daten
Betriebsspannung: DC 24 V

Funktion
Steckkarte für RWA-Kompaktzentralen mit Relais zur Weitergabe der Signale "NOT-AUF“ oder "Störung“. Für den kundenseitigen Einbau in die RWA-Kompaktzentralen.

Lieferung, Anschluss und Montage.

Fabrikat:  Schüco International KG
Typ:  Relais-Steckkarte, Art.-Nr. 263 314

oder gleichwertig

angebotenes Fabrikat/ Typ:.........................................
Menge: 2,000 St

*Hinweis: FE0.84-1 Treppe West*

**1.1.70 RWA–Kompakt-Zentrale CSC1 2,5A (TipTronic SimplySmart)**
RWA – Kompaktzentrale CSC1 mit 2,5A TipTronic SimplySmart
Rauch- und Wärmeabzugszentrale in Kompaktbauweise für Treppenhäuser, zur Ansteuerung elektromotorischer RWA- und Lüftungsantriebe mit Betriebsspannung 24 V DC.

Merkmale
- 1 RWA- und 1 Lüftungsgruppe
- 2 Melderlinien mit Leitungsüberwachung,
- Leitungsüberwachung der Antriebslinie,
- Diagnose-LED’s zur schnellen Fehlerlokalisierung
- Temperaturabhängige Nachführung der Akkuladespannung
- Ansteuerung der Antriebe bei NOT-AUF (nach VdS 2580)
- VdS Funktion, 30 Min. Nachtakten der Antriebe bei RWA-Auslösung
- Lüftertaster auf der Platine zur Inbetriebnahme
- Steckbare Anschlussklemmen für alle Signal-Ein- und -Ausgänge
- 2 Steckplätze für je eine Relaiskarte zur potentialfreien Weiterleitung des Signals „NOT-AUF“ bzw. „Störung“ Steckplatz für BUS-Modul
- Schaltnetzteil für konstante Ausgangsspannung bei geringer Restwelligkeit
- Konfigurieren von Sicherheits- und Komfortfunktionen über Software (im Lieferumfang der Zentrale)
- Erweiterter Funktionsumfang durch lizenzierte Software

BUS-Netzwerkmodul
- Steckkarte zur Anbindung mechatronische Fenster

Anschlussmöglichkeiten
RWA Fenster mit RWA-Antrieb und RWA-Schließrolle (am Netzwerkmodul)
10 RWA – Bedienstellen
10 Automatische optische Rauchmelder und/oder Thermo-Maximal-Melder
10 Lüftungstaster mit oder ohne LED Statusanzeige
Direkter Anschluss von Wind- und Regensensoren
Anschaltmodul für externe BMA/ GLT
Anschaltmodul Raumtemperaturregler

Technische Daten
Betriebsspannung: 230 V AC
Frequenz: 50 Hz
Nenn-Betriebsspannung der Antriebe: 24 V DC
Ausgangsspannung der Meldelinien: ca. 24 V DC
Schaltleistung der potentialfreien
Kontakte im REL 65:  max. 42 V DC, 0,5 A
Schaltleistung für externe Anzeigen: max. 28 V DC, 0,2 A
Notstromversorgung: >72 Stunden

Lieferung inkl. Notstrom-Akkumulatoren: 2x 12 V / 2,3 Ah

Funktionen
Busfähige RWA-Zentrale in Kompaktbauweise zum Anschluss von elektromotorisch betätigten Rauch- und Wärmeabzugssystemen in 24VDC-Technik. Im Zentralengehäuse befinden sich Netzteil, Steuerplatine, interne Notstromversorgung über 2 wartungsfreie 12 V-Akkumulatoren.
Energieversorgung nach EN12101-10, Steuereinheit nach prEN12101-9.

Lieferung, Anschluss und Montage.

Fabrikat:  Schüco International KG
Typ:  CSC1 (2,5A), Art.-Nr. 263 330

oder gleichwertig

angebotenes Fabrikat/ Typ:.........................................
Menge: 1,000 St

**1.1.80 RWA-Taster**
RWA-Taster
Handmelder mit Anzeigen zur manuellen Ansteuerung der NOT-AUF-und ZU-Funktion einer RWA-Gruppe über die Meldelinien einer RWA-Zentrale.

Merkmale
- Verschließbare, verglaste Tür (inkl. Schlüssel)
- Anschluss an Meldelinieneingang

Technische Daten
Betriebsspannung: DC 24 V
Abmessung: 130 x 130 x 32 mm
Anschlüsse: Schraubklemme 1,0 mm
Schutzart: IP 41

Gehäusefarbe: orangeArt.-Nr. 263 744

Funktion
Handmelder mit Anzeigen zur manuellen Ansteuerung der NOT-AUF-und ZU-Funktion einer RWA-Gruppe über die Meldelinien einer RWA-Zentrale.

Lieferung, Anschluss und Montage.

Fabrikat:  Schüco International KG
Typ:  RWA-Taster

oder gleichwertig

angebotenes Fabrikat/ Typ:.........................................
Menge: 2,000 St

**1.1.90 Relais-Steckkarte**
Relais-Steckkarte
Steckkarte für RWA-Kompaktzentralen mit Relais zur Weitergabe der Signale "NOT-AUF“ oder "Störung“.

Merkmal
Mit Steckverbinder zum Aufstecken der Relaiskarte auf die Grundplatine.

Technische Daten
Betriebsspannung: DC 24 V

Funktion
Steckkarte für RWA-Kompaktzentralen mit Relais zur Weitergabe der Signale "NOT-AUF“ oder "Störung“. Für den kundenseitigen Einbau in die RWA-Kompaktzentralen.

Lieferung, Anschluss und Montage.

Fabrikat:  Schüco International KG
Typ:  Relais-Steckkarte, Art.-Nr. 263 314

oder gleichwertig

angebotenes Fabrikat/ Typ:.........................................
Menge: 2,000 St

*Hinweis: FE2.82-1 und FE2.82-2*
FE2.82-1 und FE2.82-2

  Gemäß BSK sind die Rauchableitungsöffnungen in der Halle durch die
  BMA auszulösen.

**1.1.100 RWA – Modulzentrale MSC2 24A (TipTronic SimplySmart)**
RWA – Modulzentrale MSC2 24A TipTronic SimplySmart
Rauch- und Wärmeabzugszentrale in Modulbauweise für Fenster im Fassaden- und Deckenbereich zur Ansteuerung von elektrischen RWA- und Lüftungsantrieben mit Betriebsspannung 24 V DC.

Merkmale
- Steuereinrichtung nach prEN 12101-9
- Energieversorgung nach EN 12101-10
- Ausgangsspannung mit geringer Restwelligkeit (<2 Vpp)
- Control- und Sensor-Module mit 3 leitungsüberwachten, priorisierbaren
  Melderlinieneingängen zum Anschluss von:
- Manuellen Handansteuereinrichtungen (RWA-Taster)
- Automatischen Rauch- / Wärmemeldern
- Steuersignalen von Brandmeldeanlagen
- Drive-Modul mit leitungsüberwachten Ausgängen zum Anschluss von Antrieben bis 20 A Stromaufnahmen
- Relais-Modul zur Auswertung und Weitermeldung von Ereignissen
- (Not-Auf, Störung, Rückmeldungen)
- Wetter-Modul zum Anschluss für Windgeschwindigkeits-, Windrichtungs- und Regensensoren
- BUS-Netzwerk-Module (CAN, KNX)
- Alle Lüftungstastereingänge mit AUF-STOP-ZU Funktion und mehreren Schaltprioritäten
- Umfangreiche Einstellungsmöglichkeiten der Grundfunktionen über lizenzierte Software „MSC2 Konfiguration“
- Zahlreiche Sonderfunktionen parametrierbar
- Vorbereitet für den Anschluss von Akkus zur Notstromversorgung (72 Stunden)
- Systemkomponenten zum individuellen Ausbau bestehend aus funktionsfähigen Basiszentralen mit jeweils einer RWA und Lüftungsgruppe, sowie einer Vielfalt von Modulen und Einbaugeräten, die entweder als werkseitig betriebsfertig eingebaut oder zum kundenseitigen Selbsteinbau bestellt werden können.
- Lizenzpflichtige Software zur Aktivierung und Konfiguration komplexer integrierter Sonderfunktionen sowie zur Zusammenschaltung mehrerer Zentralen zu einem Netzwerk mit zentralenübergreifenden Funktionen und übergeordneten RWA-, Lüftungs- und Wettergruppen.
- Lieferung inkl. Notstrom-Akkumulatoren

Technische Daten
Betriebsspannung: 230 V AC / 50 Hz
Max. Leistungsaufnahme: 805 W
Ausgangsspannung: 24 V DC
Ausgangsstrom: 24 A
Notstromversorgung: >72 Stunden
Schutzart: IP40 / IP 54 mit optionalen Wandbefestigungslaschen / Dichtungen
Gehäuse: 600 x 600 x 250 mm
Modulbestückung: 1x PM, 1x CM, 4x DM, 1x TTM, 1x RM614x freie Moduleinheiten
Ausführung: 1 RWA-Gruppe
  3 Lüftungsgruppen
Bussystem: Elementbus
max. Anzahl Elemente: 18x AW2 oder 9x AW4

Lieferung inkl. Notstrom-Akkumulatoren: 2x 12 V / 17 Ah

Funktionen
RWA-BUS-Zentrale in Modultechnik zum Anschluss von elektromotorisch betätigten Rauch- und Wärmeabzugssystemen in 24V DC Technik.
Die Kommunikation der jeweiligen Module erfolgt über digitalen Datenbus. Komplexe Anforderungen können ohne analoge Zusatzgeräte realisiert werden. Das System ist flexibel und vor Ort erweiterbar bei eventuellen
Nutzungsänderungen bzw. Objekterweiterungen. Die Konfiguration und Serviceeinstellungen erfolgt mit der Systemsoftware über einen PC. Hierzu ist eine Autorisierung des Systemgebers erforderlich.
Die Zentrale ist mit Modulen bis zu einer Gesamtstromaufnahme der Antriebe von 72 Ampere im Baukastenprinzip erweiterbar. Eine Vernetzung mit weiteren Zentralen zu einer Steuereinheit- und Auslöseeinheit ist mit CAN-Bus Modulen möglich.

Wetter-Modul
Modul zum kundenseitigen Selbsteinbau in die Schüco RWA-Modulzentrale zum Anschluss von Sensoren zur Erfassung von Wetterdaten.

Merkmal
- Anschlüsse für Wind- und Regensensor (263 317 / 263 318)
  sowie Windrichtungsgeber (263 319)
- LED-Anzeigen für Betrieb, Störung und Wind / Regen
- Potenzialfreier Schaltkontakt zur Weitergabe von Signalen
- Parametrierung und die Änderung der Funktions- und Leistungsmerkmale ist  nur mit der lizenzierten Software möglich.

Lieferung, Anschluss und Montage.

Fabrikat:  Schüco International KG
Typ:  Wetter - Modul, Art.-Nr. 263 350

oder gleichwertig

angebotenes Fabrikat/ Typ:.........................................
Menge: 1,000 St

**1.1.110 RWA-Taster**
RWA-Taster
Handmelder mit Anzeigen zur manuellen Ansteuerung der NOT-AUF-und ZU-Funktion einer RWA-Gruppe über die Meldelinien einer RWA-Zentrale.

Merkmale
- Verschließbare, verglaste Tür (inkl. Schlüssel)
- Anschluss an Meldelinieneingang

Technische Daten
Betriebsspannung: DC 24 V
Abmessung: 130 x 130 x 32 mm
Anschlüsse: Schraubklemme 1,0 mm
Schutzart: IP 41

Gehäusefarbe: orangeArt.-Nr. 263 744

Funktion
Handmelder mit Anzeigen zur manuellen Ansteuerung der NOT-AUF-und ZU-Funktion einer RWA-Gruppe über die Meldelinien einer RWA-Zentrale.

Lieferung, Anschluss und Montage.

Fabrikat:  Schüco International KG
Typ:  RWA-Taster

oder gleichwertig

angebotenes Fabrikat/ Typ:.........................................
Menge: 2,000 St

**1.1.120 BMZ-Anschaltmodul**
BMZ-Anschaltmodul
Modul zur automatischen Auslösung der NOT-AUF-Funktion einer RWA-Anlage über einen potentialfreien Kontakt der Brandmeldeanlage.
Für den Einbau in die Brandmeldeanlage.

Technische Daten
Betriebsspannung: DC 24 V

Funktion
Modul zur automatischen Auslösung der NOT-AUF-Funktion einer RWA-Zentrale über einen Schließerkontakt der Brandmeldeanlage.
Zur Montage in BMZ oder BMZ-Koppler.

Lieferung, Anschluss und Montage.

Fabrikat:  Schüco International KG
Typ:  BMZ-Anschaltmodul, Art.-Nr. 263 357

oder gleichwertig

angebotenes Fabrikat/ Typ:.........................................
Menge: 1,000 St

**1.1.130 Relais-Steckkarte**
Relais-Steckkarte
Steckkarte für RWA-Kompaktzentralen mit Relais zur Weitergabe der Signale "NOT-AUF“ oder "Störung“.

Merkmal
Mit Steckverbinder zum Aufstecken der Relaiskarte auf die Grundplatine.

Technische Daten
Betriebsspannung: DC 24 V

Funktion
Steckkarte für RWA-Kompaktzentralen mit Relais zur Weitergabe der Signale "NOT-AUF“ oder "Störung“. Für den kundenseitigen Einbau in die RWA-Kompaktzentralen.

Lieferung, Anschluss und Montage.

Fabrikat:  Schüco International KG
Typ:  Relais-Steckkarte, Art.-Nr. 263 314

oder gleichwertig

angebotenes Fabrikat/ Typ:.........................................
Menge: 2,000 St

**1.1.140 Temperatursensor Innen**
Temperatursensor Innen
Der Raumtemperatursensor dient zur Erfassung der Temperatur in geschlossenen Räumen.

Merkmale
Spannungsversorgung DC 24 V
Wandmontage oder UP-Dose

Technische Daten
Spannungsversorgung: AC/DC 24 V
Umgebungstemperatur:-30 °C bis +70 °C
Schutzklasse:  III
Ausgangsstrom: 4 - 20 mA
Abmessungen (B x H x T): 85 x 91 x 27 mm
Typ:  Temperatursensor Innen, Art.-Nr. 263 307

Funktionen
Kalibrierfähiger Innentemperatursensor. Das Gehäuse ist aus Kunststoff, das Unterteil mit 4-Lochbefestigung, für Montage auf senkrecht oder waagerecht installierten UP-Dosen.
Der Raumtemperatursensor dient zur Erfassung der Temperatur in geschlossenen, trockenen Räumen, in Wohnungen, Büros, Supermärkten und Geschäftsräumen.
Der Offset-Wert wird in der Engineering Tool Automation-Software automatisch voreingestellt.

Lieferung, Anschluss und Montage.

Fabrikat: Schüco
Typ: Temperatursensor Innen, Art.-Nr. 263 307

oder gleichwertig

angebotenes Fabrikat/ Typ:.........................................
Menge: 1,000 St

**1.1.150 Temperatursensor Außen**
Temperatursensor Außen
Der Temperatursensor Außen dient zur Erfassung der Außentemperatur.

Merkmale
Spannungsversorgung DC 24 V
Wandmontage

Technische Daten
Spannungsversorgung: AC / DC 24 V
Umgebungstemperatur: -30 °C bis +70 °C
Schutzklasse:  III
Ausgangsstrom: 4 - 20 mA
Abmessungen (B x H x T): 72 x 64 x 37,8 mm

Funktionen
Kalibrierfähiger Außentemperatursensor mit einem Gehäuse aus Kunststoff. Er dient zur Erfassung der Außentemperatur.
Der Offset-Wert wird in der Engineering Tool Automation-Software automatisch voreingestellt.

Lieferung, Anschluss und Montage.

Fabrikat: Schüco
Typ: Temperatursensor Außen, Art.-Nr. 263 308

oder gleichwertig

angebotenes Fabrikat/ Typ:.........................................
Menge: 1,000 St

*Hinweis: PR 011.1 und 011.2 Mensa West und Ost*

**1.1.160 RWA–Kompakt-Zentrale CSC1 20A (TipTronic SimplySmart)**
RWA – Kompaktzentrale CSC1 mit 20A TipTronic SimplySmart
Rauch- und Wärmeabzugszentrale in Kompaktbauweise für Treppenhäuser, zur Ansteuerung elektromotorischer RWA- und Lüftungsantriebe mit Betriebsspannung 24 V DC.

Merkmale
- 1 RWA- und 2 Lüftungsgruppen mit 20A
- 2 Melderlinien mit Leitungsüberwachung,
- Leitungsüberwachung der Antriebslinie,
- Diagnose-LED’s zur schnellen Fehlerlokalisierung
- Temperaturabhängige Nachführung der Akkuladespannung
- Ansteuerung der Antriebe bei NOT-AUF (nach VdS 2580)
- VdS Funktion, 30 Min. Nachtakten der Antriebe bei RWA-Auslösung
- Lüftertaster auf der Platine zur Inbetriebnahme
- Steckbare Anschlussklemmen für alle Signal-Ein- und -Ausgänge
- 2 Steckplätze für je eine Relaiskarte zur potentialfreien Weiterleitung des Signals „NOT-AUF“ bzw. „Störung“ Steckplatz für BUS-Modul
- Schaltnetzteil für konstante Ausgangsspannung bei geringer Restwelligkeit
- Konfigurieren von Sicherheits- und Komfortfunktionen über Software (im Lieferumfang der Zentrale)
- Erweiterter Funktionsumfang durch lizenzierte Software

BUS-Netzwerkmodul
- Steckkarte zur Anbindung mechatronischer Fenster

Anschlussmöglichkeiten
RWA Fenster mit RWA-Antrieb und RWA-Schließrolle (am Netzwerkmodul)
10 RWA – Bedienstellen
10 Automatische optische Rauchmelder und/oder Thermo-Maximal-Melder
10 Lüftungstaster mit oder ohne LED Statusanzeige
Direkter Anschluss von Wind- und Regensensoren
Anschaltmodul für externe BMA/ GLT
Anschaltmodul Raumtemperaturregler

Technische Daten
Betriebsspannung: 230 V AC
Frequenz:  50 Hz
Nenn-Betriebsspannung der Antriebe: 24 V DC
Ausgangsspannung der Meldelinien: ca. 24 V DC
Schaltleistung der potentialfreienKontakte im REL 65:max. 42 V DC, 0,5 A
Schaltleistung für externe Anzeigen: max. 28 V DC, 0,2 A
Notstromversorgung: >72 Stunden

Lieferung inkl. Notstrom-Akkumulatoren: 2x 12 V / 7 Ah

Funktionen
Busfähige RWA-Zentrale in Kompaktbauweise zum Anschluss von elektromotorisch betätigten Rauch- und Wärmeabzugssystemen in 24VDC-Technik. Im Zentralengehäuse befinden sich Netzteil, Steuerplatine, interne Notstromversorgung über 2 wartungsfreie 12 V-Akkumulatoren.
Energieversorgung nach EN12101-10, Steuereinheit nach prEN12101-9.

Lieferumfang
RWA - Kompaktzentrale
Bedienungsanleitung

Lieferung, Anschluss und Montage.

Fabrikat:  Schüco International KG
Typ:  CSC1 (20A), Art.-Nr. 263 335

oder gleichwertig

angebotenes Fabrikat/ Typ:.........................................
Menge: 1,000 St

**1.1.170 RWA-Taster**
RWA-Taster
Handmelder mit Anzeigen zur manuellen Ansteuerung der NOT-AUF-und ZU-Funktion einer RWA-Gruppe über die Meldelinien einer RWA-Zentrale.

Merkmale
- Verschließbare, verglaste Tür (inkl. Schlüssel)
- Anschluss an Meldelinieneingang

Technische Daten
Betriebsspannung: DC 24 V
Abmessung: 130 x 130 x 32 mm
Anschlüsse: Schraubklemme 1,0 mm
Schutzart: IP 41

Gehäusefarbe: orangeArt.-Nr. 263 744

Funktion
Handmelder mit Anzeigen zur manuellen Ansteuerung der NOT-AUF-und ZU-Funktion einer RWA-Gruppe über die Meldelinien einer RWA-Zentrale.

Lieferung, Anschluss und Montage.

Fabrikat:  Schüco International KG
Typ:  RWA-Taster

oder gleichwertig

angebotenes Fabrikat/ Typ:.........................................
Menge: 2,000 St

**1.1.180 Relais-Steckkarte**
Relais-Steckkarte
Steckkarte für RWA-Kompaktzentralen mit Relais zur Weitergabe der Signale "NOT-AUF“ oder "Störung“.

Merkmal
Mit Steckverbinder zum Aufstecken der Relaiskarte auf die Grundplatine.

Technische Daten
Betriebsspannung: DC 24 V

Funktion
Steckkarte für RWA-Kompaktzentralen mit Relais zur Weitergabe der Signale "NOT-AUF“ oder "Störung“. Für den kundenseitigen Einbau in die RWA-Kompaktzentralen.

Lieferung, Anschluss und Montage.

Fabrikat:  Schüco International KG
Typ:  Relais-Steckkarte, Art.-Nr. 263 314

oder gleichwertig

angebotenes Fabrikat/ Typ:.........................................
Menge: 2,000 St

*Hinweis: Allgemeines*

**1.1.190 Jalousietaster zum Lüften**
Jalousietaster
alpinweiß
Schutzart IP20
Mechanische Umkehrsperre
Nennspannung: 250 V
Taststrom: 10 A
Besteht aus:
1 Stück Rahmen 1-fach alpinweiß
1 Stück Jalousie-Wippe aws alpinweiß
1 Stück Jalousietaster-Einsatz

im Schalterprogramm Gewerk Starkstrom/Bemusterung vor Lieferung/Montage

liefern, montieren und betriebsfertig anschließen
Menge: 7,000 St

**1.1.200 Erstinbetriebnahme RWA - Anlage**
*** Pauschalposition
Erstinbetriebnahme RWA-Anlage durch Sachkundigen
Inbetriebnahme der Sicherheitseinrichtung durch Sachkundigen mit entsprechendem, gültigen Sachkundenachweis des Systemgebers.

beinhaltet:

1. Die Inbetriebnahme der RWA - Anlage
  lnbetriebnahme der aufgeführten Anlage; einschl. notwendiger
  Überprüfung der Funktionen.
2. Schulung RWA
  Der Systemverantwortliche des Auftraggebers ist in die
  Systemkonfiguration und Handhabung der Anlage einzuweisen
  Geeignetes Einweisungspersonal ist vom Auftragnehmer zu stellen.
Menge: 1,000 psch

**1.1.210 Wind- und Regensensor Set (für RWA)**
Wind- und Regensensor Set
Erfassung und Weitergabe von Windgeschwindigkeit und Regelmeldung an einen Auswerteeinheit, an ein WM-Modul oder direkt an eine RWA-Zentrale zum Schließen und Sperren der Lüftungsfunktionen bei schlechten Wetter.

Merkmale
Set bestehend aus:
- Windsensor
- Regensensor
- Klemmring
- Konsole für Mast- oder Wandmontage aus Aluminium

Technische Daten
Betriebsspannung: DC 24 V
Regensensor:  Beheizte Sensorfläche,
  Abschaltverzögerung ca. 5 min
Leistungsaufnahme:< 150 mA
Gehäuse:  aP, ABS schwarz mit Haltern aus Edelstahl
Abmessung:  100 x 85 x 172 mm
Anschlussleitung: Halogenfrei ca. 4 m
Windsensor:  Anemometer mit 3 schlagsicheren
  Windschalen
Messprinzip:  Impulsgenerator
Abmessung:  250 x 25 x 80 mm
Anschlussleitung: Halogenfrei ca. 4 m

Funktion
Erfassung und Weitergabe von Windgeschwindigkeit und Regelmeldung an einen Auswerteeinheit, an ein WM-Modul oder direkt an eine RWA-Zentrale zum Schließen und Sperren der Lüftungsfunktionen bei schlechten Wetter.

Lieferung, Anschluss und Montage.

Fabrikat:  Schüco International KG
Typ:  Wind- und Regensensor, Art.-Nr. 263 318

oder gleichwertig

angebotenes Fabrikat/ Typ:.........................................
Menge: 1,000 St

**1.1.220 JE-H(St)H E30 Brand 2 x 2 x 0,8 Bd**
Installationskabel DIN VDE 0815 JE-H(St)H mit
integriertem Funktionserhalt E 30 nach DIN 4102-12, mit
rotem Außenmantel und Aufdruck -Brandmeldekabel-,
2 x 2 x 0,8 Bd,
auf vorhandene Kabelbühne, Kabelrinnen, in
Steigeschacht, in Zwischendecken, in Hohlwänden, Rohre,
Kanäle
einschl. Befestigungsmaterial uns Sammelhaltern
in Teillängen liefern und verlegen
Menge: 400,000 m

**1.1.230 JE-H(St)H E30 Brand 4 x 2 x 0,8 Bd**
Installationskabel DIN VDE 0815 JE-H(St)H mit
integriertem Funktionserhalt E 30 nach DIN 4102-12, mit
rotem Außenmantel und Aufdruck -Brandmeldekabel-,
4 x 2 x 0,8 Bd,
auf vorhandene Kabelbühne, Kabelrinnen, in
Steigeschacht, in Zwischendecken, in Hohlwänden, Rohre,
Kanäle
einschl. Befestigungsmaterial uns Sammelhaltern
in Teillängen liefern und verlegen
Menge: 1500,000 m

**1.1.240 Energiekabel NHXH FE E30 5 x 1,5**
Energiekabel NHXH FE E30 nach VDE 0266
5 x 1,5, Cu-Zahl 58,
mittels zugelassen E30 Bügelschellen,
auf vorhandene Kabelbühne, Kabelrinnen, in
Steigeschacht, in Zwischendecken, in Hohlwänden, Rohre,
Kanäle
einschl. Befestigungsmaterial und Sammelhaltern
in Teillängen liefern und verlegen
Menge: 1250,000 m

**1.1.250 Energiekabel NHXH FE E30 5 x 2,5**
Energiekabel NHXH FE E30 nach VDE 0266
5 x 2,5, Cu-Zahl 96,
mittels zugelassen E30 Bügelschellen,
auf vorhandene Kabelbühne, Kabelrinnen, in
Steigeschacht, in Zwischendecken, in Hohlwänden, Rohre,
Kanäle
einschl. Befestigungsmaterial und Sammelhaltern
in Teillängen liefern und verlegen
Menge: 350,000 m

**1.1.260 Brandmeldekabel J-Y(St)Y 4 x 2 x 0,8**
Installationskabel mit rotem Außenmantel und Aufdruck -
Brandmeldekabel-, J-Y(St)Y, 4 x 2 x 0,8,
auf vorhandene Kabelbühne, Kabelrinnen, in
Steigeschacht, in Zwischendecken, in Hohlwänden, Rohre,
Kanäle
einschl. Befestigungsmaterial und Sammelhaltern
in Teillängen liefern und verlegen
Menge: 400,000 m

**1.1.270 SIHF 4x1,5 mm²**
SIHF 4x1,5 mm², in Teillängen, als Verbindungsleitung
zwischen Übergangsdose und Antrieb
liefern und anschließen
Menge: 180,000 m

**1.1.280 Programmierung und Einweisung der RWA**
Programmierung, Inbetriebnahme der RWA- Anlage
Einweisung, mit:

Die Inbetriebnahme der  RWA - Anlage:
einschl. notwendiger Überprüfung der Funktionen.

Einweisung des Nutzers in die Systemkonfiguration und Handhabung der Anlage, einschl.Erstellung des Übergabeprotokolls.
Menge: 5,000 St

**1.1.290 Mitwirkung an den Vorabsprachen mit dem Sachverständigen**
Mitwirkung an Vorabsprachen zur Sachverständigenprüfung durch Beistellung eines orts- und anlagenkundigen Monteurs inkl. Beistellung von Hilfsmitteln (Leitern usw.).

Bereitstellung des bauleitenden Monteurs und der für die Abstimmungen notwendigen Ausführungsunterlagen sowie Werks- und Montageplanung.

Einzukalkulieren sind zwei unabhängige Termine mit der Bauleitung und dem Sachverständigen zur Abstimmung auf der Baustelle, wie folgt:

1. Begutachtung der gesamten Ausführungsunterlagen und Ortsbegehung im Objekt vor Installationsbeginn.

2. Zwischentermin mit dem Sachverständigen während der Installationsarbeiten einschließlich Ortsbegehung im Objekt.

(Der Sachverständige selbst wird durch den AG beauftragt.)
Menge: 1,000 St

**1.1.300 Mitwirkung an der Sachverständigenabnahme**
Mitwirkung an der Sachverständigenprüfung durch Beistellung eines orts- und anlagenkundigen Monteurs inkl. Beistellung von Hilfsmitteln (Leitern usw.).

Bereitstellung des bauleitenden Monteurs und der für die Abnahme notwendigen Revisionsunterlagen.

Einzukalkulieren ist die Mitwirkung an:

- Sachverständigenabnahme zum Ende der Baumaßnahme für die komplette Anlage.

(Der Sachverständige selbst wird durch den AG beauftragt.)
Menge: 1,000 St

#### Abschnitt 1.2 BMA

*Hinweis: UG*

**1.2.10 Brandmelderzentrale hifire 4400 V2 GR102 - Neubau/ UG**
Brandmelderzentrale
hifire 4400 V2 GR102

VdS-Nr. G 217053
Zertifikat der Leistungsbeständigkeit (VdS)
0786-CPR-21555

Die hifire 4400 ist eine Brandmelderzentrale in
Loop-Technik zur Erfassung und Weiterleitung von
Brandmeldungen.
Durch das Lizenzmodell und die Netzwerkfähigkeit der
Brandmelderzentralen lassen sich Objekte
unterschiedlicher Größe, z. B. Kindertagesstätten,
Ladengeschäfte, Hotels und Pensionen, öffentliche
Einrichtungen bis hin zu Gewerbebetrieben und
Industrieanlagen absichern.
Die Brandmelderzentrale hifire 4400 entspricht den
Anforderungen gemäß DIN VDE 0833 Teil 1 und Teil 2, EN
54, DIN 14675, VdS 2095, DIN VDE V 0826-2 sowie der
Hausalarmanlage Typ A und Typ B.

Durch eine leistungsstarke und komfortable
Systemsoftware werden maximale Flexibilität und
Zuverlässigkeit garantiert.
Durch die redundante Vernetzung von bis zu 30
Brandmelderzentralen wird eine hohe Skalierbarkeit
ermöglicht.
Der übersichtliche Aufbau der Zentralen ermöglicht
einen hohen Installations- und Bedienkomfort.
Über vorhandene Schnittstellen ist die Anbindung an
übergeordnete Managementsysteme jederzeit möglich.
Umfangreiche Zusatz- und Zubehörprodukte sichern eine
hohe Anpassungsfähigkeit und Flexibilität in jeder
Anwendung.
Für den direkten Betrieb am Loop 4000 stehen zur
Verfügung:
- Automatische Brandmelder
- Nichtautomatische Brandmelder
- Funk-Brandmelder gemäß EN 54-25
- EX-Brandmelder
- Rauchansaugsysteme
- Ein-Ausgangsmodule
- Optische und Akustische Signalgeber
- Zusatznetzteile

Die Summe der Vorteile garantiert Flexibilität und
Investitionssicherheit bei höchster Qualität und
Zuverlässigkeit.

Die Parametriersoftware compas-F 4000 ermöglicht eine
schnelle und benutzerfreundliche Parametrierung der
Brandmelderzentrale.

- Anschlussmöglichkeiten für bis zu 4 Loops
- Zentralenvarianten mit 64, 128, 256 oder 512
Brandmeldern
- 1020 Loop-Adressen insgesamt
- Automatische oder manuelle Adressierung der
Loop-Komponenten
- 2 frei parametrierbare, potenzialfreie Relaisausgänge
- 4 frei parametrierbare überwachte Spannungsausgänge
- 4 frei parametrierbare überwachte Eingänge
- Eingebaute Bedien- und Anzeigeelemente
- Benutzerfreundliches großes Display
- 999 Meldergruppen
- Vernetzung von bis zu 30 Brandmelderzentralen.
- Serielle Schnittstelle zum Anschluss von FAT / FBF
- optional: Schnittstelle zum Anschluss einer
Übertragungseinrichtung gemäß DIN 14675 (Hauptmelder)
und EN 54-21 (Störung)
- optional: Schnittstelle zum Anschluss eines
Schlüsseldepots
- optional: Schnittstelle zum Anschluss einer
Löschanlage
- Leitungsüberwachung auf Kurzschluss und Drahtbruch
- Tag-Nacht-Umschaltung
- Kalenderfunktion
- Reaktions-/Erkundungszeit
- Meldungsabhängigkeit
- Brandfallsteuerungen
- Alarmverzögerung und -zwischenspeicherung
- Ereignisspeicher für 999 Ereignisse
- Visualisierung der Bedien- und Anzeigeelemente über
Webserver und EBLWeb
- Schnittstelle über Webserver für übergeordnete
Managementsysteme

Brandmelderzentrale hifire 4400 V2 mit integrierten
Bedien- und Anzeigeelementen im Gehäusetyp GR102.

Die Brandmelderzentrale gibt es in den Varianten mit
64, 128, 256 und 512 Brandmeldern.
Mit einem Lizenzverfahren lässt sich die
Brandmelderzentrale auch nachträglich auf bis zu 512
Brandmelder erweitern.

Es besteht eine umfangreiche Systemzulassung u. a. mit
Funk-Komponenten, EX-Meldern und Rauchansaugsystem.

Brandmelderzentrale
- Gemäß EN 54-2
- Gemäß EN 54-4
- Gemäß EN 54-13
- Anschlussmöglichkeiten für bis zu 4 Loops
- 2 frei parametrierbare, potenzialfreie Relaisausgänge
 max. 30 V / 2 A
- 4 frei parametrierbare Spannungsausgänge überwacht
max. 500 mA
- 4 frei parametrierbare überwachte Eingänge

Gehäuse GR102
- 6 Montageplätze für Erweiterungskarten 4580, 4581,
4583DE
- 2 Montageplätze für Montageblech MB UE für
Übertragungseinrichtungen
- Optional Verteilerfeld für 4 Lötleisten 16-polig oder
 4 LSA-Plus-Anschlussleisten 10 DA
- Integrierte DIN-Hutschiene

- Integriertes Netzteil 24 V DC / 6,3 A
- 2 Stellplätze für Akku 12 V / 26 Ah
- Betriebstemperatur -5 °C bis +40 °C
- Schutzart IP40
- Abmessungen (BxHxT) 500x600x175 mm
- Farbe Gehäusetür RAL 9016 Verkehrsweiß
- Farbe Gehäuseunterteil RAL 9006 Weißaluminium
- Stromaufnahme in Ruhe ca. 170 mA
- Stromaufnahme bei Alarm ca. 250 mA
- Versorgungsspannung 230 V AC

Lizenziert für Brandmelder 256

100078574

Hersteller/Anbieter:

TELENOT ELECTRONIC GMBH

oder gleichwertig

angebotenes Fabrikat/ Typ: ...................................
Menge: 1,000 St

**1.2.20 Wartungsfreier Blei-Akku 12 V / 26 Ah**
Wartungsfreier Blei-Akku
12 V / 26 Ah

VdS anerkannt

Akku zur redundanten Energieversorgung von
Gefahrenmeldeanlagen.

- Anschluss: Gewinde M5
- Lageunabhängig, gemäß DIN 43534
- Abmessungen (BxHxT) 166x125x175 mm
- Gewicht ca. 9 kg

100056094

Hersteller/Anbieter:

TELENOT ELECTRONIC GMBH

oder gleichwertig

angebotenes Fabrikat/ Typ: ...................................
Menge: 2,000 St

**1.2.30 Netzwerkmodul 5040**
Netzwerkmodul
5040

VdS-anerkannt, Zubehör der BMZ

Netzwerkmodul 5040 zur Vernetzung von bis zu 30
Brandmelderzentralen hifire 4400 V2 (ab SW 3.1.0 oder
höher) über Netzwerkkabel oder direkt über LWL.

Über die Vernetzung können übergeordnete Funktionen (z.
 B. Alarmierung, Brandfallsteuerung) sowie die
Parametrierung aller Brandmelderzentralen realisiert
werden.

Das Netzwerkmodul wird auf die Hauptplatine der
Brandmelderzentrale hifire 4400 V2 aufgesteckt.
Für die Vernetzung wird ein zweites Netzwerkmodul 5040
je Brandmelderzentrale benötigt.

Die einfache Inbetriebnahme und optische
Funktionsübersicht wird direkt über die
Parametriersoftware ab compas-F 4000 3.2.0
durchgeführt.

- Abmessungen (BxHxT) 80x46x30 mm
- Stromaufnahme ca. 5 mA
- Leitungslänge Kupfer (Netzwerkkabel min. Cat 5e): pro
 Segment bis 1000 m
- Leitungslänge LWL (Multimode 62,5/125 µm
ST-Connector): pro Segment bis 1500 m

100078567

Hersteller/Anbieter:

TELENOT ELECTRONIC GMBH
oder gleichwertig

angebotenes Fabrikat/ Typ: ...................................
Menge: 2,000 St

**1.2.40 Überspannungsableiter DR M 2P 255 FM**
Überspannungsableiter
DR M 2P 255 FM

Überspannungsableiter DR M 2P 255 FM, bestehend aus
Basisteil mit Fernmeldekontakt und Ableiter-Modul, als
Feinschutz für den 230-V-Netzanschluss von
Gefahrenmeldeanlagen.

Der Überspannungsableiter wird auf einer DIN-Hutschiene
 montiert.

- Schutzart IP20
- Betriebstemperatur -40 °C bis +80 °C
- Erdung über DIN-Hutschiene gemäß EN 60715
- Adernquerschnitte eindrähtig 0,5 mm² bis 4 mm²
- Adernquerschnitte feindrähtig 0,5 mm² bis 2,5 mm²
- Adernquerschnitt für Fernmeldekontakt-Klemmen max.
1,5 mm², ein-/feindrähtig
- Abmessungen mit Basisteil (BxHxT) 18x90x73 mm
- Farbe Rot
- Maximale Nennspannung 255 V AC
- Nennableitstrom 3 kA

100057170

Hersteller/Anbieter:

TELENOT ELECTRONIC GMBH

oder gleichwertig

angebotenes Fabrikat/ Typ: ...................................
Menge: 1,000 St

**1.2.50 Brandschutz-Leergehäuse FWE 30 hifire 4400**
Brandschutz-Leergehäuse
FWE 30 hifire 4400

Brandschutz-Leergehäuse mit einer Feuerwiderstandsdauer
 von mindestens 30 min bei einer Brandbelastung von
außen und innen im Sinne F30, E30 und I30 (geprüft in
Anlehnung an DIN 4102, DIN EN 1634-3, EN 13501-1, EN
13501-2).

Der Nachweis des Funktionserhalts mit der
Brandmelderzentrale hifire 4400 ist in einem
Brandversuch von einer im Bereich 86.2 zertifizierten
PÜZ-Stelle nachgewiesen (Anforderung MLAR 5.2.2).

Der erbrachte rechnerische Nachweis, dass weder im
Dauerbetrieb noch im Alarmfall die zulässige
Betriebstemperatur der Brandwarnanlage hifire 4100 XS
überschritten wird, bestätigt die Eignung des
Brandschutz-Leergehäuses in Verbindung mit der
Brandwarnanlage hifire 4100 XS (MLAR 5.2.2 c)).

- Wandschrank für Aufputzmontage mit integrierter
Kabeleinführung (Kabelschott oben)
- Feuerwiderstand über 30 min gemäß DIN 4102 Teil 2
- Funktionserhalt über 30 min in Anlehnung an DIN 4102
Teil 12
- Brandlastdämmung über 30 min in Anlehnung an DIN 4102
 Teil 11
- Mehrschichtige, feuerhemmende Materialkombination der
 Baustoffe gemäß DIN 4102 Teil 1
- Türanschlag rechts
- Türöffnungswinkel ca. 180°
- Tür innenliegend mit Stufenfalz
- Mehrstufiges Dichtungssystem
- Rauchdicht
- 2-Punkt-Verriegelung über Schwenkhebel
- Nach VDE geprüft
- Umweltschutzklasse II (indoor)
- Schutzart IP54, UI 400 V, IK06
- Abmessungen außen (BxHxT) 778x1018x320 mm
- Abmessungen innen (BxHxT) 600x840x225 mm
- Farbe ähnlich RAL 7035 Lichtgrau
- Gewicht ca. 123 kg

100078539

Hersteller/Anbieter:

TELENOT ELECTRONIC GMBH
oder gleichwertig

angebotenes Fabrikat/ Typ: ...................................
Menge: 1,000 St

**1.2.60 Schild BMZ**
Schild
BMZ

Hinweisschild BMZ gemäß DIN 4066 zur schnellen und
sicheren Orientierung für die Feuerwehr im Brandfall.
Das Schild ist als selbstklebende Hartschaumplatte
ausgeführt.

- Gemäß DIN 4066
- Selbstklebend
- Material Hartschaum
- Abmessungen (BxHxT) 297x105x2 mm

100078426

Hersteller/Anbieter:

TELENOT ELECTRONIC GMBH
oder gleichwertig

angebotenes Fabrikat/ Typ: ...................................
Menge: 1,000 St

**1.2.70 Mehrsensormelder optisch-thermisch 4400IT**
Mehrsensormelder optisch-thermisch
4400IT

VdS-Nr. G 217087
Zertifikat der Leistungsbeständigkeit (VdS)
0786-CPR-21556

Der Mehrsensormelder mit optischer und thermischer
Sensorik bietet durch eine intelligente Auswertung und
Lernfunktion höchste Betriebssicherheit (Verknüpfung
durch Algorithmen).

Durch seine automatische Lernfunktion ist der Melder
auch für schwierige Umgebungsbedingungen geeignet.
Ebenso kann der Melder flexibel manuell eingestellt und
 die optische Auswertung abgeschaltet werden.

Der Mehrsensormelder ist zum Anschluss an das System
Loop 4000 geeignet.

- Anschlussprinzip 2-Draht-Bus (Loop 4000)
- Automatische Adressierung
- Automatische Lernfunktion
- Mehrsensormelder gemäß EN 54-29
- Optische Sensorik gemäß EN 54-7
- Thermische Sensorik gemäß EN 54-5
- Kurzschluss-Isolatoren gemäß EN 54-17
- Signalisierung durch rote LED für Alarm, gelbe LED
für Störung
- Automatische Nachführung der Alarmschwelle bei
Verschmutzung
- Betriebstemperatur -10 °C bis +50 °C
- Schutzart IP41
- Abmessungen mit Sockel (ØxH) 102x55 mm
- Stromaufnahme in Ruhe ca. 300 µA
- Stromaufnahme bei Alarm ca. 1,3 mA

Farbe RAL 9003 Signalweiß

100078340

Hersteller/Anbieter:

TELENOT ELECTRONIC GMBH
oder gleichwertig

angebotenes Fabrikat/ Typ: ...................................
Menge: 22,000 St

**1.2.80 Meldersockel 4412F**
Meldersockel
4412F

Meldersockel für automatisch adressierbaren Melder
440xIT.

Durch die integrierten Federkraftklemmen wird eine
schnelle und zeitsparende Installation ermöglicht.
Bei diesem Meldersockel ist die Kabelführung von allen
Seiten realisierbar.

- Anschlusstechnik Federkraftklemmen
- Betriebstemperatur -10 °C bis +50 °C
- Abmessungen (ØxH) 102x23 mm

Farbe RAL 9003 Signalweiß

100078517

Hersteller/Anbieter:

TELENOT ELECTRONIC GMBH
oder gleichwertig

angebotenes Fabrikat/ Typ: ...................................
Menge: 22,000 St

**1.2.90 Handfeuermelder rot ABS 4443T-R**
Handfeuermelder rot ABS
4443T-R

Zertifikat der Leistungsbeständigkeit (VdS)
0786-CPR-21561
VdS-Nr. G 217080

Der Handfeuermelder im roten Kunststoffgehäuse (ABS)
ist mit einem brennenden Haus gekennzeichnet. Er
verfügt über eine intelligente Funktionsüberwachung der
 Tastermechanik.

Der Handfeuermelder ist zum Anschluss an das System
Loop 4000 geeignet.

- Anschlussprinzip 2-Draht-Bus (Loop 4000)
- Automatische Adressierung
- Handmelder gemäß EN 54-11
- Kurzschluss-Isolatoren gemäß EN 54-17
- Signalisierung durch rote LED für Alarm
- Betriebstemperatur -10 °C bis +50 °C
- Schutzart IP42
- Gehäuse ABS
- Abmessungen (BxHxT) 135x135x35 mm
- Farbe RAL 3001 Signalrot
- Stromaufnahme in Ruhe ca. 1,6 mA
- Stromaufnahme bei Alarm ca. 2,7 mA

100078347

Hersteller/Anbieter:

TELENOT ELECTRONIC GMBH
oder gleichwertig

angebotenes Fabrikat/ Typ: ...................................
Menge: 9,000 St

**1.2.100 Ein-Ausgangsmodul 4461**
Ein-Ausgangsmodul
4461

Zertifikat der Leistungsbeständigkeit (VdS)
0786-CPR-21579
VdS-Nr. G 218074

Das Ein-Ausgangsmodul kann zur Anbindung externer
Geräte (z. B. Sondermelder) an den Loop 4000 eingesetzt
 werden. Es verfügt über 3 Eingänge, von denen 1
Eingang für Grenzwerttechnik verwendet werden kann.
Zudem verfügt es über 2 potenzialfreie Ausgänge.

Die Eingänge und Ausgänge sind frei parametrierbar und
somit auch für Brandfallsteuerungen einsetzbar.

- Anschlussprinzip 2-Draht-Bus (Loop 4000)
- Automatische Adressierung
- 3 Eingänge (davon 2 überwacht)
- 2 Ausgänge (Relaiskontakt) 30 V DC / 2 A
- Kurzschluss-Isolatoren gemäß EN 54-17
- Eingangs-/Ausgangsfunktion gemäß EN 54-18
- Betriebstemperatur -10 °C bis +50 °C
- Schutzart IP65
- Abmessungen ohne Gehäuse (BxHxT) 110x110x48 mm
- Stromaufnahme in Ruhe ca. 2,2 mA
- Stromaufnahme bei Alarm max. 12 mA

100078349

Hersteller/Anbieter:

TELENOT ELECTRONIC GMBH
oder gleichwertig

angebotenes Fabrikat/ Typ: ...................................
Menge: 4,000 St

**1.2.110 Optischer Signalgeber Wall 4480**
Optischer Signalgeber Wall
4480

Zertifikat der Leistungsbeständigkeit (VdS)
0786-CPR-21531
VdS-Nr. G 217003

Optischer Signalgeber Wall 4480 mit
Kurzschluss-Isolatoren zum Anschluss an den Loop 4000.

Der Signalgeber ist zur Wandmontage geeignet.

- Anschlussprinzip 2-Draht-Bus (Loop 4000)
- Automatische Adressierung
- Optischer Signalgeber gemäß EN 54-23
- Frequenzbereich Optik 1 Hz (schaltbar auf 0,5 Hz)
- Blitzfarbe (LED) Rot
- Kurzschluss-Isolatoren gemäß EN 54-17
- MLAR-Anforderung programmierbar
- Signalisierungsbereich max. 5x5 m
- Betriebstemperatur -10 °C bis +55 °C
- Schutzart IP33
- Material ABS
- Abmessungen (ØxT) 93x65 mm
- Stromaufnahme in Ruhe ca. 2,5 mA
- Stromaufnahme bei Alarm 23 mA bis 65 mA (abhängig von
 Einstellung)

Farbe Rot

100078514

Hersteller/Anbieter:

TELENOT ELECTRONIC GMBH
oder gleichwertig

angebotenes Fabrikat/ Typ: ...................................
Menge: 1,000 St

**1.2.120 Zusatznetzteil BE-PSE 02**
Zusatznetzteil
BE-PSE 02

VdS-Nr. G 220002

Zusatznetzteil BE-PSE 02 im Kompaktgehäuse zur
Versorgung von Sonderbrandmeldern oder allgemeiner
Verbraucher.

Das Zusatznetzteil enthält einen potenzialfreien
Umschaltkontakt, um Netz- oder Akkustörungen an
übergeordnete Brandmeldesysteme weitergeben zu können.

- Energieversorgungseinrichtung gemäß EN 54-4
- Integrierter Temperatursensor
- 2 Stellplätze für Akkus bis 12 V / 12 Ah
- Betriebstemperatur -5 °C bis +40 °C
- Schutzart IP30
- Abmessungen (BxHxT) 253x289x129 mm
- Farbe RAL 7035 Lichtgrau
- Ausgangsspannung 2 x 24 V DC
- Ausgangsstrom 1,6 A
- Versorgungsspannung 230 V AC / 50 Hz

100078110

Hersteller/Anbieter:

TELENOT ELECTRONIC GMBH
oder gleichwertig

angebotenes Fabrikat/ Typ: ...................................
Menge: 1,000 St

**1.2.130 Wartungsfreier Blei-Akku 12 V / 12 Ah**
Wartungsfreier Blei-Akku
12 V / 12 Ah

VdS anerkannt

Akku zur redundanten Energieversorgung von
Gefahrenmeldeanlagen.

- Anschluss: 6,3-mm-Flachstecker
- Lageunabhängig, gemäß DIN 43534
- Abmessungen (BxHxT) 152x100x100 mm
- Gewicht ca. 4,5 kg

100056084

Hersteller/Anbieter:

TELENOT ELECTRONIC GMBH
oder gleichwertig

angebotenes Fabrikat/ Typ: ...................................
Menge: 2,000 St

**1.2.140 Ansaugrauchmelder SecuriRAS ASD 532**
Ansaugrauchmelder
SecuriRAS ASD 532

EG-Konformitäts-/Leistungserklärung CPR-11-16-107
VdS-Nr. G 215101

Der Ansaugrauchmelder SecuriRAS ASD 532 im
Aufputzgehäuse ist für den Anschluss einer
Ansaugleitung vorgesehen und eignet sich besonders für
kleine Überwachungsbereiche wie z. B. Aufzugsschächte
oder Traforäume.

Zur Brandfrüherkennung kann der Ansaugrauchmelder
sowohl für Raum- wie auch Objektüberwachung eingesetzt
werden.
Durch das integrierte Anzeige- und Bedienfeld inkl.
10-stufiger Rauchpegelanzeige sind alle wichtigen
Zustände direkt einsehbar.

Die Inbetriebnahme kann wahlweise direkt am
Ansaugrauchmelder im EasyConfig-Verfahren oder über die
 Software ASD Config realisiert werden.

- Universeller Anschluss über Relais-Technik für Alarm
und Störung
- Rücksetzung über integrierten Eingang
- Empfindlichkeitsklassen A, B und C gemäß EN 54-20
- Betriebstemperatur -20 °C bis +60 °C
- Schutzart IP54
- Material ABS-Blend
- Abmessungen (BxHxT) 195x333x140 mm
- Farbe Gehäuse RAL 2807005 / RAL 3002005
- Stromaufnahme in Ruhe ca. 100 mA
- Stromaufnahme bei Alarm ca. 115 mA
- Versorgungsspannung 14 V DC bis 30 V DC

100078020

Hersteller/Anbieter:

TELENOT ELECTRONIC GMBH
oder gleichwertig

angebotenes Fabrikat/ Typ: ...................................
Menge: 1,000 St

**1.2.150 Rauchsensor SSD 532-1**
Rauchsensor
SSD 532-1

VdS-anerkannt, Zubehör des Ansaugrauchmelders

Der Rauchsensor SSD 532-1 ist ein hochempfindlicher
Rauchsensor für den Einsatz im Ansaugrauchmelder
SecuriRAS ASD 532, der nach dem Streulichtprinzip
arbeitet.
Die integrierte High-Power-LED leistet geringsten
Luftwiderstand und wirkt dadurch Verschmutzung
entgegen.

Der Brandkenngrößenmuster-Vergleich ist als technische
Maßnahme gemäß DIN VDE 0833-2 zur Vermeidung von
Falschalarmen zugelassen. Die intelligente
Alarmzwischenspeicherung, die Alarmschwellennachführung
 mit zweistufiger Verschmutzungsanzeige und
zusätzlicher Autolearning-Funktion ermöglicht den
Einsatz auch in kritischen Umgebungsbedingungen.
Staubpartikel werden mit Hilfe des großen Messvolumens
und durch die dynamische, softwareseitige
Verschmutzungskompensation erkannt und ausgeblendet.

- Alarmempfindlichkeit 0,5 %/m bis 10 %/m
- Ansprechempfindlichkeit 0,05 %/m bis 10 %/m
- Betriebstemperatur -20 °C bis +60 °C
- Abmessungen (BxHxT) 115,5x120x95 mm

100078021

Hersteller/Anbieter:

TELENOT ELECTRONIC GMBH
oder gleichwertig

angebotenes Fabrikat/ Typ: ...................................
Menge: 1,000 St

**1.2.160 Staub-Filtereinheit DFU 911**
Staub-Filtereinheit
DFU 911

Die Staub-Filtereinheit DFU 911 wird in Räumen mit
normalen Temperaturen und Staub- oder Schmutzbelastung
eingesetzt, um die Raucherkennungselemente vor
Verschmutzung zu schützen.

Die Staub-Filtereinheit wird direkt in die
Ansaugleitung des Ansaugrauchmelders SecuriRAS ASD
eingebaut.

Durch die Filterüberwachungs-Funktion im
Ansaugrauchmelder kann nach Ablauf einer
anwendungsspezifisch festgelegten Filterstandzeit auf
den optimalen Zeitpunkt zum Austausch des
Filterelements hingewiesen werden.

- Betriebstemperatur 0 °C bis +60 °C
- Material ABS-Blend
- Abmessungen (BxHxT) 137x210x111 mm
- Farbe Grau (RAL 2807005) und Anthrazitviolett (RAL
3002005)

100078051

Hersteller/Anbieter:

TELENOT ELECTRONIC GMBH
oder gleichwertig

angebotenes Fabrikat/ Typ: ...................................
Menge: 1,000 St

**1.2.170 Drei-Wege-Kugelhahn MV 25 PVC SH**
Drei-Wege-Kugelhahn
MV 25 PVC SH

Der Drei-Wege-Kugelhahn MV 25 PVC SH ist für die
Reinigung der Ansaugleitung von Ansaugrauchmeldern mit
Druckluft vorgesehen und kann direkt in die
Ansaugleitung des SecuriRAS ASD eingebaut werden.

Der Drei-Wege-Kugelhahn MV 25 PVC SH in T-Ausführung
mit Sicherheitshebel ist passend zum Ansaugrohr TU PVC.

Der abschließbare Multifunktionshebel mit
Rasterstellung von 90° schützt den Kugelhahn vor
unbefugter Nutzung. Ohne Hebelanschlag ist ein
Stellbereich von 360° möglich.

- Für Rohre mit Ø 25 mm
- Kompressionswiderstand 125 N
- Stoßfestigkeit 0,25 kg aus Fallhöhe von 100 mm
- Betriebstemperatur 0 °C bis +60 °C
- Abmessungen (BxHxT) 145x100x90 mm
- Farbe RAL 7011 Eisengrau

100078133

Hersteller/Anbieter:

TELENOT ELECTRONIC GMBH
oder gleichwertig

angebotenes Fabrikat/ Typ: ...................................
Menge: 1,000 St

**1.2.180 Druckluftanschluss CC 25 PVC**
Druckluftanschluss
CC 25 PVC

Der Druckluftanschluss CC 25 PVC ist passend zum
Einsatz in den Drei-Wege-Kugelhähnen MV 25 PVC und MV
25 PVC SH.

- Farbe RAL 7011 Eisengrau

100078135

Hersteller/Anbieter:

TELENOT ELECTRONIC GMBH
oder gleichwertig

angebotenes Fabrikat/ Typ: ...................................
Menge: 1,000 St

**1.2.190 Ansaugrohr TU PVC**
Ansaugrohr
TU PVC

Das Ansaugrohr TU PVC wird in der Ansaugleitung der
Ansaugrauchmelder SecuriRAS ASD verwendet.

- Länge 5 m
- Kompressionswiderstand 125 N
- Stoßfestigkeit 0,25 kg aus Fallhöhe von 100 mm
- Betriebstemperatur -15 °C bis +60 °C
- Farbe RAL 7011 Eisengrau

Außendurchmesser 25 mm

100078113

Hersteller/Anbieter:

TELENOT ELECTRONIC GMBH
oder gleichwertig

angebotenes Fabrikat/ Typ: ...................................
Menge: 3,000 St

**1.2.200 Bogen BE 25 PVC**
Bogen
BE 25 PVC

Der 90°-Bogen BE 25 PVC ist passend zum Ansaugrohr TU
PVC.

- Für Rohre mit Ø 25 mm
- Bogen 90°
- Kompressionswiderstand 125 N
- Stoßfestigkeit 0,25 kg aus Fallhöhe von 100 mm
- Farbe RAL 7011 Eisengrau

VE 5 St.

100078115

Hersteller/Anbieter:

TELENOT ELECTRONIC GMBH
oder gleichwertig

angebotenes Fabrikat/ Typ: ...................................
Menge: 1,000 St

**1.2.210 Muffe SO 25 PVC**
Muffe
SO 25 PVC

Die Muffe SO 25 PVC ist passend zum Ansaugrohr TU PVC.

- Für Rohre mit Ø 25 mm
- Kompressionswiderstand 125 N
- Stoßfestigkeit 0,25 kg aus Fallhöhe von 100 mm
- Farbe RAL 7011 Eisengrau

VE 10 St.

100078118

Hersteller/Anbieter:

TELENOT ELECTRONIC GMBH
oder gleichwertig

angebotenes Fabrikat/ Typ: ...................................
Menge: 1,000 St

**1.2.220 Endkappe EC 25 PVC**
Endkappe
EC 25 PVC

Die Endkappe EC 25 PVC ist passend zum Ansaugrohr TU
PVC.

- Für Rohre mit Ø 25 mm
- Kompressionswiderstand 125 N
- Farbe RAL 7011 Eisengrau
- Stoßfestigkeit 0,25 kg aus Fallhöhe von 100 mm
- Farbe RAL 7011 Eisengrau

VE 10 St.

100078122

Hersteller/Anbieter:

TELENOT ELECTRONIC GMBH
oder gleichwertig

angebotenes Fabrikat/ Typ: ...................................
Menge: 1,000 St

**1.2.230 Ansaugöffnungs-Clip für Ansaugleitung**
Ansaugöffnungs-Clip
für Ansaugleitung

Ansaugöffnungs-Clip zur Erstellung und Kennzeichnung
der Ansaugöffnungen auf der Ansaugleitung von
Ansaugrauchmeldern.

Die Ansaugöffnungs-Clips sind passend zu PVC- und
ABS-Rohren mit Ø 25 mm.

- Halogenfrei
- Material Polyamid
- Farbe Rot (ähnlich RAL 3020)

Durchmesser (mm) 2,0
VE 10 St.

100078086

Hersteller/Anbieter:

TELENOT ELECTRONIC GMBH
oder gleichwertig

angebotenes Fabrikat/ Typ: ...................................
Menge: 1,000 St

**1.2.240 Ansaugöffnungs-Clip für Ansaugleitung**
Ansaugöffnungs-Clip
für Ansaugleitung

Ansaugöffnungs-Clip zur Erstellung und Kennzeichnung
der Ansaugöffnungen auf der Ansaugleitung von
Ansaugrauchmeldern.

Die Ansaugöffnungs-Clips sind passend zu PVC- und
ABS-Rohren mit Ø 25 mm.

- Halogenfrei
- Material Polyamid
- Farbe Rot (ähnlich RAL 3020)

Durchmesser (mm) 2,5
VE 10 St.

100078087

Hersteller/Anbieter:

TELENOT ELECTRONIC GMBH
oder gleichwertig

angebotenes Fabrikat/ Typ: ...................................
Menge: 1,000 St

**1.2.250 Rohrclip PC 25 PVC Typ IKS**
Rohrclip
PC 25 PVC Typ IKS

Rohrclip PC 25 PVC, Typ IKS zur schnellen und einfachen
 Montage von Ansaugrohren.

- Für Rohre mit Ø 25 mm
- Kompressionswiderstand 125 N
- Stoßfestigkeit 0,25 kg aus Fallhöhe von 100 mm
- Farbe Hellgrau

VE 100 St.

100078125

Hersteller/Anbieter:

TELENOT ELECTRONIC GMBH
oder gleichwertig

angebotenes Fabrikat/ Typ: ...................................
Menge: 1,000 St

**1.2.260 Kleber PVC**
Kleber
PVC

Mit dem Kleber PVC werden die Fittings sicher mit dem
Ansaugrohr TU PVC verbunden.

Menge 125 g

100078136

Hersteller/Anbieter:

TELENOT ELECTRONIC GMBH
oder gleichwertig

angebotenes Fabrikat/ Typ: ...................................
Menge: 1,000 St

*Hinweis: EG*

**1.2.270 Brandmelderzentrale hifire 4400 V2 GR102 - Unterzentrale - Altbau/ EG**
Brandmelderzentrale
hifire 4400 V2 GR102

VdS-Nr. G 217053
Zertifikat der Leistungsbeständigkeit (VdS)
0786-CPR-21555

Die hifire 4400 ist eine Brandmelderzentrale in
Loop-Technik zur Erfassung und Weiterleitung von
Brandmeldungen.
Durch das Lizenzmodell und die Netzwerkfähigkeit der
Brandmelderzentralen lassen sich Objekte
unterschiedlicher Größe, z. B. Kindertagesstätten,
Ladengeschäfte, Hotels und Pensionen, öffentliche
Einrichtungen bis hin zu Gewerbebetrieben und
Industrieanlagen absichern.
Die Brandmelderzentrale hifire 4400 entspricht den
Anforderungen gemäß DIN VDE 0833 Teil 1 und Teil 2, EN
54, DIN 14675, VdS 2095, DIN VDE V 0826-2 sowie der
Hausalarmanlage Typ A und Typ B.

Durch eine leistungsstarke und komfortable
Systemsoftware werden maximale Flexibilität und
Zuverlässigkeit garantiert.
Durch die redundante Vernetzung von bis zu 30
Brandmelderzentralen wird eine hohe Skalierbarkeit
ermöglicht.
Der übersichtliche Aufbau der Zentralen ermöglicht
einen hohen Installations- und Bedienkomfort.
Über vorhandene Schnittstellen ist die Anbindung an
übergeordnete Managementsysteme jederzeit möglich.
Umfangreiche Zusatz- und Zubehörprodukte sichern eine
hohe Anpassungsfähigkeit und Flexibilität in jeder
Anwendung.
Für den direkten Betrieb am Loop 4000 stehen zur
Verfügung:
- Automatische Brandmelder
- Nichtautomatische Brandmelder
- Funk-Brandmelder gemäß EN 54-25
- EX-Brandmelder
- Rauchansaugsysteme
- Ein-Ausgangsmodule
- Optische und Akustische Signalgeber
- Zusatznetzteile

Die Summe der Vorteile garantiert Flexibilität und
Investitionssicherheit bei höchster Qualität und
Zuverlässigkeit.

Die Parametriersoftware compas-F 4000 ermöglicht eine
schnelle und benutzerfreundliche Parametrierung der
Brandmelderzentrale.

- Anschlussmöglichkeiten für bis zu 4 Loops
- Zentralenvarianten mit 64, 128, 256 oder 512
Brandmeldern
- 1020 Loop-Adressen insgesamt
- Automatische oder manuelle Adressierung der
Loop-Komponenten
- 2 frei parametrierbare, potenzialfreie Relaisausgänge
- 4 frei parametrierbare überwachte Spannungsausgänge
- 4 frei parametrierbare überwachte Eingänge
- Eingebaute Bedien- und Anzeigeelemente
- Benutzerfreundliches großes Display
- 999 Meldergruppen
- Vernetzung von bis zu 30 Brandmelderzentralen.
- Serielle Schnittstelle zum Anschluss von FAT / FBF
- optional: Schnittstelle zum Anschluss einer
Übertragungseinrichtung gemäß DIN 14675 (Hauptmelder)
und EN 54-21 (Störung)
- optional: Schnittstelle zum Anschluss eines
Schlüsseldepots
- optional: Schnittstelle zum Anschluss einer
Löschanlage
- Leitungsüberwachung auf Kurzschluss und Drahtbruch
- Tag-Nacht-Umschaltung
- Kalenderfunktion
- Reaktions-/Erkundungszeit
- Meldungsabhängigkeit
- Brandfallsteuerungen
- Alarmverzögerung und -zwischenspeicherung
- Ereignisspeicher für 999 Ereignisse
- Visualisierung der Bedien- und Anzeigeelemente über
Webserver und EBLWeb
- Schnittstelle über Webserver für übergeordnete
Managementsysteme

Brandmelderzentrale hifire 4400 V2 mit integrierten
Bedien- und Anzeigeelementen im Gehäusetyp GR102.

Die Brandmelderzentrale gibt es in den Varianten mit
64, 128, 256 und 512 Brandmeldern.
Mit einem Lizenzverfahren lässt sich die
Brandmelderzentrale auch nachträglich auf bis zu 512
Brandmelder erweitern.

Es besteht eine umfangreiche Systemzulassung u. a. mit
Funk-Komponenten, EX-Meldern und Rauchansaugsystem.

Brandmelderzentrale
- Gemäß EN 54-2
- Gemäß EN 54-4
- Gemäß EN 54-13
- Anschlussmöglichkeiten für bis zu 4 Loops
- 2 frei parametrierbare, potenzialfreie Relaisausgänge
 max. 30 V / 2 A
- 4 frei parametrierbare Spannungsausgänge überwacht
max. 500 mA
- 4 frei parametrierbare überwachte Eingänge

Gehäuse GR102
- 6 Montageplätze für Erweiterungskarten 4580, 4581,
4583DE
- 2 Montageplätze für Montageblech MB UE für
Übertragungseinrichtungen
- Optional Verteilerfeld für 4 Lötleisten 16-polig oder
 4 LSA-Plus-Anschlussleisten 10 DA
- Integrierte DIN-Hutschiene

- Integriertes Netzteil 24 V DC / 6,3 A
- 2 Stellplätze für Akku 12 V / 26 Ah
- Betriebstemperatur -5 °C bis +40 °C
- Schutzart IP40
- Abmessungen (BxHxT) 500x600x175 mm
- Farbe Gehäusetür RAL 9016 Verkehrsweiß
- Farbe Gehäuseunterteil RAL 9006 Weißaluminium
- Stromaufnahme in Ruhe ca. 170 mA
- Stromaufnahme bei Alarm ca. 250 mA
- Versorgungsspannung 230 V AC

Lizenziert für Brandmelder 64

100078572

Hersteller/Anbieter:

TELENOT ELECTRONIC GMBH
oder gleichwertig

angebotenes Fabrikat/ Typ: ...................................
Menge: 1,000 St

**1.2.280 Wartungsfreier Blei-Akku 12 V / 26 Ah**
Wartungsfreier Blei-Akku
12 V / 26 Ah

VdS anerkannt

Akku zur redundanten Energieversorgung von
Gefahrenmeldeanlagen.

- Anschluss: Gewinde M5
- Lageunabhängig, gemäß DIN 43534
- Abmessungen (BxHxT) 166x125x175 mm
- Gewicht ca. 9 kg

100056094

Hersteller/Anbieter:

TELENOT ELECTRONIC GMBH
oder gleichwertig

angebotenes Fabrikat/ Typ: ...................................
Menge: 2,000 St

**1.2.290 Netzwerkmodul 5040**
Netzwerkmodul
5040

VdS-anerkannt, Zubehör der BMZ

Netzwerkmodul 5040 zur Vernetzung von bis zu 30
Brandmelderzentralen hifire 4400 V2 (ab SW 3.1.0 oder
höher) über Netzwerkkabel oder direkt über LWL.

Über die Vernetzung können übergeordnete Funktionen (z.
 B. Alarmierung, Brandfallsteuerung) sowie die
Parametrierung aller Brandmelderzentralen realisiert
werden.

Das Netzwerkmodul wird auf die Hauptplatine der
Brandmelderzentrale hifire 4400 V2 aufgesteckt.
Für die Vernetzung wird ein zweites Netzwerkmodul 5040
je Brandmelderzentrale benötigt.

Die einfache Inbetriebnahme und optische
Funktionsübersicht wird direkt über die
Parametriersoftware ab compas-F 4000 3.2.0
durchgeführt.

- Abmessungen (BxHxT) 80x46x30 mm
- Stromaufnahme ca. 5 mA
- Leitungslänge Kupfer (Netzwerkkabel min. Cat 5e): pro
 Segment bis 1000 m
- Leitungslänge LWL (Multimode 62,5/125 µm
ST-Connector): pro Segment bis 1500 m

100078567

Hersteller/Anbieter:

TELENOT ELECTRONIC GMBH
oder gleichwertig

angebotenes Fabrikat/ Typ: ...................................
Menge: 2,000 St

**1.2.300 Übertragungseinrichtung comXline 1516 (LTE) Einbausatz**
Übertragungseinrichtung
comXline 1516 (LTE) Einbausatz

VdS-Nr. G 109809
EN 50131-10
EN 50136-2
EN 54-21

Übertragungseinrichtungen übermitteln Gefahrenmeldungen
 (Einbruch, Überfall, Brand usw.) und Technikalarme
(Betriebszustände, Grenzwerte, Störungen).
Es stehen 2 Übertragungswege zur Verfügung:
- der Ethernet-Anschluss
- Mobilfunk-Verbindung (comXline 1516 (LTE) und
  2 Mobilfunk-Verbindungen (comXline (LTE) DUO).
Abhängig vom Übertragungsweg können die Meldungen als
Sprache, E-Mail, SMS, digitales Protokoll VdS
2465/SecurIP oder Contact ID übertragen werden.
Die Übertragungseinrichtungen entsprechen den
Richtlinien VdS 2463, der DIN EN 50136 und
berücksichtigen die Richtlinien VdS 2465 und VdS 2471
inklusive der Erweiterung VdS 2471-S1. Die
Mobilfunk-Variante eignet sich zum Einsatz in
Brandmeldeanlagen gemäß DIN 14675 und EN 54-21 und für
Einbruchmeldeanlagen gemäß DIN EN 50131-1.
Mit Abreißmelder entspricht die Übertragungseinrichtung
 den Anforderungen von DIN EN 50131-10 Grad 4.
Mit der Parametriersoftware compasX ist die
Parametrierung vor Ort über die USB-Schnittstelle oder
aus der Ferne möglich.

Allgemeine Merkmale
- Parallele S1-Schnittstelle gemäß VdS 2463 mit 8
Meldelinieneingängen
- Mit Erweiterungsmodul CXF auf 200 Meldelinien
erweiterbar
- com2BUS-Schnittstelle zum Anschluss einer EMZ oder
Erweiterungsmodulen
- Detaillierte Meldungsübertragung (Klartextmeldungen)
- Aktivierung der Meldelinien durch Öffnung, Schließung
 oder als Statusfunktion; die Mindestdauer und die
Widerstandsüberwachung sind einzeln parametrierbar
- Die Mindestsignaldauer zur Aktivierung der
Meldelinien ist parametrierbar, so dass kurze Impulse
zu keiner Alarmauslösung führen
- 32 Zielrufnummern mit je 32 Stellen parametrierbar
- 32 Identnummern mit je 12 Stellen parametrierbar
- Freie Zuordnung der Zielrufnummern sowie der
Identnummern und der Anwahlfolge zu den Meldelinien
- Anzahl der Anrufe (Zyklenzahl) und Wartezeit
(Zyklenzeit) parametrierbar
- Störungs-Relaisausgang
- Universeller, parametrierbarer Relaisausgang
- 1 Fernschalt-Relaisausgang
- Mit Erweiterungsmodul CXF auf 96 Fernschaltrelais
erweiterbar
- Universalrelais FS10, z. B. für Router-Reset
- Integrierter Ereignisspeicher (2046 Ereignisse) mit
Echtzeituhr
- Fernservice über alle Übertragungswege und
USB-Schnittstelle
- Fernservice der ÜE (Abfrage, Diagnose, Online-Mode,
Parametrierung, Flashen)
- Fernservice der EMZ complex (Abfrage, Parametrierung,
 Fernbedienung)
- Onboard-Puffer-Batterie

Merkmale Ethernet-Anschluss
- Schnittstelle: 10/100 Mbit/s (Autonegotiation)
- Kanäle: bis zu 4 stehende Verbindungen
- Datenvolumen bei stehender IP-Verbindung ca. 200
MB/Monat (protokollabhängig)
- Meldungsübertragung:
- VdS SecurIP
- VdS 2465-S2
- SIA DC-09 Contact ID
- E-Mail (direkt unverschlüsselt) / über hiXServer
verschlüsselt

Merkmale Mobilfunk (comXline 1516 (LTE))
- Stetige automatische Überwachung der Verfügbarkeit
des Mobilfunknetzes
- Mobilfunknetze:
- 4G LTE Cat 1 (LTE-Band: 3, 7, 20)
- 2G GPRS/EDGE (900 MHz / 1800 MHz)
- Meldungsübertragung Mobilfunk:
- VdS 2465
- SIA DC-05 Contact ID
- SMS
- Sprache (dynamisch organisierter Sprachspeicher mit
240 s)
- Meldungsübertragung Mobilfunk IP:
- VdS SecurIP
- VdS 2465-S2
- SIA DC-09 Contact ID
- Bedarfsgesteuerte Verbindung
- Datenvolumen pro Meldungsübertragung ca. 1,5 kB
- Stehende Verbindung
- Datenvolumen bei stehender IP-Verbindung ca. 200
MB/Monat (protokollabhängig)

CXF 16/8
- Erweitert die Übertragungseinrichtung um 16
Meldelinieneingänge und 8 Fernschaltausgänge

CXB
- CXB-M: Schnittstelle BMA gemäß DIN 14675
- CXB-M/S2: Meldungsübertragung per ESPA 4.4.4 /
Schnittstelle BMA gemäß DIN 14675

Übertragungseinrichtung comXline 1516 (LTE) Einbausatz
zum Einbau in TELENOT-Gefahrenmelderzentralen.

Das Netzteil der Gefahrenmelderzentrale versorgt die
Übertragungseinrichtung.

Übertragungsweg
- Ethernet (IP)
- Mobilfunknetz

- Umweltklasse gemäß VdS 2110 Klasse II
- Betriebstemperatur -10 °C bis +55 °C
- Abmessungen Platine (BxHxT) 165x160x25 mm
- Abmessungen Antenne (HxØ) 100x30 mm
- Kabellänge Antenne 2,5 m

- Stromaufnahme in Ruhe ca. 100 mA (bei 12 V), bei
aktiver Ethernet-Schnittstelle
- Stromaufnahme in Ruhe ca. 150 mA (bei 12 V), bei
zusätzlich stehender IP-Verbindung via Mobilfunk
- Versorgungsspannung 10,2 V DC bis 30 V DC

100072230

Hersteller/Anbieter:

TELENOT ELECTRONIC GMBH
oder gleichwertig

angebotenes Fabrikat/ Typ: ...................................
Menge: 1,000 St

**1.2.310 Montageblech MB UE**
Montageblech
MB UE

Montageblech MB UE zur optionalen Montage einer
TELENOT-Übertragungseinrichtung in der
Brandmelderzentrale hifire 4400.
Im Gehäuse sind 2 Montageplätze vorgesehen.

- Abmessungen (BxH) 185x160 mm

100078531

Hersteller/Anbieter:

TELENOT ELECTRONIC GMBH
oder gleichwertig

angebotenes Fabrikat/ Typ: ...................................
Menge: 1,000 St

**1.2.320 Erweiterungskarte Feuerwehr 4583DE**
Erweiterungskarte Feuerwehr
4583DE

VdS-anerkannt, Zubehör der BMZ

Spezifische Erweiterungskarte Feuerwehr zur Ansteuerung
 der Übertragungseinrichtung
(Hauptmelder-Schnittstelle), des Schlüsseldepot und der
 Standardschnittstelle Löschen gemäß DIN 14675.

Im Zentralengehäuse sind 6 Montageplätze für
Erweiterungskarten (4580, 4581, 4583DE) vorgesehen.

- Ansteuerung für Übertragungseinrichtung (Hauptmelder)
- Anschluss für Schlüsseldepot
- Standardschnittstelle Löschen
- Abmessungen (BxH) 114x108 mm
- Stromaufnahme in Ruhe ca. 15 mA

100078520

Hersteller/Anbieter:

TELENOT ELECTRONIC GMBH
oder gleichwertig

angebotenes Fabrikat/ Typ: ...................................
Menge: 1,000 St

**1.2.330 Anschlusskabel Erweiterungskarten 5089**
Anschlusskabel Erweiterungskarten
5089

Anschlusskabel für maximal 6 interne Erweiterungskarten
 der Brandmelderzentrale hifire 4400.

- Kabellänge 890 mm

100078320

Hersteller/Anbieter:

TELENOT ELECTRONIC GMBH
oder gleichwertig

angebotenes Fabrikat/ Typ: ...................................
Menge: 1,000 St

**1.2.340 Schild BMZ**
Schild
BMZ

Hinweisschild BMZ gemäß DIN 4066 zur schnellen und
sicheren Orientierung für die Feuerwehr im Brandfall.
Das Schild ist als selbstklebende Hartschaumplatte
ausgeführt.

- Gemäß DIN 4066
- Selbstklebend
- Material Hartschaum
- Abmessungen (BxHxT) 297x105x2 mm

100078426

Hersteller/Anbieter:

TELENOT ELECTRONIC GMBH

oder gleichwertig

angebotenes Fabrikat/ Typ: ...................................
Menge: 1,000 St

**1.2.350 Überspannungsableiter DR M 2P 255 FM**
Überspannungsableiter
DR M 2P 255 FM

Überspannungsableiter DR M 2P 255 FM, bestehend aus
Basisteil mit Fernmeldekontakt und Ableiter-Modul, als
Feinschutz für den 230-V-Netzanschluss von
Gefahrenmeldeanlagen.

Der Überspannungsableiter wird auf einer DIN-Hutschiene
 montiert.

- Schutzart IP20
- Betriebstemperatur -40 °C bis +80 °C
- Erdung über DIN-Hutschiene gemäß EN 60715
- Adernquerschnitte eindrähtig 0,5 mm² bis 4 mm²
- Adernquerschnitte feindrähtig 0,5 mm² bis 2,5 mm²
- Adernquerschnitt für Fernmeldekontakt-Klemmen max.
1,5 mm², ein-/feindrähtig
- Abmessungen mit Basisteil (BxHxT) 18x90x73 mm
- Farbe Rot
- Maximale Nennspannung 255 V AC
- Nennableitstrom 3 kA

100057170

Hersteller/Anbieter:

TELENOT ELECTRONIC GMBH
oder gleichwertig

angebotenes Fabrikat/ Typ: ...................................
Menge: 1,000 St

**1.2.360 Brandschutz-Leergehäuse FWE 30 hifire 4400**
Brandschutz-Leergehäuse
FWE 30 hifire 4400

Brandschutz-Leergehäuse mit einer Feuerwiderstandsdauer
 von mindestens 30 min bei einer Brandbelastung von
außen und innen im Sinne F30, E30 und I30 (geprüft in
Anlehnung an DIN 4102, DIN EN 1634-3, EN 13501-1, EN
13501-2).

Der Nachweis des Funktionserhalts mit der
Brandmelderzentrale hifire 4400 ist in einem
Brandversuch von einer im Bereich 86.2 zertifizierten
PÜZ-Stelle nachgewiesen (Anforderung MLAR 5.2.2).

Der erbrachte rechnerische Nachweis, dass weder im
Dauerbetrieb noch im Alarmfall die zulässige
Betriebstemperatur der Brandwarnanlage hifire 4100 XS
überschritten wird, bestätigt die Eignung des
Brandschutz-Leergehäuses in Verbindung mit der
Brandwarnanlage hifire 4100 XS (MLAR 5.2.2 c)).

- Wandschrank für Aufputzmontage mit integrierter
Kabeleinführung (Kabelschott oben)
- Feuerwiderstand über 30 min gemäß DIN 4102 Teil 2
- Funktionserhalt über 30 min in Anlehnung an DIN 4102
Teil 12
- Brandlastdämmung über 30 min in Anlehnung an DIN 4102
 Teil 11
- Mehrschichtige, feuerhemmende Materialkombination der
 Baustoffe gemäß DIN 4102 Teil 1
- Türanschlag rechts
- Türöffnungswinkel ca. 180°
- Tür innenliegend mit Stufenfalz
- Mehrstufiges Dichtungssystem
- Rauchdicht
- 2-Punkt-Verriegelung über Schwenkhebel
- Nach VDE geprüft
- Umweltschutzklasse II (indoor)
- Schutzart IP54, UI 400 V, IK06
- Abmessungen außen (BxHxT) 778x1018x320 mm
- Abmessungen innen (BxHxT) 600x840x225 mm
- Farbe ähnlich RAL 7035 Lichtgrau
- Gewicht ca. 123 kg

100078539

Hersteller/Anbieter:

TELENOT ELECTRONIC GMBH
oder gleichwertig

angebotenes Fabrikat/ Typ: ...................................
Menge: 1,000 St

**1.2.370 Mehrsensormelder optisch-thermisch 4400IT**
Mehrsensormelder optisch-thermisch
4400IT

VdS-Nr. G 217087
Zertifikat der Leistungsbeständigkeit (VdS)
0786-CPR-21556

Der Mehrsensormelder mit optischer und thermischer
Sensorik bietet durch eine intelligente Auswertung und
Lernfunktion höchste Betriebssicherheit (Verknüpfung
durch Algorithmen).

Durch seine automatische Lernfunktion ist der Melder
auch für schwierige Umgebungsbedingungen geeignet.
Ebenso kann der Melder flexibel manuell eingestellt und
 die optische Auswertung abgeschaltet werden.

Der Mehrsensormelder ist zum Anschluss an das System
Loop 4000 geeignet.

- Anschlussprinzip 2-Draht-Bus (Loop 4000)
- Automatische Adressierung
- Automatische Lernfunktion
- Mehrsensormelder gemäß EN 54-29
- Optische Sensorik gemäß EN 54-7
- Thermische Sensorik gemäß EN 54-5
- Kurzschluss-Isolatoren gemäß EN 54-17
- Signalisierung durch rote LED für Alarm, gelbe LED
für Störung
- Automatische Nachführung der Alarmschwelle bei
Verschmutzung
- Betriebstemperatur -10 °C bis +50 °C
- Schutzart IP41
- Abmessungen mit Sockel (ØxH) 102x55 mm
- Stromaufnahme in Ruhe ca. 300 µA
- Stromaufnahme bei Alarm ca. 1,3 mA

Farbe RAL 9003 Signalweiß

100078340

Hersteller/Anbieter:

TELENOT ELECTRONIC GMBH
oder gleichwertig

angebotenes Fabrikat/ Typ: ...................................
Menge: 82,000 St

**1.2.380 Meldersockel 4412F**
Meldersockel
4412F

Meldersockel für automatisch adressierbaren Melder
440xIT.

Durch die integrierten Federkraftklemmen wird eine
schnelle und zeitsparende Installation ermöglicht.
Bei diesem Meldersockel ist die Kabelführung von allen
Seiten realisierbar.

- Anschlusstechnik Federkraftklemmen
- Betriebstemperatur -10 °C bis +50 °C
- Abmessungen (ØxH) 102x23 mm

Farbe RAL 9003 Signalweiß

100078517

Hersteller/Anbieter:

TELENOT ELECTRONIC GMBH
oder gleichwertig

angebotenes Fabrikat/ Typ: ...................................
Menge: 82,000 St

**1.2.390 Handfeuermelder rot ABS 4443T-R**
Handfeuermelder rot ABS
4443T-R

Zertifikat der Leistungsbeständigkeit (VdS)
0786-CPR-21561
VdS-Nr. G 217080

Der Handfeuermelder im roten Kunststoffgehäuse (ABS)
ist mit einem brennenden Haus gekennzeichnet. Er
verfügt über eine intelligente Funktionsüberwachung der
 Tastermechanik.

Der Handfeuermelder ist zum Anschluss an das System
Loop 4000 geeignet.

- Anschlussprinzip 2-Draht-Bus (Loop 4000)
- Automatische Adressierung
- Handmelder gemäß EN 54-11
- Kurzschluss-Isolatoren gemäß EN 54-17
- Signalisierung durch rote LED für Alarm
- Betriebstemperatur -10 °C bis +50 °C
- Schutzart IP42
- Gehäuse ABS
- Abmessungen (BxHxT) 135x135x35 mm
- Farbe RAL 3001 Signalrot
- Stromaufnahme in Ruhe ca. 1,6 mA
- Stromaufnahme bei Alarm ca. 2,7 mA

100078347

Hersteller/Anbieter:

TELENOT ELECTRONIC GMBH
oder gleichwertig

angebotenes Fabrikat/ Typ: ...................................
Menge: 22,000 St

**1.2.400 Optischer Signalgeber Wall 4480**
Optischer Signalgeber Wall
4480

Zertifikat der Leistungsbeständigkeit (VdS)
0786-CPR-21531
VdS-Nr. G 217003

Optischer Signalgeber Wall 4480 mit
Kurzschluss-Isolatoren zum Anschluss an den Loop 4000.

Der Signalgeber ist zur Wandmontage geeignet.

- Anschlussprinzip 2-Draht-Bus (Loop 4000)
- Automatische Adressierung
- Optischer Signalgeber gemäß EN 54-23
- Frequenzbereich Optik 1 Hz (schaltbar auf 0,5 Hz)
- Blitzfarbe (LED) Rot
- Kurzschluss-Isolatoren gemäß EN 54-17
- MLAR-Anforderung programmierbar
- Signalisierungsbereich max. 5x5 m
- Betriebstemperatur -10 °C bis +55 °C
- Schutzart IP33
- Material ABS
- Abmessungen (ØxT) 93x65 mm
- Stromaufnahme in Ruhe ca. 2,5 mA
- Stromaufnahme bei Alarm 23 mA bis 65 mA (abhängig von
 Einstellung)

Farbe Rot

100078514

Hersteller/Anbieter:

TELENOT ELECTRONIC GMBH
oder gleichwertig

angebotenes Fabrikat/ Typ: ...................................
Menge: 3,000 St

**1.2.410 Feuerwehr-Informations- und Bediensystem FIBS 4000 A4-S2-RE**
Feuerwehr-Informations- und Bediensystem
FIBS 4000 A4-S2-RE

VdS-Nr. G 213057

Feuerwehr-Informations- und Bediensystem als
Erstinformationsmittel für die Einsatzkräfte der
Feuerwehr. Es beinhaltet ein Feuerwehranzeigetableau
sowie ein Feuerwehrbedienfeld.

Das Feuerwehr-Informations- und Bediensystem besteht
aus einem zweiflügeligen Stahlblechgehäuse, welches für
 Aufputz- und Unterputzmontage geeignet ist und über
eine zentrale Türöffnung beider Türflügel verfügt
(vorbereitet für Profil-Halbzylinder).

Die linke Seite des Gehäuses besteht aus:
- einem Feuerwehrbedienfeld FBF 4000
- einem Feuerwehranzeigetableau FAT 4000
- einem Einbauplatz für Handfeuermelder
- einer Tür mit Klarsichtfeld für o. g. Komponenten
- Türöffnung durch Feuerwehrschließung (für
Profil-Halbzylinder zur Öffnung beider Türflügel
vorbereitet)

Die rechte Seite beinhaltet die Aufnahmefächer für
maximal 2 x 75 Stück Feuerwehrlaufkarten A4. Die Tür
ist mit "Feuerwehrlaufkarten" beschriftet.

- Zum seriellen Anschluss an Brandmelderzentralen
- Redundanter Anschluss unter Verwendung der
Zentralen-Adapterbaugruppe ADP 4000
- Aufnahmefach für 2 x 75 Stück Feuerwehrlaufkarten A4
- Abmessungen (BxHxT) 710x560x100 mm
- Farbe RAL 3000 Feuerrot
- Stromaufnahme in Ruhe ca. 47 mA (inklusive FAT 4000,
FBF 4000, ADP 4000)
- Stromaufnahme bei Alarm ca. 65 mA (inklusive FAT
4000, FBF 4000, ADP 4000)
- Versorgungsspannung 10 V DC bis 32 V DC

100078682

Hersteller/Anbieter:

TELENOT ELECTRONIC GMBH
oder gleichwertig

angebotenes Fabrikat/ Typ: ...................................
Menge: 1,000 St

**1.2.420 Schild FIZ**
Schild
FIZ

Hinweisschild FIZ gemäß DIN 4066 zur schnellen und
sicheren Orientierung für die Feuerwehr im Brandfall.
Das Schild ist als Folienaufkleber ausgeführt.

- Gemäß DIN 4066
- Folienaufkleber
- Abmessungen (BxH) 297x105 mm

100093675

Hersteller/Anbieter:

TELENOT ELECTRONIC GMBH
oder gleichwertig

angebotenes Fabrikat/ Typ: ...................................
Menge: 1,000 St

**1.2.430 Schlüsseldepot FSD Basic-ST mit Bohrschutz**
Schlüsseldepot
FSD Basic-ST mit Bohrschutz

VdS-Nr. G 103133

Das Schlüsseldepot besteht aus einer robusten
Mehrkammerkonstruktion komplett mit Innen- und
Außentür, Blendrahmen und 10-m-Anschlusskabel. Außerdem
 verfügt das Schlüsseldepot über zwei
Objektschlüsselüberwachungen, einen
Rundum-Sabotageschutz und eine integrierte Heizung im
Frontbereich.

Optional können bis zu 3 Objektschlüssel überwacht
werden.

Das Innenblech mit Objektschlüsselüberwachung ist starr
 ausgeführt, so dass auch übergroße Schlüssel
hinterlegt werden können.

- Zum Anschluss an Brandmelderzentralen
- FSD-Klasse 3
- Innenblech starr
- Integrierter Bohrschutz
- Integrierte LED-Depotbeleuchtung
- LED-Statusanzeige Objektschlüssel
- Material Gehäuse Edelstahl
- Abmessungen (BxHxT) 190x170x157 mm
- Stromaufnahme Heizung 12 V DC ca. 300 mA / 24 V DC
ca. 150 mA
- Stromaufnahme Schlüsseldepot 12 V DC ca. 330 mA / 24
V DC ca. 150 mA
- Versorgungsspannung 12 V / 24 V

Schließsystem Vorbereitet für Profilzylinder

100078969

Hersteller/Anbieter:

TELENOT ELECTRONIC GMBH
oder gleichwertig

angebotenes Fabrikat/ Typ: ...................................
Menge: 1,000 St

**1.2.440 Freischaltelement FSE**
Freischaltelement
FSE

VdS-Nr. G 192034

Das Freischaltelement FSE ist als zusätzliche
Entriegelungseinrichtung für Schlüsseldepots
konzipiert.

Es wird eingesetzt zur manuellen Meldeauslösung der
Brandmelderzentrale durch z. B. Einsatzkräfte der
Feuerwehr bei Sichtfeuer, Wasserrohrbruch etc. Das
Freischaltelement FSE wird inklusive Schloss geliefert.
 Das Freischaltelement ist für die Unterputzmontage
geeignet.

- Potenzialfreier Ausgang zum Anschluss an
Brandmelderzentralen
- Material Edelstahl
- Abmessungen (BxHxT) 38x38x80 mm

100078878

Hersteller/Anbieter:

TELENOT ELECTRONIC GMBH
oder gleichwertig

angebotenes Fabrikat/ Typ: ...................................
Menge: 1,000 St

**1.2.450 Zusatznetzteil HDR-15-12**
Zusatznetzteil
HDR-15-12

Zusatznetzteil zur Stromversorgung des Schaltmoduls SMB
 140 H4.

- Montage auf DIN-Hutschiene (1 TE)
- Betriebstemperatur -20 °C bis +60 °C
- Schutzart IP30
- Abmessungen (BxHxT) 17,5x90x58,4 mm
- Leistungsabgabe 15 W
- Ausgangsstrom 1,25 A (max. 32 Relais / max. 8 x SMB
140 H4)
- Ausgangsspannung 12 (10,8 -13,8) V DC
- Stromaufnahme max. 250 mA bei 230 V AC
- Versorgungsspannung 85 V AC bis 264 V AC /
120 V DC bis 370 V DC

100046113

Hersteller/Anbieter:

TELENOT ELECTRONIC GMBH
oder gleichwertig

angebotenes Fabrikat/ Typ: ...................................
Menge: 1,000 St

**1.2.460 Mauerzarge für Schlüsseldepot 500281**
Mauerzarge für Schlüsseldepot
500281

Die Mauerzarge kann während der Rohbauphase als
Platzhalter zur exakten Positionierung des
Schlüsseldepots verwendet werden.
Somit wird eine passgenaue Montage des Schlüsseldepots
später sicherhestellt.

Die Mauerzarge ist auch für Schlüsseldepots mit
Bohrschutz der Serie FSD Basic geeignet.

- Material Stahl verzinkt
- Abmessungen (BxHxT) 250x230x198 mm

100078535

Hersteller/Anbieter:

TELENOT ELECTRONIC GMBH
oder gleichwertig

angebotenes Fabrikat/ Typ: ...................................
Menge: 1,000 St

**1.2.470 Blendrahmen mit Regenschutz für Schlüsseldepot und Freischaltelement**
Blendrahmen mit Regenschutz
für Schlüsseldepot und Freischaltelement

Kombi-Blendrahmen mit Regenschutz für Schlüsseldepots
der Serie FSD Basic und Freischaltelement anstelle des
serienmäßigen Blendrahmens.

Der kombinierte Blendrahmen kaschiert die Mauerfuge und
 bietet optimalen Schutz gegen Schlagregen und
Spritzwasser.

Die wechselbare Halterung für Freischaltelemente Typ
FSE und PZ ermöglicht Wartungen am Freischaltelement
ohne Maurerarbeiten.

- Material Edelstahl
- Abmessungen (BxHxT) 290x390x70 mm

100078991

Hersteller/Anbieter:

TELENOT ELECTRONIC GMBH
oder gleichwertig

angebotenes Fabrikat/ Typ: ...................................
Menge: 1,000 St

**1.2.480 Ableiter-Modul BXT ML4 BE 24**
Ableiter-Modul
BXT ML4 BE 24

Ableiter-Modul BXT ML4 BE 24 zum Schutz von jeweils
zwei 24-V-Grenzwertlinien oder 24-V-Ausgängen (z. B.
Blitzlampe, Betriebsspannung, FSD) an
TELENOT-Brandmelderzentralen, sowie für jeweils einen
BUS-1 an TELENOT-Gefahrenmelderzentralen.

Das Ableiter-Modul wird durch Einstecken in das
Basisteil BXT BAS / BXT BAS 4 (im Lieferumfang nicht
enthalten) montiert.

- Schutzart IP20
- Betriebstemperatur -40 °C bis +80 °C
- Abmessungen (BxHxT) 12x45x51 mm
- Farbe Gelb
- Maximale Nennspannung 33 V DC
- Nennstrom 0,75 A (bei 45 °C)
- Blitzstoßstrom 10 kA

100057154

Hersteller/Anbieter:

TELENOT ELECTRONIC GMBH
oder gleichwertig

angebotenes Fabrikat/ Typ: ...................................
Menge: 3,000 St

**1.2.490 Basisteil BXT BAS**
Basisteil
BXT BAS

Basisteil BXT BAS als 4-polige universelle
Durchgangsklemme zur Aufnahme eines Ableiter-Moduls
ohne Signalunterbrechung.

Das Basisteil wird auf einer DIN-Hutschiene montiert.

- Schutzart IP20
- Betriebstemperatur -40 °C bis +80 °C
- Erdung über DIN-Hutschiene gemäß EN 60715
- Adernquerschnitte eindrähtig 0,08 mm² bis 4 mm²
- Adernquerschnitte feindrähtig 0,08 mm² bis 2,5 mm²
- Abmessungen (BxHxT) 12x90x50 mm
- Farbe Gelb

100057157

Hersteller/Anbieter:

TELENOT ELECTRONIC GMBH
oder gleichwertig

angebotenes Fabrikat/ Typ: ...................................
Menge: 3,000 St

**1.2.500 Blitzleuchte Solex**
Blitzleuchte
Solex

VdS-Nr. G 207018

Konventionelle Blitzleuchte zur örtlichen Alarmierung.

Die Blitzleuchte ist zur Wand- oder Deckenmontage
geeignet.

- Blitzfrequenz 1 Hz
- Betriebstemperatur -25 °C bis +70 °C
- Schutzart IP54
- Abmessungen (ØxT) 93x63 mm
- Gewicht 150 g
- Stromaufnahme bei 24 V DC 80 mA
- Versorgungsspannung 10 V DC bis 60 V DC

Farbe Orange

100078897

Hersteller/Anbieter:

TELENOT ELECTRONIC GMBH
oder gleichwertig

angebotenes Fabrikat/ Typ: ...................................
Menge: 1,000 St

**1.2.510 Unterteil mit Kabeleinführung PG-Sockel**
Unterteil mit Kabeleinführung
PG-Sockel

Sockel für Warntonsirene Roshni und Blitzleuchte Solex
zur Erhöhung der Schutzart auf IP65 sowie für
Aufputzverkabelung.

- Vorbereitet für wetterfeste PG-Verschraubung
- Abmessungen (ØxT) 93x48 mm

Farbe Weiß

100078931

Hersteller/Anbieter:

TELENOT ELECTRONIC GMBH
oder gleichwertig

angebotenes Fabrikat/ Typ: ...................................
Menge: 1,000 St

*Hinweis: 1. OG*

**1.2.520 Mehrsensormelder optisch-thermisch 4400IT**
Mehrsensormelder optisch-thermisch
4400IT

VdS-Nr. G 217087
Zertifikat der Leistungsbeständigkeit (VdS)
0786-CPR-21556

Der Mehrsensormelder mit optischer und thermischer
Sensorik bietet durch eine intelligente Auswertung und
Lernfunktion höchste Betriebssicherheit (Verknüpfung
durch Algorithmen).

Durch seine automatische Lernfunktion ist der Melder
auch für schwierige Umgebungsbedingungen geeignet.
Ebenso kann der Melder flexibel manuell eingestellt und
 die optische Auswertung abgeschaltet werden.

Der Mehrsensormelder ist zum Anschluss an das System
Loop 4000 geeignet.

- Anschlussprinzip 2-Draht-Bus (Loop 4000)
- Automatische Adressierung
- Automatische Lernfunktion
- Mehrsensormelder gemäß EN 54-29
- Optische Sensorik gemäß EN 54-7
- Thermische Sensorik gemäß EN 54-5
- Kurzschluss-Isolatoren gemäß EN 54-17
- Signalisierung durch rote LED für Alarm, gelbe LED
für Störung
- Automatische Nachführung der Alarmschwelle bei
Verschmutzung
- Betriebstemperatur -10 °C bis +50 °C
- Schutzart IP41
- Abmessungen mit Sockel (ØxH) 102x55 mm
- Stromaufnahme in Ruhe ca. 300 µA
- Stromaufnahme bei Alarm ca. 1,3 mA

Farbe RAL 9003 Signalweiß

100078340

Hersteller/Anbieter:

TELENOT ELECTRONIC GMBH
oder gleichwertig

angebotenes Fabrikat/ Typ: ...................................
Menge: 56,000 St

**1.2.530 Meldersockel 4412F**
Meldersockel
4412F

Meldersockel für automatisch adressierbaren Melder
440xIT.

Durch die integrierten Federkraftklemmen wird eine
schnelle und zeitsparende Installation ermöglicht.
Bei diesem Meldersockel ist die Kabelführung von allen
Seiten realisierbar.

- Anschlusstechnik Federkraftklemmen
- Betriebstemperatur -10 °C bis +50 °C
- Abmessungen (ØxH) 102x23 mm

Farbe RAL 9003 Signalweiß

100078517

Hersteller/Anbieter:

TELENOT ELECTRONIC GMBH
oder gleichwertig

angebotenes Fabrikat/ Typ: ...................................
Menge: 56,000 St

**1.2.540 Handfeuermelder rot ABS 4443T-R**
Handfeuermelder rot ABS
4443T-R

Zertifikat der Leistungsbeständigkeit (VdS)
0786-CPR-21561
VdS-Nr. G 217080

Der Handfeuermelder im roten Kunststoffgehäuse (ABS)
ist mit einem brennenden Haus gekennzeichnet. Er
verfügt über eine intelligente Funktionsüberwachung der
 Tastermechanik.

Der Handfeuermelder ist zum Anschluss an das System
Loop 4000 geeignet.

- Anschlussprinzip 2-Draht-Bus (Loop 4000)
- Automatische Adressierung
- Handmelder gemäß EN 54-11
- Kurzschluss-Isolatoren gemäß EN 54-17
- Signalisierung durch rote LED für Alarm
- Betriebstemperatur -10 °C bis +50 °C
- Schutzart IP42
- Gehäuse ABS
- Abmessungen (BxHxT) 135x135x35 mm
- Farbe RAL 3001 Signalrot
- Stromaufnahme in Ruhe ca. 1,6 mA
- Stromaufnahme bei Alarm ca. 2,7 mA

100078347

Hersteller/Anbieter:

TELENOT ELECTRONIC GMBH
oder gleichwertig

angebotenes Fabrikat/ Typ: ...................................
Menge: 16,000 St

**1.2.550 Optischer Signalgeber Wall 4480**
Optischer Signalgeber Wall
4480

Zertifikat der Leistungsbeständigkeit (VdS)
0786-CPR-21531
VdS-Nr. G 217003

Optischer Signalgeber Wall 4480 mit
Kurzschluss-Isolatoren zum Anschluss an den Loop 4000.

Der Signalgeber ist zur Wandmontage geeignet.

- Anschlussprinzip 2-Draht-Bus (Loop 4000)
- Automatische Adressierung
- Optischer Signalgeber gemäß EN 54-23
- Frequenzbereich Optik 1 Hz (schaltbar auf 0,5 Hz)
- Blitzfarbe (LED) Rot
- Kurzschluss-Isolatoren gemäß EN 54-17
- MLAR-Anforderung programmierbar
- Signalisierungsbereich max. 5x5 m
- Betriebstemperatur -10 °C bis +55 °C
- Schutzart IP33
- Material ABS
- Abmessungen (ØxT) 93x65 mm
- Stromaufnahme in Ruhe ca. 2,5 mA
- Stromaufnahme bei Alarm 23 mA bis 65 mA (abhängig von
 Einstellung)

Farbe Rot

100078514

Hersteller/Anbieter:

TELENOT ELECTRONIC GMBH
oder gleichwertig

angebotenes Fabrikat/ Typ: ...................................
Menge: 1,000 St

*Hinweis: 2. OG*

**1.2.560 Mehrsensormelder optisch-thermisch 4400IT**
Mehrsensormelder optisch-thermisch
4400IT

VdS-Nr. G 217087
Zertifikat der Leistungsbeständigkeit (VdS)
0786-CPR-21556

Der Mehrsensormelder mit optischer und thermischer
Sensorik bietet durch eine intelligente Auswertung und
Lernfunktion höchste Betriebssicherheit (Verknüpfung
durch Algorithmen).

Durch seine automatische Lernfunktion ist der Melder
auch für schwierige Umgebungsbedingungen geeignet.
Ebenso kann der Melder flexibel manuell eingestellt und
 die optische Auswertung abgeschaltet werden.

Der Mehrsensormelder ist zum Anschluss an das System
Loop 4000 geeignet.

- Anschlussprinzip 2-Draht-Bus (Loop 4000)
- Automatische Adressierung
- Automatische Lernfunktion
- Mehrsensormelder gemäß EN 54-29
- Optische Sensorik gemäß EN 54-7
- Thermische Sensorik gemäß EN 54-5
- Kurzschluss-Isolatoren gemäß EN 54-17
- Signalisierung durch rote LED für Alarm, gelbe LED
für Störung
- Automatische Nachführung der Alarmschwelle bei
Verschmutzung
- Betriebstemperatur -10 °C bis +50 °C
- Schutzart IP41
- Abmessungen mit Sockel (ØxH) 102x55 mm
- Stromaufnahme in Ruhe ca. 300 µA
- Stromaufnahme bei Alarm ca. 1,3 mA

Farbe RAL 9003 Signalweiß

100078340

Hersteller/Anbieter:

TELENOT ELECTRONIC GMBH
oder gleichwertig

angebotenes Fabrikat/ Typ: ...................................
Menge: 26,000 St

**1.2.570 Meldersockel 4412F**
Meldersockel
4412F

Meldersockel für automatisch adressierbaren Melder
440xIT.

Durch die integrierten Federkraftklemmen wird eine
schnelle und zeitsparende Installation ermöglicht.
Bei diesem Meldersockel ist die Kabelführung von allen
Seiten realisierbar.

- Anschlusstechnik Federkraftklemmen
- Betriebstemperatur -10 °C bis +50 °C
- Abmessungen (ØxH) 102x23 mm

Farbe RAL 9003 Signalweiß

100078517

Hersteller/Anbieter:

TELENOT ELECTRONIC GMBH
oder gleichwertig

angebotenes Fabrikat/ Typ: ...................................
Menge: 26,000 St

**1.2.580 Handfeuermelder rot ABS 4443T-R**
Handfeuermelder rot ABS
4443T-R

Zertifikat der Leistungsbeständigkeit (VdS)
0786-CPR-21561
VdS-Nr. G 217080

Der Handfeuermelder im roten Kunststoffgehäuse (ABS)
ist mit einem brennenden Haus gekennzeichnet. Er
verfügt über eine intelligente Funktionsüberwachung der
 Tastermechanik.

Der Handfeuermelder ist zum Anschluss an das System
Loop 4000 geeignet.

- Anschlussprinzip 2-Draht-Bus (Loop 4000)
- Automatische Adressierung
- Handmelder gemäß EN 54-11
- Kurzschluss-Isolatoren gemäß EN 54-17
- Signalisierung durch rote LED für Alarm
- Betriebstemperatur -10 °C bis +50 °C
- Schutzart IP42
- Gehäuse ABS
- Abmessungen (BxHxT) 135x135x35 mm
- Farbe RAL 3001 Signalrot
- Stromaufnahme in Ruhe ca. 1,6 mA
- Stromaufnahme bei Alarm ca. 2,7 mA

100078347

Hersteller/Anbieter:

TELENOT ELECTRONIC GMBH
oder gleichwertig

angebotenes Fabrikat/ Typ: ...................................
Menge: 8,000 St

*Hinweis: Kabel und Leitungen*

**1.2.590 Brandmeldekabel J-Y(St)Y 2x2x0,8 auf vorhandene Kabelrinnen, in Kabelkanal**
Installationskabel mit rotem Außenmantel und Aufdruck -
Brandmeldekabel-, J-Y(St)Y, 2 x 2 x 0,8,
auf vorhandene Kabelbühne, Kabelrinnen, in
Steigeschacht, in Zwischendecken, in Hohlwänden, Rohre,
Kanäle
einschl. Befestigungsmaterial und Sammelhaltern
in Teillängen liefern und verlegen
Menge: 8500,000 m

**1.2.600 Brandmeldekabel J-Y(St)Y 4x2x0,8 auf vorhandene Kabelrinnen, in Kabelkanal**
Installationskabel mit rotem Außenmantel und Aufdruck -
Brandmeldekabel-, J-Y(St)Y, 4 x 2 x 0,8,
auf vorhandene Kabelbühne, Kabelrinnen, in
Steigeschacht, in Zwischendecken, in Hohlwänden, Rohre,
Kanäle
einschl. Befestigungsmaterial und Sammelhaltern
in Teillängen liefern und verlegen
Menge: 3550,000 m

**1.2.610 Brandmeldekabel J-Y(St)Y 2x2x0,8 UP**
Installationskabel mit rotem Außenmantel und Aufdruck -
Brandmeldekabel-, J-Y(St)Y, 2 x 2 x 0,8,
liefern und verlegen in Teillängen unter Putz, einschl. Bohrungen bis 30 mm
einschließlich stemmen bzw. fräsen der Schlitze im
Mauerwerk, inkl. zugelassenem, systemgeprüften
Befestigungsmaterial und Sammelhaltern
Menge: 400,000 m

**1.2.620 Brandmeldekabel J-Y(St)Y 4x2x0,8 UP**
Installationskabel mit rotem Außenmantel und Aufdruck -
Brandmeldekabel-, J-Y(St)Y, 4 x 2 x 0,8,
liefern und verlegen in Teillängen unter Putz, einschl. Bohrungen bis 30 mm
einschließlich stemmen bzw. fräsen der Schlitze im
Mauerwerk, inkl. zugelassenem, systemgeprüften
Befestigungsmaterial und Sammelhaltern
Menge: 300,000 m

**1.2.630 JE-H(St)H E30 Brand 2x2x0,8 Bd auf vorhandene Kabelrinnen, in Kabelkanal**
Installationskabel DIN VDE 0815 JE-H(St)H mit
integriertem Funktionserhalt E 30 nach DIN 4102-12, mit
rotem Außenmantel und Aufdruck -Brandmeldekabel-,
2 x 2 x 0,8 Bd,
auf vorhandene Kabelbühne, Kabelrinnen, in
Steigeschacht, in Zwischendecken, in Hohlwänden, Rohre,
Kanäle
einschl. Befestigungsmaterial und Sammelhaltern
in Teillängen liefern und verlegen
Menge: 2500,000 m

**1.2.640 JE-H(St)H E30 Brand 4x2x0,8 Bd auf vorhandene Kabelrinnen, in Kabelkanal**
Installationskabel DIN VDE 0815 JE-H(St)H mit
integriertem Funktionserhalt E 30 nach DIN 4102-12, mit
rotem Außenmantel und Aufdruck -Brandmeldekabel-,
4 x 2 x 0,8 Bd,
auf vorhandene Kabelbühne, Kabelrinnen, in
Steigeschacht, in Zwischendecken, in Hohlwänden, Rohre,
Kanäle
einschl. Befestigungsmaterial und Sammelhaltern
in Teillängen liefern und verlegen
Menge: 500,000 m

**1.2.650 JE-H(St)H E30 Brand 10x2x0,8 Bd auf vorhandene Kabelrinnen, in Kabelkanal**
Installationskabel DIN VDE 0815 JE-H(St)H mit
integriertem Funktionserhalt E 30 nach DIN 4102-12, mit
rotem Außenmantel und Aufdruck -Brandmeldekabel-,
10 x 2 x 0,8 Bd,
auf vorhandene Kabelbühne, Kabelrinnen, in
Steigeschacht, in Zwischendecken, in Hohlwänden, Rohre,
Kanäle
einschl. Befestigungsmaterial und Sammelhaltern
in Teillängen liefern und verlegen
Menge: 100,000 m

**1.2.660 JE-H(St)H E30 Brand 2x2x0,8 Bd UP**
Installationskabel DIN VDE 0815 JE-H(St)H mit
integriertem Funktionserhalt E 30 nach DIN 4102-12, mit
rotem Außenmantel und Aufdruck -Brandmeldekabel-,
2 x 2 x 0,8 Bd,
liefern und verlegen in Teillängen unter Putz
einschließlich stemmen bzw. fräsen der Schlitze im
Mauerwerk, einschl. Bohrungen bis 30 mm
Menge: 50,000 m

**1.2.670 JE-H(St)H E30 Brand 4x2x0,8 Bd UP**
Installationskabel DIN VDE 0815 JE-H(St)H mit
integriertem Funktionserhalt E 30 nach DIN 4102-12, mit
rotem Außenmantel und Aufdruck -Brandmeldekabel-,
4 x 2 x 0,8 Bd,
liefern und verlegen in Teillängen unter Putz
einschließlich stemmen bzw. fräsen der Schlitze im
Mauerwerk, einschl. Bohrungen bis 30 mm
Menge: 50,000 m

**1.2.680 JE-H(St)H E30 Brand 10x2x0,8 Bd UP**
Installationskabel DIN VDE 0815 JE-H(St)H mit
integriertem Funktionserhalt E 30 nach DIN 4102-12, mit
rotem Außenmantel und Aufdruck -Brandmeldekabel-,
10 x 2 x 0,8 Bd,
liefern und verlegen in Teillängen unter Putz
einschließlich stemmen bzw. fräsen der Schlitze im
Mauerwerk, einschl. Bohrungen bis 30 mm
Menge: 20,000 m

**1.2.690 Aufschaltung RS- Türen**
Aufschaltung der Brandschutztüren und der Brandschutztore in der Brandwand auf die Brandmeldeanlage, inkl. der erforderlichen Peripherieteile,
liefern und betriebsfertig montieren.
Menge: 1,000 St

**1.2.700 Aufschaltung Aufzug**
Aufschaltung der Aufzüge auf die Brandmeldeanlage,
inkl. der erforderlichen Peripherieteile, liefern und
betriebsfertig montieren.
Menge: 1,000 St

**1.2.710 Aufschaltung der RWA- Anlagen - Halle**
Aufschaltung der RWA- Anlagen Halle auf die
Brandmeldeanlage, inkl. der erforderlichen
Peripherieteile, liefern und betriebsfertig montieren.
Menge: 1,000 St

**1.2.720 Feuerwehrlaufkarten**
Feuerwehrlaufkarte A4, aus Kunststoff, in Abstimmung
mit der  Leitstelle des Landkreises erstellen und
in einem Ringordner an den Nutzer/ übergeben.
Menge: 195,000 St

**1.2.730 Inbetriebnahme, Programmierung**
Inbetriebnahme, Programmierung, Einregelung der Brandmeldeanlage,
einschl. Einweisung des Personals, inkl. Messung und
Protolkollierung der Anlage.
zur Fertigstellung bzw. Inbetriebnahme der kompletten Anlage
Menge: 1,000 St

**1.2.740 Brandfallsteuermatrix nach Vorgabe des BS- konzept- Erstellers**
Erstellen der Brandfallsteuermatrix
als Visulisierung des Brandschutzkonzeptes

Erstellung der Matrix als Abbildung aller Verknüpfungen zwischen Quellen (Sensoren) wie Rauchmeldern und Senken (Aktoren), darunter akustische Alarmierungen, Brandschutzklappen, Löschanlagen etc.
Sie dient dazu, Abläufe und Funktionsbereiche festzulegen.
Die Darstellung und Dokumentation erfolgt in Brandfallsteuertabellen.

Die Erstellung der Matrix erfolgt nach Vorgabe des Brandschutzkonzept- Erstellers

Die Matrix muss dem Brandschutzsachverständigen und dem Sachverständigen der BMA vor Montagebeginn vorgestellt und mit ihnen abgestimmt werden.
Menge: 1,000 St

**1.2.750 MItwirkung an den Vorabsprachen mit dem Sachverständigen**
Mitwirkung an Vorabsprachen zur Sachverständigenprüfung durch Beistellung eines orts- und anlagenkundigen Monteurs inkl. Beistellung von Hilfsmitteln (Leitern usw.).

Bereitstellung des bauleitenden Monteurs und der für die Abstimmungen notwendigen Ausführungsunterlagen sowie Werks- und Montageplanung.

Einzukalkulieren sind zwei unabhängige Termine mit der Bauleitung und dem Sachverständigen zur Abstimmung auf der Baustelle, wie folgt:

1. Begutachtung der gesamten Ausführungsunterlagen und Ortsbegehung im Objekt vor Installationsbeginn.

2. Zwischentermin mit dem Sachverständigen während der Installationsarbeiten einschließlich Ortsbegehung im Objekt.

(Der Sachverständige selbst wird durch den AG beauftragt.)
Menge: 1,000 St

**1.2.760 Mitwirkung an der Sachverständigenabnahme**
Mitwirkung an der Sachverständigenprüfung durch Beistellung eines orts- und anlagenkundigen Monteurs inkl. Beistellung von Hilfsmitteln (Leitern usw.).

Bereitstellung des bauleitenden Monteurs und der für die Abnahme notwendigen Revisionsunterlagen.

Einzukalkulieren ist die Mitwirkung an:

- Sachverständigenabnahme zum Ende der Baumaßnahme für die komplette Anlage.

(Der Sachverständige selbst wird durch den AG beauftragt.)
Menge: 1,000 St

**1.2.770 Übersichtsplan in laminierter Form oder hinter Glas**
Übersichtsplan der Brandmeldeanlage in laminierter Form oder hinter Glas im Technikraum BMZ
neben der Brandmeldezentrale aushängen
Menge: 1,000 St

#### Abschnitt 1.3 Such- und Signalanlagen

*Hinweis: Behindertenruf*

**1.3.10 Lichtrufanlage für Behinderten WC, 1 Zugtaster**
Lichtrufanlage für Behinderten WC als Kompaktset mit
Zugtaster, Abstelleinheit, und Steuerelektronik, sowie
einem Netzteil für die Stromversorgung.
bestehend aus nachfolgenden Komponenten:

1 St  Zugtaster mit LED-Beruhigungslampe - rot-
und 2 m Perlonschur, inklusive Abdeckplatte,
Abdeckplattenrahmen und UP-Schalterdose
1 St.  Abstelltaster mit grüner Abstelltaste inklusive
Abdeckplatte, Abdeckplattenrahmen und UP-Schalterdose
1 St.  Elektronikmodul mit integrieter
LED-Zimmersignalleuchte
LED-kolbenlampen und Anlagenelektronik
inkl. Anschlussträger u. UP-Kombidose
inkl. Anbindung (auf potentialfreiem Kontakt) an die Telefonanlage

1 St.  Dienstzimmereinheit mit LED-Rufmeldelampe -
rot-,Schallgeber und Taste für Quittierungfunktion;
inklusive Abdeckplatte, Abdeckplattenrahmen und
UP-Schalterdose
Farbe aller Abdeckplatten und -rahmen verkersweiß
RAL 9016

1 St.  Kleinhupe zur akustischen Rufmeldung
  Schallpegel: 95 dB / 1m
  inklusive UP-Schalterdose

liefern, montieren und betriebsfertig anschließen
Menge: 3,000 St

**1.3.20 Akku USV Notrufset**
Netzgerät / USV 230 V AC/24 V DC, 0,8 A mit Akku 1,2 Ah.

Gerätekombination von Einphasen-Netzgerät und DC-USV System für die konstante Gleichstromversorgung von Gerätelasten bis zu 0,8 A. Das Gerät ist für den Aufbau einer sicheren, absolut unterbrechungsfreien 24 V DC Gleichspannungsversorgung konzipiert. Hierbei Freischaltung des USV-Betriebs über Steuerklemmen. Bei vorhandener Netzspannung werden die Verbraucher versorgt und gleichzeitig die integrierte Batterie geladen. Bei Netzausfall erfolgt durch Zuschalten eines Batteriemoduls die unterbrechungsfreie Stromversorgung des angeschlossenen Systems. Ein Netzausfall sowie Störungen werden nach DIN VDE 0834 Teil 1 + 2: 2000-4 gemeldet. Zyklischer Batteriebelastungstest zur Prüfung des Betriebszustands. Zustandsanzeige des Gerätes via LED-Anzeige: Netzbetrieb, Spannungsausfall (USV-Betrieb), Batterieladung, Ergebnis Batteriebelastungstest negativ. Zur Erreichung der maximalen Überbrückungszeit muss ein Austausch des Akkus alle 4 Jahre erfolgen.

Technische Daten:
Montage Hutschiene
Eingangsspannung 90 ... 264 V AC
Kapazität 1,2 Ah
Überbrückungszeit (100% Last) 60 min
Lebensdauer Akku (bei 20°C) 4 Jahre
Betriebstemperatur 0 °C... 45 °C
Gewicht ca. 1,9 kg
Material Metall, lackiert
Farbe Grau
Abmessungen (HxBxT) 137 x 131 x 108 mm

liefern, montieren und betriebsfertig anschließen
Menge: 3,000 St

**1.3.30 Inbetriebnahme, Einweisung**
Programmierung und Inbetriebnahme der Anlage,
Einweisung des Betreibers
Menge: 1,000 St

*Hinweis: Kabel*

**1.3.40 Inst.kabel J-Y(St)Y 4 x 2 x 0,8 mm**
Installationskabel
DIN VDE 0815 J-Y(St)Y  4 x 2x 0,8 mm,

auf vorhandene Kabelbühne, Kabelrinnen, in
Steigeschacht, in Zwischendecken, in Hohlwänden, Rohre,
Kanäle
einschl. Befestigungsmaterial und Sammelhaltern
in Teillängen liefern und verlegen
Menge: 600,000 m

#### Abschnitt 1.4 Elektroak. Anl. (ELA/ SAA/ AMOK/Uhren/ Pausenkl.-erl

*Hinweis: Komponenten*

**1.4.10 19 Zoll-Gestellschrank**
19 Zoll-Gestellschrank, rück- und unterseitig offen,
mit abnehmbaren Seitenteilen, seitliche
Lüftungsschlitze für ausreichende Konvektionslüftung,
geschlossene Abdeckung oben, Montagemöglichkeit für
Gleitschienen. Kabeleinführungen wahlweise oben oder
auf der Rückseite.

Farbe:  RAL 7035
Farbe Rahmen: RAL 7035
Abmessungen (H x B x T):  1092 x 650 x 600 mm/22 HE
Gewicht:  35 kg
Einbau und Verdrahtung der ausgeschriebenen Geräte im
19"-Gestellschrank zu einer funktionsfähigen
Gesamteinheit gemäß Leistungsbeschreibung, inkl. dem
dafür notwendigen Kleinmaterial.

Fabrikat: TOA
Typ: CR-22
oder gleichwertig

angebotenes Fabrikat/ Typ: ...................................
Menge: 2,000 Stk

**1.4.20 Rücktür aus Stahlblech für Gestellschrank, 22 HE**
Rücktür aus Stahlblech für Gestellschrank, 22 HE
Liefern und montieren.

Fabrikat: TOA
Typ: RC-22
oder gleichwertig

angebotenes Fabrikat/ Typ: ...................................
Menge: 2,000 Stk

**1.4.30 Fronttür mit Stahlrahmen**
Fronttür mit Stahlrahmen und eingelassener, getönter
Plexiglasscheibe für Gestellschränke der CR-Serie mit
22 Höheneinheiten.
Die Verriegelung der Tür erfolgt über einen
Stangenverschluß mit Zweipunkt-Verriegelung.
Der Türgriff ist für den Einbau eines
Sicherheits-Halbzylinders vorgesehen. Die Auswahl des
Schließzylinder erfolgt nach Vorgabe des Bauherren.

Farbe Rahmen: RAL 7035
Gewicht:  8 kg
Abm. (HxBxT):  1092 x 566 x 25 mm/22 HE
Liefern und montieren.

Fabrikat: TOA
Typ: PGD-22
oder gleichwertig

angebotenes Fabrikat/ Typ: ...................................
Menge: 2,000 Stk

**1.4.40 3-teiliges Bodenblech**
3-teiliges Bodenblechfür CR-Schränke.

Farbe:  RAL 7035
Liefern und montieren.

Fabrikat: TOA
Typ: BC-3
oder gleichwertig

angebotenes Fabrikat/ Typ: ...................................
Menge: 2,000 Stk

**1.4.50 Rollsockel für Gestellschränke**
Rollsockel für Gestellschränke der CR-Serie.
Doppellenkrollen mit 2x Feststellbremse. Montage ohne
großen Aufwand auch nachträglich möglich.

Farbe:  RAL 7035
Höhe mit Rollen:  160 mm
Liefern und montieren.

Fabrikat: TOA
Typ: CB-4
oder gleichwertig

angebotenes Fabrikat/ Typ: ...................................
Menge: 2,000 Stk

**1.4.60 Gleitschienen Paar**
Gleitschienen Paar zur sicheren Abstützung schwerer
Einbaugeräte wie z.B. Verstärker, zum Einbau in
Gestellschränke der CR-Serie

Farbe:  schwarz
Maße (B x H x T): 65 x 80 x 265 mm
Lieferumfang : 1 Paar
Liefern und montieren.

Fabrikat: TOA
Typ: SA-1
oder gleichwertig

angebotenes Fabrikat/ Typ: ...................................
Menge: 6,000 Stk

**1.4.70 Blindplatte**
Blindplatte mit Lüftungsschlitzen für
19-Zoll-Gestellschrankmontage, 1 HE, Farbe : schwarz

Liefern und montieren.

Fabrikat: TOA
Typ: PFP-1
oder gleichwertig

angebotenes Fabrikat/ Typ: ...................................
Menge: 8,000 Stk

**1.4.80 Blindplatte**
Blindplatte zum Abdecken von Leerfeldern in
19-Zoll-Gestellschränken, 3 HE, Farbe : schwarz

Liefern und montieren.

Fabrikat: TOA
Typ: SFoder gleichwertigP-1

angebotenes Fabrikat/ Typ: ...................................
Menge: 4,000 Stk

**1.4.90 RJ45-Schraubklemmen-Adapter**
RJ45-Schraubklemmen-Adapter für DIN-Hutschienenmontage
mit 9-poliger Klemmleiste.
Inkl. 24 V-Anschluss für externe Spannungsquelle

Liefern, montieren und betriebsfertig anschließen.

Fabrikat: TOA
Typ: VX-RJB
oder gleichwertig

angebotenes Fabrikat/ Typ: ...................................
Menge: 5,000 Stk

**1.4.100 Anschlussverteiler**
Anschlussverteiler

komplett liefern,montieren und anschliessen.

Fabrikat: TOA
Typ: AV-139
oder gleichwertig

angebotenes Fabrikat/ Typ: ...................................
Menge: 1,000 Stk

**1.4.110 Netzteil**
Netzteil für Hutschienen Montage,

Eingangsspannung:  170 - 264V AC
Ausgangsspannung:  24 V DC
Ausgangsstrom:  2A
Wirkungsgrad:  90%
Brumm- und Störspannung: 150mV ss

Liefern, montieren und betriebsfertig anschließen.
Fabrikat: TOA
Typ: AD-242
oder gleichwertig

angebotenes Fabrikat/ Typ: ...................................
Menge: 1,000 Stk

**1.4.120 Grundrahmen für 4 Verstärkermodule**
Grundrahmen für 4 Verstärkermodule mit 8 überwachten
Lautsprecherlinienausgängen (4 AB-Kreise). Wahlweise
kann ein Verstärkermodul als Havarieverstärker
konfiguriert werden. Die Linienüberwachung kann per
Impedanzmessung oder mittels eines Linienendmoduls
erfolgen. Die Einstellung der Impedanzabweichungen für
die Erkennung einer Unterbrechung oder eines
Kurzschlusses können für jeden Ausgang getrennt
eingestellt werden.

Der Grundrahmen verfügt über 4 allgemeine symmetrische
Audioeingänge (Mikrofon (mit oder ohne
Phantomspeisung)/ Linienpegel) und zwei Eingänge für
bis zu 8 Sprechstellen (Bussystem). Dazu kommen 16
Steuereingänge für Kontakte, 2 Steuereingänge zur
Spannungssteuerung, 8 "open-collector"- und 8
Relais-Steuerausgänge, zwei Netzwerkanschlüsse
(Ethernet) mit Switch-Funktion und RSTP für Redundanz
sowie einen redundanten Spannungseingang mit
Überwachung zur Stromversorgung.

Alle gemäß EN 54-16 geforderten optischen und
akustischen Anzeigen und Bedienelemente befinden sich
auf der Frontblende. Weitere Anzeigen sind vorhanden
für Störungen jeder Lautsprecherlinie, CPU-Status,
Netzwerk-Status, Status der Sprechstellenleitungen,
Verstärkerstatus sowie Signalanwesenheit und
Übersteuerung für jeden Verstärkerkanal.

Die Konfigurationssoftware ist im Preis inbegriffen.

Übertragungsbereich
(mit Verstärkern): 40 - 16.000 Hz
Signal-Rauschabstand: > 105 dB (A-gewichtet, 100 V)
Klirrfaktor:  < 1% (1 kHz, Nennleistung)
Relais-Steuerausgänge: max. 5A, 40V= oder 125V~
Versorgungsspannung: 31 V=
Spannungsarbeitsbereich: 20 V= bis 34 V=
komplett liefern,montieren und anschliessen.

Fabrikat: TOA
Typ: VX-3004F
oder gleichwertig

angebotenes Fabrikat/ Typ: ...................................
Menge: 1,000 Stk

**1.4.130 Grundrahmen für 3 Verstärkermodule**
Grundrahmen für 3 Verstärkermodule mit 8 überwachten
Lautsprecherlinienausgängen. Zwei Verstärkermodule
können beliebig und überlappend den Ausgängen
zugeordnet werden. Dabei werden die Ausgänge mit
überlappenden Verstärkern im Betrieb automatisch auf
den Verstärker geschaltet, dessen Signal zu übertragen
ist. Das erlaubt die gleichzeitige Übertragung von zwei
verschiedenen Audiosignalen vom Grundrahmen, so dass
zum Beispiel bei einer Durchsage auf bestimmten
Ausgängen nicht die Hintergrundmusik auf den anderen
Ausgängen unterbrochen wird. Das optionale dritte
Verstärkermodul ist als Havarieverstärker nutzbar. Bis
zu 4 dieser Grundrahmen können zur Erweiterung der
Anzahl der Ausgänge auf 32 kaskadiert werden.
Die Linienüberwachung kann per Impedanzmessung oder
mittels Linienendmodul erfolgen. Die Einstellung der
Impedanzabweichungen für die Anzeige einer
Unterbrechung oder eines Kurzschlusses können für jeden
Ausgang getrennt eingestellt werden.

Der Grundrahmen verfügt über 4 allgemeine symmetrische
Audioeingänge (Mikrofon (mit oder ohne
Phantomspeisung)/ Linienpegel) und zwei Eingänge für
bis zu 8 Sprechstellen (Bussystem). Dazu kommen 16
Steuereingänge für Kontakte, 2 Steuereingänge zur
Spannungssteuerung, 8 "open-collector"- und 8
Relais-Steuerausgänge, zwei Netzwerkanschlüsse
(Ethernet) mit Switch-Funktion und RSTP für Redundanz
sowie einen redundanten Spannungseingang mit
Überwachung zur Stromversorgung.

Alle gemäß EN 54-16 geforderten optischen und
akustischen Anzeigen und Bedienelemente befinden sich
auf der Frontblende. Weitere Anzeigen sind vorhanden
für Störungen jeder Lautsprecherlinie, CPU-Status,
Netzwerk-Status, Status der Sprechstellenleitungen,
Verstärkerstatus sowie Signalanwesenheit und
Übersteuerung für jeden Verstärkerkanal.

Die Konfigurationssoftware ist im Preis inbegriffen.

Übertragungsbereich
(mit Verstärkern): 40 - 16.000 Hz
Signal-Rauschabstand: > 105 dB (A-gewichtet, 100 V)
Klirrfaktor:  < 1% (1 kHz, Nennleistung)
Relais-Steuerausgänge: max. 5A, 40V= oder 125V~
Versorgungsspannung: 31 V=
Spannungsarbeitsbereich: 20 V= bis 34 V=

komplett liefern,montieren und anschliessen.

Fabrikat: TOA
Typ: VX-3008Foder gleichwertig

angebotenes Fabrikat/ Typ: ...................................
Menge: 3,000 Stk

**1.4.140 Verstärkermodul 500W**
Verstärkermodul mit hocheffizientem digitalem
Verstärker (Class-D) mit 500 Watt Ausgangsleistung und
verlustarmem Spannungswandler in moderner
Schalttechnik. Durch erdfreien
Lautsprecherlinienausgang ohne Übertrager sehr geringes
Gewicht. Ausgangsspannung schaltbar zwischen 50 V, 70 V
und 100 V. Sicherung einfach von der Rückseite
zugänglich, Kühlgebläse mit einfach zu reinigendem
Filter.

Nennleistungsabgabe:  500 W (100 V)
Nennausgangsspannungen: 50 V, 70 V, 100 V
Übertragungsbereich:  40 - 16.000 Hz
Signal-Rauschabstand:  > 105 dB (A-gewichtet, 100
V)
Klirrfaktor:  < 1%
(Nennleistung, 1 kHz)
Versorgungsspannung:  31 V=
Spannungsarbeitsbereich:  20 V= bis 34 V=

komplett liefern,montieren und anschliessen.

Fabrikat: TOA
Typ: VX-050DA
oder gleichwertig

angebotenes Fabrikat/ Typ: ...................................
Menge: 8,000 Stk

**1.4.150 Verstärkermodul 300 W**
Verstärkermodul mit hocheffizientem digitalem
Verstärker (Class-D) mit 300 Watt Ausgangsleistung und
verlustarmem Spannungswandler in moderner
Schalttechnik. Durch erdfreien
Lautsprecherlinienausgang ohne Übertrager sehr geringes
Gewicht. Ausgangsspannung schaltbar zwischen 50 V, 70 V
und 100 V. Sicherung einfach von der Rückseite
zugänglich, Kühlgebläse mit einfach zu reinigendem
Filter.

Nennleistungsabgabe: 300 W (100 V)
Nennausgangsspannungen: 50 V, 70 V, 100 V
Übertragungsbereich: 40 - 16.000 Hz
Signal-Rauschabstand: > 105 dB (A-gewichtet, 100 V)
Klirrfaktor:  < 1% (Nennleistung, 1 kHz)
Versorgungsspannung: 31 V=
Spannungsarbeitsbereich: 20 V= bis 34 V=
komplett liefern,montieren und anschliessen.

Fabrikat: TOA
Typ: VX-030DA
oder gleichwertig

angebotenes Fabrikat/ Typ: ...................................
Menge: 1,000 Stk

**1.4.160 Stromversorgungs-Manager**
Stromversorgungs-Manager zur Spannungsversorgung von
Sprachalarmzentralen (SAA) über Netz und Batterien mit
redundanten hocheffizienten Schaltnetzteilen.
Automatische Umschaltung von Netzbetrieb auf
Batteriebetrieb bei Netzausfall. Ladung und
Ladungserhaltung der Batterien mit temperaturabhängiger
Regelung der Batterieladespannung. Für gekapselte
Blei-Gel Akkumulatoren mit insgesamt 24 V- ab 24 Ah bis
200 Ah.
Anzeige von Netz- oder Batteriestromversorgung,
Batterieverbindung, Ladung und Batterieprüfung.
Alle Funktionen gemäß VDE 0828-1 (EN 60849), VDE 0833-4
und EN 54-4: u.a. Überwachung des Ladegeräts, der
Batterien und seiner Zuleitungen, letztere auf ihren
Innenwiderstand, um geschwächte Batterien rechtzeitig
zu erkennen und zu ersetzen.
8 einzeln abgesicherte Gleichspannungsausgänge mit bis
zu 25 A Belastbarkeit über Schraubklemmen, 3
Gleichspannungsausgänge mit bis zu 5 A Belastbarkeit
sowie ein geregelter Spannungsausgang 24 V mit 0,3 A
Belastbarkeit über abnehmbare Schraubklemmenstecker.
Alle Sicherungen einfach von hinten austauschbar.

Spannungsversorgung: 230V~, 50/60 Hz
Nennleistungsabgabe: 2250 W, 2780 W Spitze
Akkumulatoren: Blei-Gel, bis 200 Ah
Abmessungen: 19-Zoll Einbaugerät mit 3 HE
komplett liefern,montieren und anschliessen.

Fabrikat: TOA
Typ: VX-3000DS
oder gleichwertig

angebotenes Fabrikat/ Typ: ...................................
Menge: 1,000 Stk

**1.4.170 Stromversorgungs-Manager**
Stromversorgungs-Manager zur Spannungsversorgung von
Sprachalarmzentralen (SAA) über Netz und Batterien mit
hocheffizientem Schaltnetzteil.
Automatische Umschaltung von Netzbetrieb auf
Batteriebetrieb bei Netzausfall. Ladung und
Ladungserhaltung der Batterien mit temperaturabhängiger
Regelung der Batterieladespannung. Für gekapselte
Blei-Gel Akkumulatoren mit insgesamt 24 V- ab 24 Ah bis
100 Ah.
Anzeige von Netz- oder Batteriestromversorgung,
Batterieverbindung, Ladung und Batterieprüfung.
Alle Funktionen gemäß VDE 0828-1 (EN 60849), VDE 0833-4
und EN 54-4: u.a. Überwachung des Ladegeräts, der
Batterien und seiner Zuleitungen, letztere auf ihren
Innenwiderstand, um geschwächte Batterien rechtzeitig
zu erkennen und zu ersetzen.
8 einzeln abgesicherte Gleichspannungsausgänge mit bis
zu 25 A Belastbarkeit über Schraubklemmen, 3
Gleichspannungsausgänge mit bis zu 5 A Belastbarkeit
sowie ein geregelter Spannungsausgang 24 V mit 0,3 A
Belastbarkeit über abnehmbare Schraubklemmenstecker.
Alle Sicherungen einfach von hinten austauschbar.

Spannungsversorgung: 230V~, 50/60 Hz
Nennleistungsabgabe: 1125 W, 1390 W Spitze
Akkumulatoren: Blei-Gel, bis 100 Ah
Abmessungen: 19-Zoll Einbaugerät mit 3 HE

komplett liefern,montieren und anschliessen.

Fabrikat: TOA
Typ: VX-3150DS
oder gleichwertig

angebotenes Fabrikat/ Typ: ...................................
Menge: 1,000 Stk

**1.4.180 Akku 6V**
Wartungsfreier geschlossener Bleiakkumulator,
festgelegtes Elektrolyt, lange Lebensdauer >6 Jahre,
Gitterplatten und Vliestechnologie, lageunabhängig,
hochstromfest, VdS-Zulassung  6V, Kapazität ausgelegt
für eine Überbrückungzeit von 30 Stunden Standby und
30min Alarmierung.
Dem Angebot ist eine entsprechende Berechnung
beizulegen.

Liefern, montieren und betriebsfertig anschließen.
Menge: 4,000 Stk

**1.4.190 Akku 12V**
Wartungsfreier geschlossener Bleiakkumulator,
festgelegtes Elektrolyt, lange Lebensdauer >6 Jahre,
Gitterplatten und Vliestechnologie, lageunabhängig,
hochstromfest, VdS-Zulassung  12V, Kapazität ausgelegt
für eine Überbrückungzeit von 30 Stunden Standby und
30min Alarmierung.
Dem Angebot ist eine entsprechende Berechnung
beizulegen.

Liefern, montieren und betriebsfertig anschließen.
Menge: 2,000 Stk

**1.4.200 Hauptuhr**
Hauptuhr mit folgenden Funktionen:

- 1 Nebenuhrenlinien
- Für ca. 200 Nebenuhren (incl. Netzteil für
Nebenuhren)
- Kurzschlussfest
- Automatisches Richten der Nebenuhren
- Nachlaufeinrichtung der NU-Linie bei
Spannungswiederkehr
 Wiederholung des letzten Sekunden-/Minutenimpulses
- Vollautomatische Sommerzeitumschaltung mit 60 -
zusätzlichen Impulsen bzw. Impulsunterdrückung 1 Std.
der NU-Linie
- Überwachung der NU-Linie
Funkempfang
- Funkempfänger FU 20 jederzeit, auch nachträglich,
anzuschließen
- Zeit und Datum werden automatisch in die Uhr gelesen

Schaltzentrale/Signaluhr
- 4 Schalt- bzw. Signalkreis
- Tages-, Wochen- und Jahresprogramm
- 300 Speicherplätze
- Schaltfunktionen EIN, AUS oder Impuls
- Ferienschaltung 1...99 Tage (Dauer EIN oder Dauer
AUS)
- Kürzester Schaltabstand 1 Min. (bzw. 1 Sek. bei
Impuls)
- Schaltleistung 5 A
- Ändern der Schaltzeiten
- Freie Blockbildung von Wochentagen
- Perm EIN oder AUS über Handschalter

inkl. Rack (2HE), incl. Schalter für
Ferienschaltung

komplett liefern,montieren und anschliessen.

Fabrikat: TOA
Typ: SC-9547pro
oder gleichwertig

angebotenes Fabrikat/ Typ: ...................................
Menge: 1,000 Stk

**1.4.210 Funkempfänger für Hauptuhren**
Funkempfänger für Hauptuhren. Empfang des DCF 77
Telegramm. Zeit und Datum werden automatisch in die
Schaltcomputer eingelesen. Kontrolleuchte blinkt bei
Empfang. Kleine, kompakte Bauweise Einfache Montage,
Gehäuse drehbar im Befestigungswinkel
Zuleitung: 2adrig, ohne Abschirmung, beliebiger
Querschnitt max. Leitungslänge zwischen FU und SC 200m

Liefern, montieren und betriebsferig anschließen.
Montagehöhe über 2 bis 3 Meter.
komplett liefern,montieren und anschliessen.

Fabrikat: TOA
Typ:FU-20
oder gleichwertig

angebotenes Fabrikat/ Typ: ...................................
Menge: 1,000 Stk

**1.4.220 Deckeneinbaulautsprecher**
Deckeneinbaulautsprecher für die Sprachalarmierung in
100-V-Technik, rund, weißer Metallfrontgrill mit weißem
Metallring (ähnlich RAL 9016), ), einfache und schnelle
Montage durch Federklammer-System, schnelle
Kabelbefestigung durch Kabelklemmen mit
Durchschleifanschluss

Der Lautsprecher muss nach EN 54-24 zertifiziert sein
und die Anforderungen nach ISO 7240-24 erfüllen.

Nennbelastbarkeit: 6 W
Leistungsanpassung: 6W, 3W, 1,5W, 0,8W
Übertragungsbereich: 80 - 20.000 Hz
Schalldruckpegel (1 W, 1 m): 94 dB
Typ (EN 54-24):  A (Innenbereich)
Maße (Ø x T): 180 x 70 mm
Einbaumaße (Ø): 150 mm

inkl. Deckenausschnitt in TROLDTEKT- Akustikplatte

komplett liefern,montieren und anschliessen.

Fabrikat: TOA
Typ: PC-1860EN
oder gleichwertig

angebotenes Fabrikat/ Typ: ...................................
Menge: 184,000 Stk

**1.4.230 A/B-Deckenlautsprecher**
Die A/B-Deckenlautsprecher sind mit einem Feuertopf,
zwei Lautsprecherelementen und zwei 100-V-Übertragern
zur vollständigen Trennung der A- und
B-Lautsprecherlinien ausgestattet. Anstelle der
Installation von zwei Lautsprechern, soll die
kostensparende Installation des Lautsprechers mittels
eine A/B-Verkabelung erfolgen. Der Kabelanschluss
erfolgt über Keramikklemmen mit integrierten
Thermosicherungen. Das Design soll aus einer
vollständigen Metallkonstruktion bestehen,
einschließlich Lautsprecherchassis, Gitter und
Abdeckhaube.

Der Lautsprecher soll sowohl dem EN54-24 als auch dem
British Standard BS 5839-8: 2008 erfüllen.

Nennleistung: 2x 6 W
Leistungsanpassung: 6 W, 3 W, 1,5 W
Nennschalldruck: 92 dB (2 x 0,5 W, 1m) (500 Hz - 10
kHz, rosa Rauschen) oder höher
Maximaler Schalldruck: 102 dB (2 x 6 W, 1m) (500 Hz -
10 kHz, rosa Rauschen) oder höher
Frequenzbereich: 150 - 20000 Hz oder besser
Ausführung: Gitter aus Stahlnetz, weiß lackiert
(ähnlich RAL 9016), Feuertopf aus schwarzem Stahlblech

Abmessungen (Ø x T): 180 x 118 mm
Gewicht: 2,3 kg oder weniger
Einbauöffnung: 156 mm
komplett liefern,montieren und anschliessen.

Fabrikat: TOA
Typ: PC 1860AB-EB
oder gleichwertig

angebotenes Fabrikat/ Typ: ...................................
Menge: 114,000 Stk

**1.4.240 A/B-Wandlautsprecher**
Der A/B-Wandlautsprecher ist mit zwei
Lautsprecherelementen und zwei 100-V-Übertragern zur
vollständigen Trennung der A- und B-Lautsprecherlinien
ausgestattet, Metall-Lochgitterblende, feuerbeständige
Kabelschraubklemmen aus Keramik, hoher Schalldruck und
hohe Klangqualität auf Grund guter Höhenwiedergabe
durch 165 mm Doppel-Konussystem,
Thermosicherung mit Auslösetemperatur von 72°C,
interne Leitungen mit flammwidriger Isolation
entsprechend BS 5839 Teil 8

Der Lautsprecher muss durch eine notifizierte Stelle
nach EN 54-24 und ISO 7240-24 zertifiziert sein.

Nennbelastbarkeit:  2x 6 W
Leistungsanpassung: 0,8W, 1,5W, 3W, 6W
Übertragungsbereich: 155 - 18.000 Hz
Schalldruck:  92 dB (1W/1m)
Typ (EN 54-24): A (Innenbereich)
Maße (B x H x T):  190 x 250 x 110 mm
Farbe:  weiß
komplett liefern,montieren und anschliessen.

Fabrikat: TOA
Typ: BS-678AB-EB
oder gleichwertig

angebotenes Fabrikat/ Typ: ...................................
Menge: 8,000 Stk

**1.4.250 2-Wege Koaxial-Hornlautsprechersystem**
Hocheffizientes 2-Wege Koaxial-Hornlautsprechersystem,
das über eine hohe Eingangsleistung und Belastbarkeit
verfügt und eine hohe Verständlichkeit bietet, das sich
für Durchsagen und Hintergrundmusik-Anwendungen eignet.
Der Lautsprecher ist für die Außeninstallation gemäß
IP66 wettergeschützt. Das Lautsprechersystem besteht
aus einem 2,5 cm (1") Hochtöner und einem 16 cm (6")
dynamischen Konuslautsprecher. Die Nennleistung beträgt
60 W.
Der Koaxial-Hornlautsprecher verfügt über einen
Anpassungsübertrager für 70-V- und 100-V-Leitungen mit
eingebauter Überlastungsschutzschaltung. Das Material
und die Oberfläche des Gehäuses bestehen aus ABS-Harz
und, das mit Polyurethanharzlack beschichtet ist, um
einer langfristigen Einwirkung von ultraviolettem Licht
zu widerstehen. Der Lautsprecher ist mit einem
Schutzgitter versehen, um Beschädigungen zu vermeiden.
Alle Befestigungselemente, einschließlich Schrauben und
Bolzen, sind aus rostfreiem Stahl gefertigt und
pulverbeschichtet.

Der Lautsprecher muss nach EN 54-24 zertifiziert sein
und die Anforderungen nach BS 5839-8 und ISO 7240-24
erfüllen.

Belastbarkeit: 60 Watt
Anpassung:  60, 30, 15 und 7,5 Watt
Übertragungsbereich: 100 - 20000 Hz (-10 dB)
Schalldruck (1W/1m): 100 dB
Abstrahlwinkel bei 2,5k: 90° hor., 80° vert.
Ausführung:  ABS, Stahlblech
  Polyurethanharzlack
  pulverbeschichtete Bügel und
  Bolzen
aus rostfreiem Stahl
Abmessungen (B x H x T): 388 x 310 x 367 mm
Gewicht:  7,6 kg
Farbe:  weiß

liefern, montieren und betriebsfertig anschließen.

Fabrikat: TOA
Typ: CS-761BS-W
oder gleichwertig

angebotenes Fabrikat/ Typ: ...................................
Menge: 6,000 Stk

**1.4.260 Systemsprechstelle**
Systemsprechstelle
mit Schwanenhalsmikrofon und 13 frei programmierbaren
Tasten, eine Taste davon mit aufklappbarer
Sicherheitsabdeckung, erweiterbar auf max. 85 Tasten.
Aufgrund überwachter Mikrofonkapsel kann die
Sprechstelle auch als Notfallsprechstelle eingesetzt
werden. Sehr einfache Bedienung durch
vorprogrammierbare Funktionen:

- Start einer vorprogrammierten Notfallsequenz mit
gespeicherten Nachrichten durch den abgedeckten
Alarmtaster
- manuelle Durchsagen in wählbare Bereiche, Sammelruf
- Auswahl Hintergrundmusik
- Aktivierung von vorprogrammierten Übertragungen
beliebiger Quellen in beliebige Bereiche
- Anzeige spezifischer Störmeldungen
- Störmeldung quittieren und zurücksetzen
- Sammelruf

Bei Einsatz als Notfallmkrofon folgende zusätzliche
Funktionen:
- Starten, Unterbrechen, Überspringen und Beenden von
Alarmierungssequenzen in bestimmte Brandabschnitte
- Lampentest
Bereitschaftsanzeige, allgemeine Störungsanzeige und
Aussteuerungsanzeige. Eingebauter Lautsprecher zum
Mithören des ggf. programmierten Vor- oder Nachgongs.
Justierbarer Mikrofon- und Lautsprecherpegel.
Überwachung der Steuer- und Audiowege sowie der
Vorverstärker gemäß EN 60849, EN54-16 und ISO 7240-16.

Kabellänge zur Zentrale: max. 1200m
Spannungsversorgung: 24 V= (16 V= bis 36 V=)
Farbe:  anthrazit
liefern, montieren und betriebsfertig anschließen.

Fabrikat: TOA
Typ: RM-300X
oder gleichwertig

angebotenes Fabrikat/ Typ: ...................................
Menge: 2,000 Stk

**1.4.270 Pultförmige Tastaturerweiterung für Sprechstellen**
Pultförmige Tastaturerweiterung für Sprechstellen mit
einfach zu reinigender Folientastatur. Sie verfügt
über 10 Tasten, 10 LEDs zur Auswahlanzeige und 10
3-Farb-LEDs für funktionsabhängige Anzeigen (z.B.
Besetztanzeige). Ein beliebig gestaltbarer
Beschriftungsstreifen, der einfach hinter der
Folientastatur platzierbar ist, erlaubt
Kennzeichnungen der Tasten in jeder beliebigen Sprache
oder mit Grafik. Lieferung mit allen elektrischen und
mechanischen Teilen zur einfachen Verbindung mit der
Sprechstelle.
liefern, montieren und betriebsfertig anschließen.

Farbe:  anthrazit

Fabrikat: TOA
Typ: RM-210F
oder gleichwertig

angebotenes Fabrikat/ Typ: ...................................
Menge: 2,000 Stk

**1.4.280 Anschlußdose für Sprechstellen**
Anschlußdose für Sprechstellen,
symmetrisch, Kategorie 6 Index A tiefgestellt
DIN EN 50173-1 (VDE 0800-173-1), Link-Klasse E
Index A tiefgestellt, DIN EN 50173-1
(VDE 0800-173-1), Potentialausgleich DIN EN 50310 (VDE
0800-2-310), kompakt, 1 Port, RJ45-Buchse DIN EN
60603-7-51, einschl. Gehäuse aus Kunststoff,
in Schraubtechnik, Unterputzausführung,
mit Beschriftungsfeld und Fenster

liefern, montieren und betriebsfertig anschließen.

Fabrikat: TOA
Typ: AD-W18
oder gleichwertig

angebotenes Fabrikat/ Typ: ...................................
Menge: 2,000 Stk

**1.4.290 Feuerwehrsprechstelle**
Feuerwehrsprechstelle mit einfach zu bedienendem
Handmikrofon mit Sprechtaste, 3 frei programmierbare
Tasten und eine Taste mit aufklappbarer
Sicherheitsabdeckung mit Notfallfunktionen
programmierbar, erweiterbar auf max. 55 Tasten. Sehr
einfache Bedienung durch vorprogrammierbare Funktionen,
u.a.:

Start des Notfallmodus, mit oder ohne eine
vorprogrammierte Notfallsequenz mit gespeicherten
Nachrichten, durch den abgedeckten Alarmtaster
manuelle Durchsagen in wählbare Bereiche, Sammelruf
Auswahl Hintergrundmusik
Aktivierung von vorprogrammierten Übertragungen
beliebiger Quellen in beliebige Bereiche
Anzeige spezifischer Störmeldungen
Störmeldung quittieren und zurücksetzen
Starten, Unterbrechen, Überspringen und Beenden von
Alarmierungssequenzen in bestimmte Brandabschnitte
Lampentest

Bereitschaftsanzeige, allgemeine Störungsanzeige und
Aussteuerungsanzeige. Eingebauter Lautsprecher zum
Mithören des ggf. programmierten Vor- oder Nachgongs.
Justierbarer Mikrofon- und Lautsprecherpegel.

Überwachung der Steuer- und Audiowege sowie der
Vorverstärker gemäß EN 60849, EN54-16 und ISO 7240-16.

Im Handmikrofon eingebauter akustischer Signalgeber zur
Überwachung der Mikrofonkapsel inklusive der
akustisch-elektrischen Wandlung.

Als weitere Sicherheitsfunktion kann die CPU bei
Ausfall von der Sprechstelle abgeschaltet werden und
Durchsagen in alle Bereiche abgesetzt werden.
Die Sprechstelle muss nach EN 54-16 zertifiziert sein.
Zertifikatsnummer: 1134-CPD-0102, ausgestellt durch die
notifizierte Stelle mit der Kennnummer 1134.
Kabellänge zur Zentrale: max. 800m
Spannungsversorgung: 24 V= (16 V= bis 36 V=)
liefern, montieren und betriebsfertig anschließen.

Fabrikat: TOA
Typ: RM-200SF
oder gleichwertig
angebotenes Fabrikat/ Typ: ................................
Menge: 1,000 Stk

**1.4.300 Tastaturerweiterung**
Tastaturerweiterung für Feuerwehrsprechstelle mit 20
frei programmierbaren Tasten. Eine grüne und eine
Mehrfarb-LED pro Taste zur passenden Anzeige
verschiedener Funktionen oder Zustände erlauben die
freie Programmierung jeder Taste entsprechend der
verfügbaren Funktionen des Sprachalarmsystems.
Komplett mit Wandhalterung.

Die Tastaturerweiterung muss nach EN 54-16
zertifiziert sein.
Zertifikatsnummer: 1438-CPD-0180, ausgestellt durch
die notifizierte Stelle mit der Kennnummer 1438.
liefern, montieren und betriebsfertig anschließen.

Fabrikat: TOA
Typ: RM-320F
oder gleichwertig

angebotenes Fabrikat/ Typ: .................................
Menge: 1,000 Stk

**1.4.310 Amok-Handmelder**
Handfeuermelder blau, DIN EN 54-11 Typ B, für
Anwendung im Gebäude, Grenzwertmeldesystem,
Druckknopf mit Arretierung, in Aufputzausführung,
Gehäuse aus Druckguss, mit graviertem
Bezeichnungsschild,

Schriftgröße für ungünstigste Lesebedingungen DIN 1450,
einschl. Schild Außer-Betrieb DIN VDE 0833-2 (VDE
0833-2),
Montage an Wand.

- RAL 5005
- Schutzart: IP 52
- 2 Ersatzschlüssel
- 5 Glasscheibe Handfeuermelder
liefern, montieren und betriebsfertig anschließen.
Menge: 54,000 Stk

**1.4.320 Nebenuhr Flure 400 mm**
Uhr mit analogischer Anzeige.• Stunden-, Minutennanzeige.•  Nebenuhr, Minutenimpuls 12-60V, sehr stabiles Metallgehäuse, in der Standardausführung weiß (RAL 9016) lackiert.

Gehäusedurchmesser ca. 40cm
Optimale Ablesbarkeit 30m.• flache, stoßgeschützte Kunststoffgläser aus Plexi glas® XT.• Gehäusefarben : Weiß, • Zifferblätter : arabische Zahlen• stabile Wand- bzw. Deckenhalterung,Standard länge ca. 150 mm•

liefern und gem. Herstellervorgaben fachgerecht montieren und in Betrieb nehmen, inkl. aller Klein- und Befestigungsmaterialien
Menge: 12,000 St

**1.4.330 Nebenuhr Räume 300 mm**
Uhr mit analogischer Anzeige.• Stunden-, Minutennanzeige.•  Nebenuhr, Minutenimpuls 12-60V, sehr stabiles Metallgehäuse, in der Standardausführung weiß (RAL 9016) lackiert.

Gehäusedurchmesser ca. 30cm
Optimale Ablesbarkeit 20m.• flache, stoßgeschützte Kunststoffgläser aus Plexi glas® XT.• Gehäusefarben : Weiß, • Zifferblätter : arabische Zahlen•

liefern und gem. Herstellervorgaben fachgerecht montieren und in Betrieb nehmen, inkl. aller Klein- und Befestigungsmaterialien
Menge: 23,000 St

**1.4.340 Remote Gateway zur Fernwartung**
Remote Gateway zur Fernwartung von IP-basierten
Lautsprecheranlagen. Zwei RJ-45 Ethernet-Schnittstellen
zur Kopplung des Systemnetzwerkes mit dem Internet über
beliebiges DHCP-Netzwerk . Automatische Verbindung mit
vorkonfiguriertem VPN-Server mit LED zur Anzeige des
Verbindungsstatus. Kommunikation über Port 443 zur
einfachen Integration in bestehende
Firewall-Infrastruktur. Stromversorgung über 5V Mikro
USB-B . Inklusive 230 V Netzteil.
Die Aufschaltung auf das Schulnetzwerk ist mit der IT- Abteilung abzustimmen.

liefern, montieren und betriebsfertig anschließen.

Fabrikat: TOA
Typ: AI-300 MU
oder gleichwertig

angebotenes Fabrikat/ Typ: ...............................
Menge: 1,000 Stk

*Hinweis: Kabel*

**1.4.350 Installationskabel J-Y(St)Y 2 x 2 x 0,8 mm**
Installationskabel J-Y(St)Y 2x2x0,8 mm Installationskabel DIN VDE 0815 J-Y(St)Y 2 x 2 x 0,8 Bd, liefern und in Teillängen verlegen in bauseitig vorhandene Rohre / Kanäle bzw. Kabeltrassensysteme, Steigetrassen, einschließlich Befestigungsmaterial sowie Protokollierung
Menge: 4000,000 m

**1.4.360 Installationskabel J-Y(St)Y 4 x 2 x 0,8 mm**
Installationskabel
DIN VDE 0815 J-Y(St)Y  4 x 2x 0,8 mm,

auf vorhandene Kabelbühne, Kabelrinnen, in
Steigeschacht, in Zwischendecken, in Hohlwänden, Rohre,
Kanäle,
einschl. Befestigungsmaterial und Sammelhaltern
in Teillängen liefern und verlegen
Menge: 2000,000 m

**1.4.370 JE-H(St)H E30 Brand 4 x 2 x 0,8 mm Bd**
Installationskabel DIN VDE 0815 JE-H(St)H mit
integriertem Funktionserhalt E 30 nach DIN 4102-12, mit
rotem Außenmantel und Aufdruck -Brandmeldekabel-,
4 x 2 x 0,8 Bd,
auf vorhandene Kabelbühne, Kabelrinnen, in
Steigeschacht, in Zwischendecken, in Hohlwänden, Rohre,
Kanäle
einschl. Befestigungsmaterial uns Sammelhaltern
in Teillängen liefern und verlegen
Menge: 900,000 m

**1.4.380 Brandmeldekabel J-Y(St)Y 4 x 2 x 0,8 mm**
Installationskabel mit rotem Außenmantel und Aufdruck -
Brandmeldekabel-, J-Y(St)Y, 4 x 2 x 0,8,
auf vorhandene Kabelbühne, Kabelrinnen, in
Steigeschacht, in Zwischendecken, in Hohlwänden, Rohre,
Kanäle
einschl. Befestigungsmaterial und Sammelhaltern
in Teillängen liefern und verlegen
Menge: 300,000 m

**1.4.390 Lautsprecherkabel 2x2,5 mm²**
Lautsprecherkabel / Boxenkabel 2x2,5 mm²
Aufbau (2LIY2,5mm2)Y
Durchmesser 7,8 mm
AWG 13
Anzahl Leiter 2 x 2,5 mm2
Material Mantel, Isolation FRNC (Prüfart C)
Cu-Litze per Ader 50 x 0,25 mm
Leiterisolation, Durchmesser 3,05 mm
Temperaturbereich min. -30 °C
Temperaturbereich max. 70 °C
Brandlast je m 0,38 kWh
Gewicht bei 1 m 106 g
Aufmachung, VPE 100/500 m
Farbe schwarz
ELEKTRISCHE DATEN:
Kapazität Ader/Ader bei 1 m 136 pF
Leiterwiderstand bei 1 km < 7,5 Ohm
Isolationswiderstand bei 1 km > 5 MOhm

In Teilängen liefern und verlegen in vorhandene Rohre,  Kanäle bzw. Kabeltrassensysteme, an vorh. Steigetrassen,
einschließlich Befestigungsmaterial.
Menge: 8000,000 m

**1.4.400 Lautsprecherkabel 2x2,5 mm² (E30)**
Lautsprecherkabel / Boxenkabel 2x2,5 mm²
Aufbau (2LIY2,5mm2)Y
Durchmesser 9,8 mm
AWG 13
Anzahl Leiter 2 x 2,5 mm2
Material Mantel, Isolation FRNC, Silikon
Cu-Litze per Ader 35 x 0,30 mm
Leiterisolation, Durchmesser 3,3 mm
Temperaturbereich min. -30 °C
Temperaturbereich max. 80 °C
Brandlast je m 0,38 kWh
Gewicht bei 1 m 151 g
Aufmachung, VPE 100/500 m
Farbe orange
ELEKTRISCHE DATEN:
Kapazität Ader/Ader bei 1 m 136 pF
Leiterwiderstand bei 1 km < 7,5 Ohm
Isolationswiderstand bei 1 km > 5 MOhm

In Teilängen liefern und verlegen in vorhandene Rohre,  Kanäle bzw. Kabeltrassensysteme, an vorh. Steigetrassen,
einschließlich Befestigungsmaterial.
Menge: 5500,000 m

*Hinweis: Allgemein*

**1.4.410 Aufnahme eies Notfallwarntextes**
Aufnahme eies Notfallwarntextes
Der Text ist nach schriftlicher Vorgabe des Bauherrn
in professioneller Technik und Qualität aufzunehmen
und auf den nichtflüchtigen Speicher im elektroakustischem
Warngerät zu hinterlegen.
Als Sprache gilt die Landessprache im Installationsland.
Kalkulationsgrundlage ist 1 Stück Text von 10-90 Sek.
Werden nicht landesprachliche Texte verlangt oder
sind diese zusätzlich gewünscht, so kann ein Zuschlag
berechnet werden.
Dies gilt für die gebräuchlichen Sprachen wie
Englisch, Französisch, Spanisch, Holländisch.
Die Abrechnung erfolgt nach Anzahl der Texte.
Menge: 2,000 St

**1.4.420 Inbetriebnahme, Einweisung an den Nutzer**
Inbetriebnahme der Anlage
darin enthalten: Probebetrieb, Einmessen der
Lautsprecherlinien und Inbetriebnahme sowie die
Erstellung aller erforderlichen Protokolle über diese
Vorgänge.
Koordination mit der Feuerwehr, Funktionstest der Einspieler,
Schulung/Einweisung im Anschluss an Inbetriebnahme,
für den Betreiber.
Menge: 1,000 Stk

**1.4.430 Dokumentation**
Dokumentation Sprachalarmierungsanlage DIN VDE 0833-4
(VDE 0833-4) einschl. erforderlicher Zertifikate, in
Ordner DIN A4 gefaltet, geheftet, mit
Inhaltsverzeichnis und in Register einsortiert,
farbig, 3 fache Ausführung,  1-fach Digital,

Übergabe der Unterlagen 4 Wochen vor der Abnahme.

- Inhaltsverzeichnis
- Hinweise für den Notfall
- Was der Kunde darf.
- Was der Kunde nicht darf.
- Erklärung welche Störmeldungen installiert sind,
- Hinweise zur Fehlerbeseitigung durch den Fachmann.
- Auflistung der Sicherungswerte aller Geräte.
- Liste über sinnvolle Ersatzteile.
- Funktionsbeschreibung der Gesamtanlage,
- Die Zentrale mit peripheren Geräten.
- Bedienhinweise für alle Funktionen.
- Hinweise zur Wartung und Pflege.
- Hinweise zur Akkuladung und Pflege, zu Betriebs-
- Hinweise zur Aufstellung, Befestigung.
- Hinweise zu allen angeschlossenen Leitungen.
- Absicherung der Netzzuleitung.
- Inbetriebnahmecheckliste mit allen Sollfunktionen.
- Impedanzliste für alle Lautsprecherkreise.
- Wartungsbuch
- Prüf-/Reparaturliste
- Anschriftenverzeichnis Errichter und Hersteller
- Technische Daten der ELA-Anlage (Typenschild)
- Liste über alle eingebauten Geräte.
- Einzelbetriebsanleitung für jedes Tonträgergerät.
- Gestellansicht mit allen Einbauten, mit Bezeichnung
-sämtliche Zeichnungen, wie Schemata, Schrankaufbau
komplett liefern und übergeben.
Menge: 1,000 Stk

#### Abschnitt 1.5 Übertragungsnetze/Gegensprechanlagen

*Hinweis: Datentechnik*

*Hinweis: Für die nachfolgend beschriebene Anlage gelten die*
Für die nachfolgend beschriebene Anlage gelten die
Vorbe- merkungen in vollem Umgang.
Im Gebäude wird eine strukturierte Verkabelung nach DIN
EN 50173 als Grundlage der Übertragung von Sprach- und
Daten- diensten vorgesehen.

Allgemeines
Die strukturierte Verkabelung wird als passives
Datennetz von den Patchfeldern in den Netzwerkverteilungen bis zum Arbeitsplatz installiert. Zwischen den Verteilungen
werden LWL Verbindungen hergestellt.

Messungen
Für alle Komponenten, als auch die Links (Dose, Kabel,
Patch) sind Nachweise/Messprotokolle Permanentlink zu
übergeben. Alle Kabel werden nach Verlegung normgerecht
mit auto- matischen Messgeräten gemessen, wobei für
jede Teilstrecke ein Messprotokoll ausgedruckt wird.

Kupfer-Messung Class E
Die Kupferverkabelung ist bezüglich dem Erreichen der
Klasse E zu messen. Hierbei wird das Dual Next
Verfahren gefordert, mit dem das Nahnebensprechen
beider Seiten berücksichtigt wird. Gemessen wird die
Link Performance gemäß über alle Frequenzen
(Sweep-Messung). Gemessen werden muss die
Wellendämpfung jeweils an den Doppeladern, sowie das
Nahnebensprechen zwischen den Paaren.

Messprotokoll
Das Messprotokoll muss folgende Angaben für die
gemessenen Adern/Adernpaare enthalten:
- Dämpfung
- Nahnebensprechen (Next)
- Länge
- Impedanz
- Test der Pin-Belegung
- Berechnung des ACR
- Angabe des verwendeten Meßgerätes
- Prüfer, Datum, Uhrzeit und Ort.

**1.5.10 Netzwerk-/Serverschrank, Ausbauhöhe 42 HE, 800 x 2000x 800 mm, inkl. zusätzlicher 19 Zoll Ebene im Dach und Boden**
Netzwerk-/Serverschrank zum Einbau von aktiven und passiven Komponenten in 19"-Technik.
Bodenblech dreigeteilt, Dachblech ist abnehmbar, zur seitlichen Kabeleinführung durch Bürstenleisten über die gesamte Schranktiefe.
Ein Ausschnitt zur Nachrüstung eines Lüfterbleches muss bereits integriert sein, werksseitig mit Blech abgedeckt.
Kabeleinführung von unten durch das Bodenblech oder seitlich über die Schranktiefe durch integrierte Bürstenleisten.
Sockel 100 mm, passiv belüftet, abnehmbare Blenden mit Kiemenprägung, inkl. 4 vormontierter Nivellierfüße, innerhalb des Schranks von oben einstellbar, komplett versenkbar.
Erdung (VDE 0100) aller metallischen Teile mit Erdungsbändern am Chassis.

Ausbauhöhe: 42 HE (Höheneinheiten)
dritte 19 Zoll Einbauebene Dach/Boden
Maße (BxHxT): 800x2000x800 mm,
Material: Stahlblech,
Farbe: lichtgrau (RAL 7035), pulverbeschichtet
Korpus: zerlegbar
Tür vorne: Glastür 1-teilig
Tür hinten: Stahlblechtür 1 oder 2-teilig
seitliche Abdeckbleche (Seitenwände) mit integrierter Schließung durch Schloss, gleichschließend mit Tür
Inkl. 2 Schlüssel
Eingehaltene Norm: DIN 41494
Schutzart: IP 20

Liefern und betriebsfertig montieren inkl. aller systembedingten Kleinteile
Menge: 3,000 St

**1.5.20 Netzwerk-/Serverschrank, Ausbauhöhe 27 HE, 800x1400 x200 mm,**
Netzwerk-/Serverschrank zum Einbau von aktiven und passiven Komponenten in 19"-Technik.
Bodenblech dreigeteilt, Dachblech ist abnehmbar, zur seitlichen Kabeleinführung durch Bürstenleisten über die gesamte Schranktiefe.
Ein Ausschnitt zur Nachrüstung eines Lüfterbleches muss bereits integriert sein, werksseitig mit Blech abgedeckt.
Kabeleinführung von unten durch das Bodenblech oder seitlich über die Schranktiefe durch integrierte Bürstenleisten.
Sockel 100 mm, passiv belüftet, abnehmbare Blenden mit Kiemenprägung, inkl. 4 vormontierter Nivellierfüße, innerhalb des Schranks von oben einstellbar, komplett versenkbar.
Erdung (VDE 0100) aller metallischen Teile mit Erdungsbändern am Chassis.

Ausbauhöhe: 27 HE (Höheneinheiten)
dritte 19 Zoll Einbauebene Dach/Boden
Maße (BxHxT): 800x1400x800 mm,
Material: Stahlblech,
Farbe: lichtgrau (RAL 7035), pulverbeschichtet
Korpus: zerlegbar
Tür vorne: Glastür 1-teilig
Tür hinten: Stahlblechtür 1 oder 2-teilig
seitliche Abdeckbleche (Seitenwände) mit integrierter Schließung durch Schloss, gleichschließend mit Tür
Inkl. 2 Schlüssel
Eingehaltene Norm: DIN 41494
Schutzart: IP 20

Liefern und betriebsfertig montieren inkl. aller systembedingten Kleinteile
Menge: 1,000 St

**1.5.30 Lüftereinheit für Dachausbau, analog, 4 AC-Lüfter**
Lüftereinheit für Dachausbau, analog, 4 AC-Lüfter

Gehäusematerial: Stahlblech, pulverbeschichtet
Farbe: lichtgrau (RAL 7035)
Lüfteranzahl: 4
Betriebsspannung: 230 V
Luftleistung pro Lüfter (freiblasend): Bei 50 Hz: min. 140 m³/h
analoges Thermostat
komplett verdrahtet
Anschlußkabel: 3m inkl. Schutzkontaktstecker

Liefern und betriebsfertig montieren inkl. aller systembedingten Kleinteile
Menge: 1,000 St

**1.5.40 Lüftereinheit für Dachausbau, analog, 6 AC-Lüfter**
Lüftereinheit für Dachausbau, analog, 6 AC-Lüfter

Gehäusematerial: Stahlblech, pulverbeschichtet
Farbe: lichtgrau (RAL 7035)
Lüfteranzahl: 6
Betriebsspannung: 230 V
Luftleistung pro Lüfter (freiblasend): Bei 50 Hz: min. 140 m³/h analoges Thermostat
komplett verdrahtet
Anschlußkabel: 3m inkl. Schutzkontaktstecker

Liefern und betriebsfertig montieren inkl. aller systembedingten Kleinteile
Menge: 3,000 St

**1.5.50 1HE Fachboden für 800 mm tiefe Schränke einstellbar, Farbe Grau (RAL 7035)**
1HE Fachboden für 800 mm tiefe Schränke einstellbar, Farbe Grau (RAL 7035)

Variable Befestigungsschiene: 700 mm bis 1180 mm in der Tiefe
Liefern und betriebsfertig montieren inkl. aller systembedingten Kleinteile
Menge: 4,000 St

**1.5.60 Kabelführung 1HE**
Kabelführung 1HE, 19 Zoll Format,
zur
horizontalen Führung von Patchkabeln bei angereihten Schränken

inkl. Befestigungsmaterial
liefern und montieren
Menge: 15,000 St

**1.5.70 19 Zoll Steckdosenleiste 8-fach, inkl. Überspannungsschutz**
19 Zoll Steckdosenleiste 8-fach, inkl. Überspannungsschutz

Gehäusematerial: Kunststoff
Farbe: schwarz
Höhe: 1 HE
Anzahl der Steckplätze: 8 (35 Grad gedreht)
Anschlussschnur 2 m mit Schuko-Winkelstecker
Inkl. Überspannungsschutz 6,5 kA
Optische Funktions- und Ausfallanzeige
Montagewinkel drehbar

Liefern und betriebsfertig montieren inkl. aller systembedingten Kleinteile
Menge: 4,000 St

**1.5.80 19 Zoll LED-Schrankleuchte**
19 Zoll LED-Schrankleuchte

Gehäusematerial: Kunststoff
Einbaumaß: 19 Zoll
Inklusive Bewegungssensor
Inklusive 3 m Anschlusskabel und Schutzkontaktstecker

Liefern und betriebsfertig montieren inkl. aller systembedingten Kleinteile
Menge: 4,000 St

**1.5.90 19 Zoll, 24 Port Verteilerfeld, incl. RJ-45-Buchse im Keystone-Format**
24 Port Patchfeld im 19 Zoll Format,
zur Aufnahme von RJ-45 Buchsen im Keystoneformat (KS),

24 Steckplaetze, 1HE, mit 24 einzelgeschirmten RJ-45-Buchsen, zum Anschluss von Kategorie 6[A], 7 und 7A Kabeln, fuer Datenuebertragungsraten bis 10 GBit/s.
RJ-45-Datenbuchse, Kat. 6A, 500 MHz.
Einzeln geschirmte RJ-45-Buchse im Keystone-Format, für Datenübertragungsraten bis 10 GigaBit Ethernet nach IEEE 802.3an. Unterstützt PoE/PoE+/PoE++ nach IEEE 802.3af/at/bt, nach ISO/IEC 11801-1:2017-11, DIN EN 50173-1:2018-10 und DIN EN 60603-7-51:2011-01.
Modultraeger mit aufgedruckter Beschriftung von 1 bis 24,
Prueflabor zertifiziert,
Einhaltung der EN 55022 Klasse B
(Abstrahlung) und EN 50082-1 (Stoerfestigkeit) fuer
10BaseT, Token-Ring FDDI(TP-DDI), 100BaseT, ATM 155 MBit/s, Gigabit-Ethernet, 10Gigabit-Ethernet, Metall und
Kunststoffteile recyclingfaehig, Nachweis des Herstellers
ist beizufuegen.

Erdung der Module wird beim Einrasten automatisch hergestellt. Potenzialausgleichsanschluss durch beiliegendes Erdungs-Set an Erdungsbolzen M 6.

Liefern und betriebsfertig montieren inkl. aller systembedingten Kleinteile für den Anschluss der Netzwerkkabel, incl. 24 Keystone Module
Menge: 22,000 St

**1.5.100 19" LWL-Patchfeld 1HE, 12xLCD, OM3**
19" LWL-Patchfeld zum Festeinbau 1HE, 12xLCD, OM3

Rückversetzung min. 50mm aus 19"- Befestigungsebene;
Kevlarbefestigungsmöglichkeit mit min 2 Bolzen;
Geeignet für die Aufnahme von bis zu 4 Spleißkassetten;
Spleißkassetten mit integrierten Spleißschutzhaltern;
Obere Spleißkassette mit Deckel verschlossen;
Min. 4 Kabelöffnungen rückseitig zum Einlegen von
Kabel von oben;
Selbstklebendes Kabelschellenset bestehend aus min. 4
Kabelschellen; Abnehmbare Frontblende;
Beschriftungsstreifen 12x380mm unter transparenter Abdeckung;
Frontblende bestückt mit min. 12 LCD-Kupplungen;
LWL-Kupplungen geschraubt montiert;
Pigtails spleißfertig abgesetzt und in Spleißkassette(n) abgelegt;
Stecker der Pigtails auf Kupplungen aufgesteckt;
Pigtails mit min. 12Farben gem. IEC60304 codiert;
Staubschutz auf Kupplung (Außenseite);

 Anforderungen:

Einbautiefe: max. 265mm
Kabeldurchmesser: 5 bis 20mm
Gehäuse: Stahlblech, pulverbeschichtet
Frontblende: Aluminium, 1,5mm

Pigtail:

- Fasertyp: gem. G.657.A1 / OM3
- Sekundärcoating: max. 900µm, farbig
- Querdruckfestigkeit: min. 1000N/m
- Dämpfung: max. 0,3dB/km @ 1550nm
- Stecker: LC nach IEC61754-20
- Lebensdauer: min. 1000 Steckungen
- Ferrule: Zirkonia-Keramik
- RL: min. 40dB
LCD-Kupplung:
- Standard: gem. IEC 61754-20
- Hülse: Zirkonia-Keramik, geschlitzt
- Gehäuse: halogenfreier Kunststoff;
- Farbe: blau
-.Staubschutzkappen

Lieferung mit 2 Kabelverschraubungen M20 und
M25 und 4 Blindstopfen, Crimp-Spleißschutze

Metall und Kunststoffteile recyclingfaehig,
RoHS-konform, Nachweise des Herstellers sind
beizufuegen.

Liefern und betriebsfertig montieren inkl. aller systembedingten Kleinteile für den Anschluss der LWL-Kabel
Menge: 5,000 St

**1.5.110 RJ-45 Einbaumodul Keystone**
RJ-45-Datenbuchse, Kat. 6A, 500 MHz
für nachfolgend genannte Moduldatendosen

Einzeln geschirmte RJ-45-Buchse im Keystone-Format,
für Datenübertragungsraten bis 10 GigaBit Ethernet nach IEEE 802.3an. Unterstützt PoE/PoE+/PoE++ nach IEEE 802.3af/at/bt, besser als Kat. 6A nach ISO/IEC 11801-1:2017-11, DIN EN 50173-1:2018-10 und DIN EN 60603-7-51:2011-01.  Ein Zertifikat ist mit Abgabe des Angebots nachzuweisen. Kat.6A re-embedded getestet nach IEC 60512-27-100:2011. Stabiles Zinkdruckgussgehäuse mit 360°- Schirmanschluss, hochwertig vernickelte Oberfläche.
RJ-45-Kontakte: Federstahl, Kontaktoberfläche; 1 µm Gold Beschichtung, LSA-Kontakte: CuSn, verzinnt mit 45°-Schrägstellung.

Geeignet zur Aufnahme von Adern AWG 22-26, verwendbar für massive und flexible Leiter, voll metallische Kammerschirmung zwischen den Aderpaaren im Modul zur Erhöhung der NEXT Reserven, Farbcodierung nach T568A und T568B im Modul vorhanden, Kabelzuführung von hinten, mittels optinalem Adapter auf 90°-Zuführung umrüstbar, Zugentlastung mittels vormontiertem Kabelbinder, Flachsteckeranschluss für steckbaren Erdungsanschluss gemäß DIN 46342-1, 6,3 mm,  Breite der Buchse passend zur Anschlussdose im 50er Innenrahmen der Schalterprogramm Hersteller (Kompatibilität) geeignet, max. Länge der Buchse 36mm zur normgerechten Einhaltung der Kabel Biegeradien.

Liefern und betriebsfertig montieren inkl. aller systembedingten Kleinteile
Menge: 470,000 St

**1.5.120 RJ-45 Moduldatendose Kat 6A, 1-fach, UP/ Trockenbau**
RJ-45 Moduldatendose Kat 6A, 1-fach, UP/ Trockenbau

Anschlussdose 1-fach, zur Montage UP, Trockenbau
50x50 mm, inkl. Abdeckrahmen
Unbestückte Datendose zur Aufnahme von einer RJ45-Buchse oder anderen Modulen im Keystone-Format, geeignet für Brüstungskanal-, UP-Montage oder Aufputzgehäuse
Doseneinsatz Material: Zinkdruckguss,
Schrägauslass: 45°; Zentralplatte 50x50 mm mit integrierter Staubschutzklappe und Sichtfenster inkl. Beschriftungsstreifen
Inkl. Abdeckrahmen 80x80 mm passend für gängige Schalterprogramme,
Anschlussmöglichkeit für Potentialausgleichsleiter mittels Kabelschuh und M 4-Schraube.
Maße (B/H/T):
Doseneinsatz: 70x70x19 mm
Abdeckrahmen: 80x80x6 mm
Zentralplatte: 80x50x13 mm
Farbe: ähnlich RAL 9010 (reinweiß)

einschl. Zentralscheibe mit Geräteblende,
passend zum verwendeten Schaltersystem,
komplett liefern und betriebsfertig montieren.
Menge: 10,000 St

**1.5.130 RJ-45 Moduldatendose Kat 6A, 2-fach UP/ Trockenbau**
RJ-45 Moduldatendose Kat 6A, 2-fach UP/ Trockenbau

Anschlussdose 2-fach, zur Montage UP, Trockenbau
50x50 mm, inkl. Abdeckrahmen
Unbestückte Datendose zur Aufnahme von einer RJ-45-Buchse oder anderen Modulen im Keystone-Format, geeignet für Brüstungskanal-, UP-Montage oder Aufputzgehäuse
Doseneinsatz Material: Zinkdruckguss,
Schrägauslass: 45°; Zentralplatte 50x50 mm mit integrierter Staubschutzklappe und Sichtfenster inkl. Beschriftungsstreifen
Inkl. Abdeckrahmen 80x80 mm passend für gängige Schalterprogramme
Anschlussmöglichkeit für Potentialausgleichsleiter mittels Kabelschuh und M 4-Schraube.
Maße (B/H/T):
Doseneinsatz: 70x70x19 mm
Abdeckrahmen: 80x80x6 mm
Zentralplatte: 80x50x13 mm
Farbe: ähnlich RAL 9010 (reinweiß)

einschl. Zentralscheibe mit Geräteblende, 1-fach Rahmen,
passend zum verwendeten Schaltersystem,
komplett liefern und betriebsfertig montieren.
Menge: 230,000 St

**1.5.140 HDMI- Dose UP/ Trockenbau**
HDMI- Dose UP/ Trockenbau

geeignet für den Anschluss digitaler High-End Geräte der Unterhaltungselektronik zur Übertragung hochaufgelöster Audio- und Videosignale, mit HDMI Buchse, unterstützt HDMI Technologie (V 2.1), vergoldete Kontakte, ohne Spreizkrallen.

Farbe: RAL Nummer: 9010
Höhe: 71 mm
Breite: 71 mm
Tiefe: 28,30 mm
Einbautiefe Unterputz-Dosen: 18 mm
Einbautiefe: 16,80 mm

einschl. Zentralscheibe mit Geräteblende, 1-fach Rahmen,
passend zum verwendeten Schaltersystem,
komplett liefern und betriebsfertig montieren.
Menge: 50,000 St

**1.5.150 HDMI- Kabel 2.0 konfektioniert**
HDMI- Installationskabel HDMI 2.0,
Länge 5 m, vorkonfektioniert

Premium High Speed, CPR-Eca,
für Full HD und 4K, 60 Hz, LSZH halogenfrei,
kompatibel für Smartboards usw.
 doppelte Schirmung, mit Zugentlastung, vergossene Stecker,

liefern und verlegen in vorhandene Rohre, Kanäle bzw.
Kabeltrassensysteme, an vorh. Steigetrassen,
einschließlich Befestigungsmaterial
Menge: 50,000 St

**1.5.160 Datenkabel 1000 MHz, S/FTP, Kat. 7, simplex**
Datenkabel 1000 MHz, S/FTP, Kat. 7, simplex

Paargeschirmtes 100-Ohm-Installationskabel mit
Gesamtgeflechtschirm für den Einsatz in der strukturierten
Gebäudeverkabelung.
Bestens geeignet für Übertragungsfrequenzen bis zu 1000 MHz, für alle Anwendungen der Klassen D bis F, Multimedia (Video, Daten, Sprache, VoIP)
Ein Zertifikat ist mit Abgabe des Angebots nachzuweisen.

Zu erfüllende Normen:
Klasse F gemäß EN 50288 und IEC 61156;
EN 50173; EN 50174-2; ISO/IEC 11801-1
IEEE 802.3 : Ethernet: 10Base-T bis 10GBase-T; Token Ring : ISDN; FDDI; ATM; Cable sharing
PoE/PoE+ (IEEE 802.3af/IEEE 802.3at)
Chemische Eigenschaften:
RoHS 2011/95/EU ; IEC 60811-2-1 ( IRM 902, 4h bei 70°C )

Brandverhalten:
Euroklasse gemäß EN 13501-6 (CPR, BauPvO): Dca s1 d2 a1
Flammwidrigkeit nach IEC 60332-3-24
Halogenfreiheit nach IEC 60754-1/2
Rauchdichte nach IEC 61034-1/2
Brandlast (Richtwert) 0,320 kWh/m

Aufbau:
Leiter: blanker Cu-Draht, AWG 23/1, 4 Paare
Paarschirm: Alu-kaschierte Polyesterfolie
Geflechtschirm: verzinntes Kupfer
Kabelmantel: halogenfrei, flammwidrig
Außenabmessungen: 7,5 x 15,3 ± 0,2 mm

Mechanische Eigenschaften:
Temperaturbereich Betrieb: -20 - 60 Grad Celsius
Biegeradius während der Verlegung: 8x Außendurchmesser
Biegeradius im Ruhezustand: 4x Außendurchmesser
Zugbelastung: max. 220 N
Querdruckfestigkeit: 1000 N/100 mm
Schlagfestigkeit: >3 Schläge
Elektromechanisches Verhalten:
Kopplungswiderstand bei 10 MHz: <5 mOhm/m
Kopplungsdämpfung: >85 dB, Typ 1
Trennklasse nach EN 50174-2: D

Übertragungseigenschaften bei 1000 MHz:
Dämpfung: 59,0 dB/100m
NEXT: 82 dB
ACR: 23 dB@100m
EL-FEXT: 50 dB/100m
RL: 20 dB

liefern und verlegen in vorhandene Rohre, Kanäle bzw.
Kabeltrassensysteme, an vorh. Steigetrassen,
einschließlich Befestigungsmaterial sowie
Protokollierung
Menge: 18400,000 m

**1.5.170 Datenkabel 1000 MHz, S/FTP, Kat. 7, duplex**
Datenkabel 1000 MHz, S/FTP, Kat. 7, duplex

Paargeschirmtes 100-Ohm-Installationskabel mit
Gesamtgeflechtschirm für den Einsatz in der strukturierten
Gebäudeverkabelung.
Bestens geeignet für Übertragungsfrequenzen bis zu 1000 MHz, für alle Anwendungen der Klassen D bis F, Multimedia (Video, Daten, Sprache, VoIP)
Ein Zertifikat ist mit Abgabe des Angebots nachzuweisen.

Zu erfüllende Normen:
Klasse F gemäß EN 50288 und IEC 61156;
EN 50173; EN 50174-2; ISO/IEC 11801-1
IEEE 802.3 : Ethernet: 10Base-T bis 10GBase-T; Token Ring : ISDN; FDDI; ATM; Cable sharing
PoE/PoE+ (IEEE 802.3af/IEEE 802.3at)
Chemische Eigenschaften:
RoHS 2011/95/EU ; IEC 60811-2-1 ( IRM 902, 4h bei 70°C )

Brandverhalten:
Euroklasse gemäß EN 13501-6 (CPR, BauPvO): Dca s1 d2 a1
Flammwidrigkeit nach IEC 60332-3-24
Halogenfreiheit nach IEC 60754-1/2
Rauchdichte nach IEC 61034-1/2
Brandlast (Richtwert) 0,320 kWh/m

Aufbau:
Leiter: blanker Cu-Draht, AWG 23/1, 4 Paare
Paarschirm: Alu-kaschierte Polyesterfolie
Geflechtschirm: verzinntes Kupfer
Kabelmantel: halogenfrei, flammwidrig
Außenabmessungen: 7,5 x 15,3 ± 0,2 mm

Mechanische Eigenschaften:
Temperaturbereich Betrieb: -20 - 60 Grad Celsius
Biegeradius während der Verlegung: 8x Außendurchmesser
Biegeradius im Ruhezustand: 4x Außendurchmesser
Zugbelastung: max. 220 N
Querdruckfestigkeit: 1000 N/100 mm
Schlagfestigkeit: >3 Schläge
Elektromechanisches Verhalten:
Kopplungswiderstand bei 10 MHz: <5 mOhm/m
Kopplungsdämpfung: >85 dB, Typ 1
Trennklasse nach EN 50174-2: D

Übertragungseigenschaften bei 1000 MHz:
Dämpfung: 59,0 dB/100m
NEXT: 82 dB
ACR: 23 dB@100m
EL-FEXT: 50 dB/100m
RL: 20 dB

liefern und verlegen in vorhandene Rohre, Kanäle bzw.
Kabeltrassensysteme, an vorh. Steigetrassen,
einschließlich Befestigungsmaterial sowie
Protokollierung
Menge: 400,000 m

**1.5.180 beidseitiges Anschließen der Kabeladern Kat 7**
beidseitiges Anschließen der Kabeladern von Kat 7-
Installationskabel an Geräte und Anschlußleisten etc.
einschl. das entsprechende Kabel in das Gerät,
Anschlußleisten etc. einführen, an der
Zugentlastungsschelle befestigen, absetzen (abmanteln)
der Kabelenden, Kabeladern auflegen und anschließen.
Kabeltyp  : Kat 7
Kabeldimension: 4 x 2 x 0,6 mm²
Menge: 470,000 St

**1.5.190 Twisted-Pair-Faser-Messung (8-adrig)**
Twisted-Pair-Faser-Messung (8-adrig)

  Messungen gemäß:
   1. Länge, Laufzeit, Kapazität
   2. Unterbrechung (Schleifenwiderstandsmessung)
   3. Kurzschluß (Isolationsprüfung)
   4. Schluß der Abschirmung gegen Adern
   5. Polaritätstest
   6. Nebensprechen/Dämpfung
   7. NEXT/ELFEXT/ACR/Return Loss und PS-( NEXT,
  ELFEXT, ACR )
Die Meßwerte werden in speziellen Meßprotokollen
(3-fach) erfaßt. Aus den Meßprotokollen muss die
Kabelkategorie nach Verlegung und die Kabellänge
hervorgehen.
Menge: 470,000 St

**1.5.200 LWL- Kabel A-DQ(ZN)B2Y 1x12 OS2, Singlemode**
LWL-Außenkabel A-DQ(ZN)B2Y 1*24 E9/125 OS2
Aussentaugliches Bündeladerkabel, Singlemode OS2;
Integrierter Nagetierschutz;
- Kabelaufbau nach DIN/VDE 0888: A-DQ(ZN)B2Y
- UV-beständig PE
- Kabelseele: Bündelader, gelgefüllt (nicht tropfend, silikonfrei)
- Kabeldurchmesser: max. (5,8±0,3)mm
- Zugfestigkeit: mind. 1.500N (kurzz.)
- Querdruckfestigkeit: mind. 15.000N/m (kurzz.)
- Minimaler Biegeradius Kabel: max. 10xKabeldurchmesser
- Kabelmantelfarbe: schwarz
- Betriebstemperatur: -30.. +70°C
- Lagertemperatur: -30.. +70°C
- Verlegetemperatur: -5.. +50°C
- Längswasserdichtigkeit: nach IEC 60794-1-22-F5
- Kabelaufdruck: HERSTELLER; Kabeltyp; Herstelldatum; Charge; Metermarkierung

Einzelfasern:
- Faserklasse nach ISO/IEC 11801: OS2 (E9/125)
- Minimaler Biegeradius Faser: max. 25mm

liefern und verlegen in vorhandene Rohre, Kanäle bzw.
Kabeltrassensysteme, an vorh. Steigetrassen,
einschließlich Befestigungsmaterial sowie
Protokollierung
Menge: 450,000 m

**1.5.210 LWL-Konfektionieren, beidseitig, einschl. LC- Stecker**
LWL-Konfektionieren, beidseitig, einschl. LC-Stecker

LWL-Kabel mit 12 Faser einführen

LWL-Kabel vorbreiten,
Kabelmantel absetzen,
Kabel zum Spleiß vorbereiten,
montieren und beschriften

Faser im PoP spleißen
Glasfaser in HVT spleißen
Faser reinigen,
Spleißschutz liefern,
zum spleißen vorbereiten,
Spleiß durchführen,
Spleiß mit Schutz in Kassette ablegen,-
Qualität sichern,
incl. OTDR Messungen für 12 Fasern,
nach Norm durchführen  und  dokumentieren,
Übergabe der Daten Digital und auf Papier.
Menge: 5,000 St

**1.5.220 LWL-Patch-Kabel, 2 m Duplex OS2 LC/ LC Singlemode**
LWL Patchkabel Duplex OS2 - 9/125µm, LC / LC

Hochwertiges Singlemode Glasfaser Patchkabel mit LC Steckern.
l= 2 m

  Kabeltyp: Patchkabel Duplex
  Faseranzahl: 2
  Faser: I-V(ZN)H 2E 9/125µm OS2 Singlemode (biegeunempfindlich gemäß G.652.D)
  Stecker Seite A: 2x LC
  Stecker Seite B: 2x LC
  Länge: nach Auswahl
  Kabelfarbe: gelb
  RoHS konform
  Raucharm, halogenfrei (LSZH), metallfrei
  Jedes LWL Patchkabel LC-LC Singlemode wird mit individuellem Messprotokoll geliefert
Menge: 5,000 St

**1.5.230 LWL-Patch-Kabel, 1 m Duplex OS2 LC/ LC Singlemode**
LWL Patchkabel Duplex OS2 - 9/125µm, LC / LC

Hochwertiges Singlemode Glasfaser Patchkabel mit LC Steckern.
l= 1 m

  Kabeltyp: Patchkabel Duplex
  Faseranzahl: 2
  Faser: I-V(ZN)H 2E 9/125µm OS2 Singlemode (biegeunempfindlich gemäß G.652.D)
  Stecker Seite A: 2x LC
  Stecker Seite B: 2x LC
  Länge: nach Auswahl
  Kabelfarbe: gelb
  RoHS konform
  Raucharm, halogenfrei (LSZH), metallfrei
  Jedes LWL Patchkabel LC-LC Singlemode wird mit individuellem Messprotokoll geliefert
Menge: 5,000 St

**1.5.240 19"-USV 1000VA**
19"-USV 1000VA
1000VA, Rackmontage 2HE, 230V, 4 IEC C13-Stecker,  AVR, LCD
Haupteingangsspannung 230 V
Weitere Eingangsspannung 220 V
240 V
Hauptausgangsspannung 230 V
Weitere Ausgangsspannung 220 V
240 V
Bemessungsleistung in W 700 W
Nennleistung in VA 1000 VA
Anschlussart der Eingänge IEC 320 C14
Anschlussart der Ausgänge 4 IEC 320 C13
2 IEC-Steckbrücken
Anzahl der Rack-Einheiten 2U
Anzahl der Kabel 1
Batterietyp Bleisäurebatterie
Geliefertes Zubehör Dokumentations-CD
Installationsanleitung
Rack-Montage-Tragschienen
USB-Kabel
Eingang
Eingangsspannungsgrenzen 151 - 302 V einstellbar
160 - 286 V
Netzwerkfrequenz 50/60 Hz +/-3 Hz automatische Erfassung
Ausgang
Oberschwingungsverzerrung Weniger als 5 %
Max. konfigurierbare Leistung in
VA
1000 VA
Max. konfigurierbare Leistung in
W
700 W
Umschaltzeit 6 ms typisch, 10 ms max.
USV-Typ Line Interactive
Wellentyp Sinuswelle
Ausgangsfrequenz 50/60 Hz +/-3 Hz Netzsynchronisation
Umgebung
Geräuschpegel 45 dBA
Wärmeabgabe 56 Btu/h
Betriebshöhe 0 - 10.000 ft
Umgebungstemperatur bei
Betrieb
0…40 °C
Umgebungstemperatur bei
Lagerung
-15…45 °C
Aufbewahrungshöhe 0,00…15240,00 m
Relative Luftfeuchtigkeit 0…95 %
Relative Feuchtigkeit bei
Lagerung
0…95 %
Kommunikation & Management
Bedienfeld Multifunktions-LCD-Status- und Steuerkonsole
Notabschaltung Optional
Freie Steckplätze 1
Unterstützung von
Kommunikationsanschlüssen
SmartConnect-Ethernet-Anschluss: für die Cloud-Überwachung Die Verfügbarkeit der Funktionen hängt
von den Nutzungsbedingungen ab.
Alarm Alarm bei Batteriebetrieb : Dezidierter Alarm bei niedriger Batterieladung : konfigurierbare
Verzögerungen
Überspannungsschutz und Filterung
Anstieg der Energiemenge 459 J
Geräuschunterdrückung Mehrpolige Geräuschfilterung, 0,3 % IEEE-Überspannschutz, Null-Klemm-Reaktionszeit: Gemäß
UL1449

Liefern und betriebsfertig montieren inkl. aller systembedingten Kleinteile
Menge: 3,000 St

**1.5.250 19"-USV 1500VA**
19"-USV 1500VA
1500VA, Rackmontage 2HE, 230V, 4 IEC C13-Stecker,  AVR, LCD
Haupteingangsspannung 230 V
Weitere Eingangsspannung 220 V
240 V
Hauptausgangsspannung 230 V
Weitere Ausgangsspannung 220 V
240 V
Bemessungsleistung in W 1000 W
Nennleistung in VA 1500 VA
Anschlussart der Eingänge IEC 320 C14
Anschlussart der Ausgänge 4 IEC 320 C13
2 IEC-Steckbrücken
Anzahl der Rack-Einheiten 2U
Anzahl der Kabel 1
Batterietyp Bleisäurebatterie
Geliefertes Zubehör Dokumentations-CD
Installationsanleitung
Rack-Montage-Tragschienen
USB-Kabel
Eingang
Eingangsspannungsgrenzen 151 - 302 V einstellbar
160 - 286 V
Netzwerkfrequenz 50/60 Hz +/-3 Hz automatische Erfassung
Ausgang
Oberschwingungsverzerrung Weniger als 5 %
Max. konfigurierbare Leistung in
VA
1500 VA
Max. konfigurierbare Leistung in
W
1000 W
Umschaltzeit 6 ms typisch, 10 ms max.
USV-Typ Line Interactive
Wellentyp Sinuswelle
Ausgangsfrequenz 50/60 Hz +/-3 Hz Netzsynchronisation
Umgebung
Geräuschpegel 46 dBA
Wärmeabgabe 90 Btu/h
Betriebshöhe 0 - 10.000 ft
Umgebungstemperatur bei
Betrieb
0…40 °C
Umgebungstemperatur bei
Lagerung
-15…45 °C
Aufbewahrungshöhe 0,00…15240,00 m
Relative Luftfeuchtigkeit 0…95 %
Relative Feuchtigkeit bei
Lagerung
0…95 %
Kommunikation & Management
Bedienfeld Multifunktions-LCD-Status- und Steuerkonsole
Notabschaltung Optional
Freie Steckplätze 1
Unterstützung von
Kommunikationsanschlüssen
SmartConnect-Ethernet-Anschluss: für die Cloud-Überwachung Die Verfügbarkeit der Funktionen hängt
von den Nutzungsbedingungen ab.
Alarm Alarm bei Batteriebetrieb : Dezidierter Alarm bei niedriger Batterieladung : konfigurierbare
Verzögerungen
Überspannungsschutz und Filterung
Anstieg der Energiemenge 459 J
Geräuschunterdrückung Mehrpolige Geräuschfilterung, 0,3 % IEEE-Überspannschutz, Null-Klemm-Reaktionszeit: Gemäß
UL1449

Liefern und betriebsfertig montieren inkl. aller systembedingten Kleinteile
Menge: 1,000 St

*Hinweis: Gegensprechanlagen, Klingelanlage*
Gegensprechanlagen, Klingelanlage

Angeboten wird die Türkommunikation mit Video-Gegensprechanlage

*Hinweis: Eingang Küche (Tür AT0.93-1)*
Eingang Küche (Tür AT0.93-1)
Klingeltaster mit Beschriftungsfeld und 2 Läutewerke

**1.5.260 Unterputz-Rahmen für Außentürstationen**
Unterputz-Rahmen für Außentürstationen
FMU-1/1EM Rahmen 1/1 UP Edelst. MODESTA
zur Aufnahmen von Funktonsmodule vorbereitet für den flächenbündigen Einbau.
 Bestehend aus einem 2 mm dickem Frontrahmen aus Edelstahl matt gebürstet mit Spezialschrauben und UP-Gehäuse 55 mm Tiefe .
Farbe: Edelstahl, Metall gebürstet
Abmessungen
Frontplatte (B x H x T): 155 x 180 x 2 mm

liefern, montieren und betriebsfertig
anschließen.

Fabrikat: Elcom/  Artikel: 4011181 oder gleichwertig

angebotenes Fabrikat/ Typ: .......................................
Menge: 1,000 St

**1.5.270 Klingeltastermodul**
Klingeltastermodul
CZM-120 R-Taster LED-Schild 2/1 MODESTA
zum Einbau in Standsäulen oder passend zu entsprechen den AP- bzw. UP-Unterputz-Rahmen für Außentürstationen. Bestehend aus einer 2 mm dicken Modulplatte aus Edelstahl matt gebürstet mit rundem Klingelknopf, flächenbündiges Namensschild (von vorn wechselbar) und
weiße LED-Beleuchtung.
Systemtechnologie: MODESTA
Farbe: Edelstahl, Metall gebürstet
Abmessungen Frontplatte (B x H x T): 120 x 120 x 2 mm
Abmessungen Namensschild-Einlage (B x H): 50 x 12 mm Betriebsspannung
LED: 12 V AC

liefern, montieren und betriebsfertig anschließen.

 Fabrikat: Elco/ Artikel: 5810122

angebotenes Fabrikat/ Typ: .......................................
Menge: 1,000 St

**1.5.280 Läutewerk**
Läutewerk, passend zum System
12VAC

liefern, montieren und betriebsfertig anschließen.

 angebotenes Fabrikat/ Typ: .......................................
Menge: 2,000 St

*Hinweis: Haupteingang Straße (Tür AT0.81-2)*
Haupteingang Straße (Tür AT0.81-2)
Tableau mit Klingel-Türöfner- und Gegensprechfunktion, mit Vieomodul
Signalweiterleitung zu Tischsprechstelle Sekretariat

**1.5.290 Unterputz-Rahmen für Außentürstationen**
Unterputz-Rahmen für Außentürstationen
FMU-2/1EM Rahmen 2/1 UP Edelst. MODESTA
 zur Aufnahmen von Funktonsmodulevorbereitet für den flächenbündigen Einbau. Bestehend aus einem 2 mm dickem Frontrahmen aus Edelstahl matt gebürstet mit Spezialschrauben und UP-Gehäuse 55 mm Tiefe .
 Farbe: Edelstahl, Metall gebürstet
Abmessungen
Frontplatte (B x H x T): 155 x 310 x 2 mm

liefern, montieren und betriebsfertig anschließen.

Fabrikat: Elcom/ Artikel: 4012181 oder gleichwertig

angebotenes Fabrikat/ Typ: ..................................
Menge: 1,000 St

**1.5.300 Video-Audio Modul 2D Edelstahl MODESTA**
Video-Modul zum Einbau in Standsäulen oder passend zu entsprechenden AP- bzw. UP-Unterputz-Rahmen für Außentürstationen als Sprechanlage nach
DIN EN 50486 in 2Draht-Technik. Komplettgerät bestehend aus einer 2 mmdicken Frontplatte aus Edelstahl matt gebürstet mit Sprech- und Kameraöffnung, Farbkamera mit kratzfester Abdeckung, flächenbündiges Namensschild(er) (von vorn wechselbar) mit Ruftaste(n) inklusive weißer LED-Hinterleuchtung und steckbarem Anschluss-Klemmblock mit Schraubklemmen. Geräte-Konfiguration über rückseitiges LED-Display mit 3
Softtasten und 7-Segment-Anzeige, Anzeigemodus 180 Grad drehbar für eineoptimale Lese- und Bedienbarkeit sowie automatische Adressierung bei erstmaligem Spannungszuschaltung.
Funktionen: Kamera horizontal und vertikal ein- und feststellbar von vorne, Umgebungslicht abhängige Einschaltung einer integrierten IR-Beleuchtung zur Unterstützung der Kamerafunktion bei Dunkelheit, integrierte Kameraheizung zur Vermeidung
von Kondensat- und Frostbeschlag der Kamerakugel. Integrierter
Türöffnerkontakt, Ruftaste mit Licht-/Türöffner-/Relais-Funktion
einstellbar. Lautstärke, Mikrofonempfindlichkeit, Türöffnerfunktion und Ruftaster- Hinterleuchtung einstellbar. Ruftaster mit Quittierungston (abschaltbar) und taktiler Rückmeldung. Lautsprecher und Mikrofon sabotagegeschützt. Ein-Mann-Inbetriebnahme durch LED-Display Konfiguration. Video-Modul zum Einbau in Standsäulen oder passend zu entsprechenden AP-  bzw. UP-Unterputz-Rahmen für Außentürstationen als Sprechanlage nach DIN EN 50486 in 2Draht-Technik. Komplettgerät bestehend aus einer 2 mm dicken Frontplatte aus Edelstahl matt gebürstet mit Sprech- und Kameraöffnung, Farbkamera mit kratzfester Abdeckung,
flächenbündiges Namensschild(er) (von vorn wechselbar) mit Ruftaste(n) inklusive weißer LED-Hinterleuchtung und steckbarem Anschluss-Klemmblock mit Schraubklemmen. Geräte Konfiguration über rückseitiges LED-Display mit 3 Softtasten und 7-Segment-Anzeige, Anzeigemodus 180 Grad drehbar
für eine optimale Lese- und Bedienbarkeit sowie automatische
Adressierung bei erstmaligem Spannungszuschaltung.
Funktionen: Kamera horizontal und vertikal ein- und feststellbar von vorne, Umgebungslicht abhängige Einschaltung einer integrierten IR-Beleuchtung zur Unterstützung der Kamerafunktion bei Dunkelheit, integrierte Kameraheizung zur Vermeidung von Kondensat- und Frostbeschlag der Kamerakugel. Integrierter Türöffnerkontakt, Ruftaste mit Licht-/Türöffner-/Relais-Funktion einstellbar. Lautstärke, Mikrofonempfindlichkeit, Türöffnerfunktion und Ruftaster-Hinterleuchtung einstellbar. Ruftaster mit Quittierungston (abschaltbar) und taktiler Rückmeldung. Lautsprecher und Mikrofon sabotagegeschützt.
Ein-Mann-Inbetriebnahme durch LED-Display Konfiguration. Montageart: Einbaubar
Abmessungen: 120 x 120 mm Tiefe: 36 mm
Betriebstemperatur: -20 - 55 °C Betriebstemperatur: -20 - 55 °C
 liefern, montieren und betriebsfertig anschließen

Fabrikat : Elcom/ Artikel : REN610Y  oder gleichwertig

angebotenes Fabrikat/ Typ: ...............................................
Menge: 1,000 St

**1.5.310 Klingeltastermodul**
Klingeltastermodul
CZM-210 R-Tast LED-Schild gr 1/1 MODESTA
 zum Einbau in Standsäulen oder passend zu entsprechenden AP- bzw. UP-Unterputz-Rahmen für Außentürstationen. Bestehend aus einer 2 mm dicken Modulplatte aus Edelstahl matt gebürstet mit rundem Klingelknopf, flächenbündiges Namensschild (von vorn wechselbar) und
weiße LED-Beleuchtung. Systemtechnologie: MODESTA
Farbe: Edelstahl, Metall gebürstet
Abmessungen Frontplatte (B x H x T): 120 x 120 x 2 mm
Abmessungen Namensschild-Einlage (B x H): 85 x 55 mm
Betriebsspannung LED: 12 V AC

 liefern, montieren und betriebsfertig anschließen.

Fabrikat: Elcom/ Artikel: 5810125 oder gleichwertig

angebotenes Fabrikat/ Typ: ......................................
Menge: 1,000 St

**1.5.320 Ruftaster-Anschlussmodul mit Halterung**
Ruftaster Anschlussmodul EB mit selbstklebender Halterung für
Sprechanlagen/Intercom nach DIN EN 50486 zum Anschluss von max. 16 Ruftastern und max. 16 Tastenexpander, kaskadierbar für bis zu 256 Ruftaster. Einfacher Anschluss der Ruftaster mit einer Ader und einem gemeinsamen Fußkontakt, keine Matrix-Verschaltung nötig. Mit steckbarem Flachbandkabel 335 mm zum Kommunikationsmodul (Audio, Audi o/Video),
Adresseinstellung am Kommunikationsmodul. Ruftaster Anschlussmodul EB mit selbstklebender Halterung für Sprechanlagen/Intercom nach DIN EN 50486 zum Anschluss von max. 16 Ruf tastern und max. 16 Tastenexpander,
kaskadierbar für bis zu 256 Ruftaster. Einfacher Anschluss der Ruftaster mit einer Ader und einem gemeinsamen Fußkontakt, keine Matrix-Verschaltung nötig. Mit steckbarem Flachbandkabel 335 mm zum Kommunikationsmodul (Audio, Audi o/Video), Adresseinstellung am Kommunikationsmodul.
Farbe: Schwarz Werkstoff: Acrylnitril-Butadien-Styrol (ABS)
Abmessungen: 52 x 88 mm

 liefern, montieren und betriebsfertig anschließen

 Fabrikat : Elcom/ Artikel : REH312Y  oder gleichwertig

angebotenes Fabrikat/ Typ: ......................................
Menge: 1,000 St

*Hinweis: Nebeneingang Hof (Tür AT0.81-4)*
Nebeneingang Hof (Tür AT0.81-4)
Tableau mit Klingel-Türöfner- und Gegensprechfunktion,
Signalweiterleitung zu Tischsprechstelle Sekretariat

**1.5.330 Unterputz-Rahmen für Außentürstationen**
Unterputz-Rahmen für Außentürstationen
FMU-2/1EM Rahmen 2/1 UP Edelst. MODESTA
 zur Aufnahmen von Funktonsmodule vorbereitet für den flächenbündigen Einbau. Bestehend aus einem 2 mm dickem Frontrahmen aus Edelstahl matt gebürstet mit Spezialschrauben und UP-Gehäuse 55 mm Tiefe .
Farbe: Edelstahl, Metall gebürstet
Abmessungen
Frontplatte (B x H x T): 155 x 310 x 2 mm

 liefern, montieren und betriebsfertig anschließen.

 Fabrikat: Elcom/ Artikel: 4012181 oder gleichwertig

angebotenes Fabrikat/ Typ: ....................
Menge: 1,000 St

**1.5.340 Türlautsprechermodul**
Türlautsprechermodul
LRM-110 Türlautsprecher i2Audio MODESTA
zum Einbau in Standsäulen oder passend zu entsprech enden AP- bzw. UP-Unterputz-Rahmen für Außentürstationen als Sprechanlage/Intercom nach DIN EN 50486 in i2BUS-Technik. Komplettgerät bestehend aus einer 2 mm dicken Modulplatte aus Edelstahl matt gebürstet
mit Lochsprechgitter und Lautsprecherelektronik. Systemtechnologie: i2Audio Farbe: Edelstahl, Metall gebürstet Abmessungen Frontplatte (B x H x T): 120 x 120 x 2 mm Abmessungen (B x H x T): 120 x 120 x 38 mm
Montageart: Einbauinstallation Türöffnerkontakt potenzialfrei: max. 24V/1A Betriebsspannung über Bus: 24 V DC Betriebstemperatur: -20…55 °C
 liefern, montieren und betriebsfertig anschließen.

Fabrikat: Elcom/ Artikel: 5812010 oder gleichwertig

angebotenes Fabrikat/ Typ: .................................
Menge: 1,000 St

**1.5.350 Klingeltastermodul**
Klingeltastermodul
CZM-210 R-Tast LED-Schild gr 1/1 MODESTA
 zum Einbau in Standsäulen oder passend zu entsprechenden AP- bzw. UP-Unterputz-Rahmen für Außentürstationen. Bestehend aus einer 2 mm dicken Modulplatte aus Edelstahl matt gebürstet mit rundem Klingelknopf, flächenbündiges Namensschild (von vorn wechselbar) und
weiße LED-Beleuchtung. Systemtechnologie: MODESTA
 Farbe: Edelstahl, Metall gebürstet
Abmessungen Frontplatte (B x H x T): 120 x 120 x 2 mm
Abmessungen Namensschild-Einlage (B x H): 85 x 55 mm Betriebsspannung
LED: 12 V AC

liefern, montieren und betriebsfertig anschließen.

Fabrikat: Elcom/ Artikel: 5810125 oder gleichwertig

angebotenes Fabrikat/ Typ: .....................................
Menge: 1,000 St

**1.5.360 Taster-Expander**
Tastenexpander
BTE-116 Taster-Expander bis 16TLN EB
 zum Anschluss von max. 16 Klingeltastern für Sprechanlage -Intercom nach DIN EN 50486 in -Technik. Einfacher Anschluss der Ruftaster, keine Matrix-Verschaltung nötig. Steckbares Anschlusskabel zum Türlautsprecher, max. 16 Tastenexpander kaskadierbar. DREHFIX-Funktion: Ein-Mann-Inbetriebnahme durch Adressierung mit Drehcodierschalter. Systemtechnologie: 2Draht, i2Audio Anzahl der Klingeltasten: 16 Abmessungen (B x H x T): 24 x 75 x 19 mm Länge
Anschlusskabel: ˜ 30 cm Montageart: zum Einbau in Außenstation
 liefern, montieren und betriebsfertig anschließen.

Fabrikat: Elcom/ Artikel: 1703116 oder gleichwertig

angebotenes Fabrikat/ Typ: .........................
Menge: 1,000 St

*Hinweis: Tischsprechstelle im Sekretariat (EG R.0.26)*
Tischsprechstelle im Sekretariat (EG R.0.26)
Klingel- Türöffner- und Gegensprechstelle zum Nebeneingang Hof und zusätzlich Videofunktion zum Haupteingang

**1.5.370 Innenst. Video eckig 2D polarw glä TOUCH**
Video Innenstation zum Freisprechen für Sprechanlage nach DIN EN 5048 in 2Draht-Technik. Innenstation zur Wandmontage oder auf eine Gerätedose nach DIN 49073 bestehend aus Tragplatte mit Anschluss- Klemmblock und passenden Video-Designrahmen, beleuchtetes TFT- Farbdisplay 3,5 Zoll. Innenstation ist in 3 Bereichen eingeteilt, die im Display als Klartextanzeige angezeigt wird: Haupt-Funktionstasten mit 3 hinterleuchtete Symbolen (Öffnen, Stummschaltung, Gespräch annehmen),
Tastenfeld mit 3 Tasten und Touch-Wischfeld zur Bedienung im Menü.
Funktionen: Rufannahme/Rufen, Hören, Sprechen und Sehen, Türöffnen und Licht schalten, akustische und optische Rufsignalisierung.  Darstellung des Kamerabildes von der Türstation auf einem integrierten Farb-Display. 16 einstellbare Ruftonmelodien, Tür-/Etagen- oder Internruf-Zuordnung,
Ruftonlautstärke und Mikrofonempfindlichkeit stufenweise einstellbar und Rufton abstellbar. Parallelbetrieb bis zu 3 Innenstationen.
Etagen-Rufweiterleitung an gleich adressierte Innenstationen.
Freisprechen oder Push-to-Talk. DREHFIX-Funktion: Ein-
Mann-Inbetriebnahme durch Adressierung mit Drehcodierschalter.
Sonderfunktionen über DIP-Schalter sperrbar. Video Innenstation zum Freisprechen für Sprechanlage nach DIN EN 50486 in 2Draht-Technik. Innenstation zur Wandmontage oder auf eine Gerätedose nach DIN 49073 bestehend aus Tragplatte mit Anschluss- Klemmblock und passenden Video-Designrahmen, beleuchtetes TFT- Farbdisplay 3,5 Zoll.
 Innenstation ist in 3 Bereichen eingeteilt, die im Display als Klartextanzeige angezeigt wird: Haupt-Funktionstasten mit 3 hinterleuchtete Symbolen (Öffnen, Stummschaltung, Gespräch annehmen), Tastenfeld mit 3 Tasten und
Touch-Wischfeld zur Bedienung im Menü.
 Funktionen: Rufannahme/Rufen, Hören, Sprechen und Sehen, Türöffnen und Licht schalten, akustische und
optische Rufsignalisierung.  Darstellung des Kamerabildes von der
Türstation auf einem integrierten Farb-Display. 16 einstellbare
Ruftonmelodien, Tür-/Etagen- oder Internruf-Zuordnung, Ruftonlautstärke
und Mikrofonempfindlichkeit stufenweise einstellbar und Rufton
abstellbar. Parallelbetrieb bis zu 3 Innenstationen.
Etagen-Rufweiterleitung an gleich adressierte Innenstationen.
Freisprechen oder Push-to-Talk. DREHFIX-Funktion: Ein-
Mann-Inbetriebnahme durch Adressierung mit Drehcodierschalter.
Sonderfunktionen über DIP-Schalter sperrbar.
Farbe: Polarweiß
Werkstoff: Kunststoff
Breite: 93 mm Höhe: 163,50 mm Tiefe: 16 mm
Betriebstemperatur: 5 - 50 °C Betriebsspannung über Bus: 24 - 24 V
Stromaufnahme Betrieb: 220 mA Stromaufnahme Betrieb: 220 mA

liefern, montieren und betriebsfertig anschließen

Fabrikat : Elcom/ Artikel : REK621Y  oder gleichwertig

angebotenes Fabrikat/ Typ: ................................
Menge: 1,000 St

**1.5.380 Tischkonsole Innenstation TOUCH VIDEO**
Video-Tischkonsole für den Einsatz im Bürobereich. Bestehend aus einer Tischkonsole aus Kunststoff mit Edelstahlkern, 8-adriger Anschlussschnur mit Steckverbinder RJ-45. Passend für Innenstationen ELCOM.TOUCH Video.
Video-Tischkonsole für den Einsatz im Bürobereich. Bestehend aus einer Tischkonsole aus Kunststoff mit Edelstahlkern, 8-adriger Anschlussschnur mit Steckverbinder RJ-45. Passend für Innenstationen ELCOM.TOUCH Video.
Farbe: Anthrazit
Einbau-/Anschlussort: Freistehend, Mobil Länge
Anschlusskabel: 3000 mm Länge Anschlusskabel: 3000 mm
 liefern, montieren und betriebsfertig anschließen

Fabrikat : Elcom/ Artikel : REH003Y  oder gleichwertig

angebotenes Fabrikat/ Typ: ..........................
Menge: 1,000 St

*Hinweis: Netzgeräte für Gegensprechanlagen*
Netzgeräte

**1.5.390 Bus Strangversorgung mit Relais REG zum Einbau in UV**
Bus Strangversorgung mit Relais zur Versorgung von Innenstationen für Sprechanlage nach DIN EN 50486 in 2Draht- und i2Audio-Technik.
Reiheneinbaugerät zur Hutschienen-Montage nach DIN EN 60715 mit Anschlussklemmen in Stecktechnik. Verpolungssichere Versorgung der Bus- Komponenten mit SELV Bus-Kleinspannung. Gerät nicht kompatibel zu Türkommunikations-Anlagen anderer Hersteller. Relais-Kontakte für manipulationssicheren Türöffner mit einstellbarer Entriegelungszeit und für Beleuchtung mit einstellbarer Einschaltzeit. Integrierter Audio- Auskoppler. Kurzschluss-, Überlast- und Überhitzungsschutz sowie mit
LED-Anzeige für Betriebszustand. Bus Strangversorgung mit Relais zur Versorgung von Innenstationen für Sprechanlage nach DIN EN 50486 in 2Draht- und i2Audio-Technik. Reiheneinbaugerät zur Hutschienen-Montage
nach DIN EN 60715 mit Anschlussklemmen in Stecktechnik.
Verpolungssichere Versorgung der Bus- Komponenten mit SELV
Bus-Kleinspannung. Gerät nicht kompatibel zu Türkommunikations-Anlagen anderer Hersteller. Relais-Kontakte für manipulationssicheren Türöffner mit einstellbarer Entriegelungszeit und für Beleuchtung mit
einstellbarer Einschaltzeit. Integrierter Audio- Auskoppler.
Kurzschluss-, Überlast- und Überhitzungsschutz sowie mit LED-Anzeige für Betriebszustand.
Anzahl Module: 6 Höhe: 90 mm Breite: 106 mm Tiefe: 67
mm Anzahl der anschließbaren Teilnehmer: 32 Eingangsspannung: 230 - 230
V Leuchtstofflampen in duo-Schaltung: 1000 W 230 V Glüh- und
Halogenlampen: 2300 W Ausgangsspannung: 22 - 26 V Betriebsspannung: 230
- 230 V Betriebsspannung bei AC 60 Hz: 230 - 230 V Ausgangsstrom: 1250
mA Frequenz: 50 - 60 Hz
Schutzart IP: IP20 Schutzart IP: IP20

 liefern, montieren und betriebsfertig anschließen

Fabrikat :Elcom/ Artikel : RED011Y
oder gleichwertig

angebotenes Fabrikat/ Typ: ........................
Menge: 1,000 St

**1.5.400 Sicherheitstrafo 230V/12V 18VA 2PLE zum Einbau in UV**
Sicherheitstransformator mit getrennter Primär- und Sekundärwicklung. Schutz gegen Kurzschluss oder Überlast erfolgt durch einen integrierten thermischen Schalter auf der Primärseite. Breite Reiheneinbaugerät
(REG): 2 TE Betriebstemperatur: -20…35 °C Leistungsaufnahme: 18 VA Bemessungsbetriebsspannung Ue: 230 V Ausgangsspannung: 12 V
Anschlussquerschnitt bei flexiblem Leiter: 4mm² Anschlussquerschnitt bei starrem Leiter: 6mm² Leitungslänge zum Türöffner 0,5 A: max. 100 m
Leitungslänge zum Türöffner 1 A: max. 50 m
Frequenz: 50/60 Hz
Temperaturschutz: ja
 Kurzschlusssicher: ja

 liefern, montieren und betriebsfertig anschließen

 Fabrikat: Hager/Artikel: ST320  oder gleichwertig

angebotenes Fabrikat/ Typ: ..........................
Menge: 1,000 St

**1.5.410 Datenkabel 1000 MHz, S/FTP, Kat. 7, simplex in Rohre, Kanäle**
Paargeschirmtes 100-Ohm-Installationskabel mit
Gesamtgeflechtschirm für den Einsatz in der strukturierten
Gebäudeverkabelung. Bestens geeignet für Übertragungsfrequenzen
bis zu 1000 MHz, für alle Anwendungen der Klassen D bis F,
Multimedia (Video, Daten, Sprache, VoIP)

Aufbau:
Leiter: blanker Cu-Draht, AWG 23/1, 4 Paare
Paarschirm: Alu-kaschierte Polyesterfolie
Geflechtschirm: verzinntes Kupfer
Kabelmantel: halogenfrei, flammwidrig
Außendurchmesser: 7,5 ± 0,2 mm

auf vorhandene Kabelbühne, Kabelrinnen, in
Steigeschacht, in Zwischendecken, in Hohlwänden, Rohre,
Kanäle
einschl. Befestigungsmaterial und Sammelhaltern
in Teillängen liefern und verlegen
Menge: 450,000 m

#### Abschnitt 1.6 Einbruchmeldeanlage

**1.6.10 Multifunktionale Rechnerplatine MB-Secure PRO 5000**
Multifunktionale Rechnerplatine für Einbruchmelde- und
Zutrittskontroll-Anwendungen

MB-Secure PRO 5000
4 elektronisch abgesicherte BUS-Anschlüsse,
umschaltbar  - BUS-2  - IB2  - Modulbus/RS-485  -
AADP/RS-485 2 Fast Ethernet-Anschlüsse (10/100) mit
RJ-45 2 USB-Anschlüsse für LTE/4G oder zur
Parametrierung  8 konventionelle
Meldergruppen-Eingänge mit Löscheinrichtung 8
Halbleiterausgänge aktiv 12 V DC/50 mA
3 Eingänge für Abreißkontakt und Deckelkontakte 2 Relais 30 V DC / 4 A
Leistungsmerkmale-Auslieferungszustand ? 64 Bereiche ?
512 Meldergruppen ? 64 Türen/Schalteinrichtungen ? 512
Benutzer/Bediencodes/Datenträger ? 64 Raum/Zeitzonen ?
250 Makros
Modular ausbaufähig durch BUS-Teilnehmer und
Lizenzoptionen: max: - 512 Bereiche - 4096
Meldergruppen - 512 Türen (BUS-2) - 10.000 Benutzer -
512 Raum-/Zeitzonen - 2000 Makros - 32 konventionelle
Türen - 10.000 Benutzer für
Scharf/Unscharf/Zutrittskontrolle verwaltbar Bis zu 32
Modulbus/RS-485 Leser pro Zentrale Bis zu 10
Bedienteile pro BUS-2 Anschluss Leistungsfähige
Makro-Funktion zur Umsetzung komplexer
Aufgabenstellungen  Umfangreiche ZK-Funktionalität,
auch in Verbindung mit IQ MultiAccess und IQ
SystemControl Fernservice per Web-Interface
Fernbedienung und Fernparametrierung über IP/Ethernet
Programmierung über USB oder TCP/ IP in Verbindung mit
PC/ Laptop und Softwarepaket IQ PanelControl
WINMAG-Ankopplung direkt per TCP/IP mifare DESFire,
verschlüsselt Frei programmierbare Ein-/Ausgänge im
gesamten System Empfindlichkeit und
Abschlusswiderstand der  Meldergruppeneingänge
programmierbar Mit abgesetzten Energieversorgungen
(über BUS-2) erweiterbar  Funkkomponenten BUS-2  (max.
256 Funkteilnehmer) ? Max. 32 RF-Handsender einsetzbar
? Ereignisspeicher für bis zu 30000 Ereignisse ?
Einfaches Firmware-Update über USB-Stick ?
Kundenspezifische Texte mit bis zu 50 Zeichen für
Bereiche, Meldergruppen, Benutzer, Eingänge, Ausgänge,
Raum-/Zeitzonen
Technische Daten: Betriebsnennspannung 12V DC
Stromaufnahme unscharf  200 mA
Betriebstemperaturbereich -5°C bis +45°C
Umweltklasse  II

liefern und betriebsfertig montieren

Fabrikat: Honeywell Security Typ: MB-Secure PRO 5000
Artikel: MB-PN005

oder gleichwertig

angebotenes Fabrikat/ Typ: ...................................
Menge: 1,000 St

**1.6.20 Touchscreen Bedienteil MB V2, ws**
Touchscreen Bedienteil weiss
für den Betrieb an den Zentralen-Baureihen MB-Secure und MB-12/24/48/100/256 plus.

Kapazitiver 9"
Touchscreen im Tablet Design BUS-2 Schnittstelle zu
MB-Secure und MB-12/24/48/100/256plus Flaches
Kunststoffgehäuse, wahlweise Aufputz- oder
Hohlwandmontage Nur 30 mm bei Aufputz- bzw. 16 mm bei
Hohlwandmontage Leser für IK2/proX1 und IK3/proX2
Datenträger integriert Leser für mifare / mifare
DESFire EV1 und EV2 integriert LED-Anzeigen (rot,
grün, gelb und blau) zur Zustandsanzeige
Dialoggeführte intuitive Benutzerführung mit Symbolen
Klartextanzeige aller Meldungen Übersichtliche Anzeige
des Anlagenzustandes Flash-Technologie für Updates
Verschiedene Landessprachen möglich
VdS-Anerkennungs-Nr. G121014 VdS2252 Klasse C /
Umweltklasse II EN Konformität EN 50131-3: Grad 3 EN
50131-1: Umweltklasse II SES Konformität
SES-EMA-RL-T2:2010-08 Betriebsnennspannung U_b 12V DC
Betriebsspannungsbereich 10V DC bis 15V DC-
Stromaufnahme in Ruhe Bei 12V DC 190mA Bei 10V DC
220mA Stromaufnahme bei Max. Bildschirmhelligkeit 12V
DC: - im Mittel 230mA - max. 390mA Stromaufnahme bei
Max. Bildschirmhelligkeit 10V DC - im Mittel 270mA -
max. 480mA Integrierter Leser IK2/proX1, IK3/proX2 Und
mifare DESFire EV1, EV2 Lesedistanz 0 3cm für proX und
mifare Datenträger Frequenzband, Sendeleistung: proX1,
proX2 125 kHz <10dB A/m in 10m Entfernung mifare
13,56 MHz, <0dB A/m in 10m Entfernung
Bildschirmdiagonale (sichtbar) 9" (22,8cm)
Bildschirmformat 16 : 9 Umweltklasse gemäß VdS II
Umweltklasse gemäß EN 50131-3 Class II Schutzart nach
EN 60529 IP30 Betriebstemperaturbereich -5 °C bis +45
°C Lagerungstemperaturbereich -25 °C bis +60 °C
Relative Luftfeuchtigkeit 93% nicht Betauend Gewicht
850 g Abmessungen (B x H x T) 218 x 162 x 30 Mm Farbe
weiss

liefern und betriebsfertig montieren

 Fabrikat: Honeywell Security
Artikel: MB-TS001
oder gleichwertig

angebotenes Fabrikat/ Typ: ...................................
Menge: 1,000 St

**1.6.30 ZG4 Gehäuse für MB-Secure/PRO**
ZG4 Gehäuse für MB-Secure PRO

Plombierbares Stahlblechgehäuse mit
Schwenktür zum VdS-gerechten Einbau
einer MB-Secure PRO Rechnerplatine,
Erweiterungsmodulen sowie Netzteil und
Akkus. Mit eingebautem Deckelkontakt und
beiliegender Abreißsicherung.
Die mehrteilige Konstruktion mit
Rückwand und Montagerahmen sowie
abnehmbarem Gehäuserahmen ermöglicht die
unkomplizierte Installation und
Verdrahtung der elektronischen
Komponenten auf der Rückwand mit
anschließender Montage des
Gehäuserahmens. Die GSM-Kabelzuführung
erfolgt sabotagegeschützt im
Gehäuseinneren. Die Kabelzuführung kann
wahlweise aufputz oder von hinten
erfolgen. Bis zu zwei Akkus können durch
die Haltewinkel und optionalem
Montagezubehör 055280 Fixier- und
Klettband VdS-gerecht gesichert werden.
Zusätzlich ist der Einbau eines
Gehäuseschlosses 028050 oder 028051
möglich.

Platz für MB-Secure PRO
Rechnerplatine, 2 LTE Modems und 8
Erweiterungsmodule
2 vorgeprägte Öffnungen für
Antennenmontage
Vorprägung für ein Gehäuseschloß
Kabeleinführungen mit
Zugentlastungsmöglichkeit
Deckelkontakt und Wandabreißkontakt
mit Steckverbindern für MB-Secure PRO
Durchgängiger Potentialausgleich
Inkl. Verbindungskabel MB-Secure PRO
zu Netzteil
Kompatibel zu Netzteilen 013950,
013960
Akkustellplatz bis zu 2 x 65 Ah

Technische Daten:
Material: Stahlblech, pulverbeschichtet
Abmessungen: (BxHxT)580x640x300 mm
max. Akkustellraum: 565x280x180 mm
Gewicht: 20kg
max. Belastbarkeit: 80 inkl. Gehäuse
Schutzart nach EN60529: IP30
Gehäusefarbe: verkehrsweiß, ähnlich
RAL9016
Zulassung VdS beantragt

liefern und betriebsfertig montieren

Fabrikat: Honeywell Security
Typ: ZG3.1 Gehäuse für MB-Secure PRO

Artikel: 013760.10
oder gleichwertig

angebotenes Fabrikat/ Typ: ...................................
Menge: 1,000 St

**1.6.40 Netz-/Ladeteil 140Ah MB-Secure**
Netz-/Ladeteil 140Ah
Vollelektronisches, spannungsstabilisiertes und strombegrenzendes
Netz-/Ladeteil für Bereitschaftsparallelbetrieb mit Tiefentladungsschutz, Akkuüberwachung und Batteriedefekt-Erkennung, ausgelegt bis max.
140 Ah Akkukapazität.

? BUS-2-Kommunikation zu MB-Secure
? Permanente Akku-Überwachung von 2
Akkus
? Temperaturgeführte Akku-Ladespannung
? Spannungsstabilisiert mit
Strombegrenzung
? Tiefentladungsschutz
? Ladeschaltungsüberwachung
? Batteriedefekt-Erkennung
? Eingang für Sabotagekontakt
? Bis zu 5A / 8A Dauerstrom (gesamt)
? 1 Ausgang zur Zentrale mit 5A
? 4 Ausgänge ext. Verbraucher mit 2A /
1A / 1A / 1A
? Alle Ausgänge elektronisch
abgesichert, mit Taster zum Rücksetzen
bei Abschaltung
? Diagnose- und Servicefunktionen bei
BUS-2 Betrieb
? 14 LEDs zur Status- und
Störungsanzeige
? Akkutypen per DIP-Schalter wählbar
6,5Ah, 12Ah, 17Ah, 18Ah, 26Ah, 38Ah und
65Ah

Technische Daten:
Betriebsnennspannung: U_b 230 V AC
Betriebsspannungsbereich: 230 V AC - 10%
bis +15%
Frequenz: 47 Hz bis 63 Hz
Nennleistung 180 W
Leistungsaufnahme: 1,3A / 230 V AC
Ausgangsspannungsbereich: 10,5 bis 14,5
V DC
Maximaler Dauerstrom: 5 A / 8 A
Kurzzeitige Dauerstromentnahme: (max. 5
Min.) 5 A / 8 A
Maximaler Ladestrom: 8 A / 5 A
Akku für Notstromversorgung:
geschlossener Blei-Gel-Akku IEC60896-21
/60896-22
Anzahl anschließbarer Akkus: 2 max.
Mögliche Akku-Kombinationen:
6,5Ah/12Ah/17Ah/18Ah/26Ah/38Ah/65Ah
Akkuladung: 24h auf 80%
Betriebstemperaturbereich: -10 °C bis
+50 °C
Lagerungstemperaturbereich: -25 °C bis
+70 °C
rel. Luftfeuchte: max. 75% nicht
betauend
Umweltklasse gemäß VdS: II
Abmessungen (LxBxH):
ca. 250 x 105 x 70 mm
Gewicht: 1100 g
liefern und betriebsfertig montieren

Fabrikat: Honeywell Security
Artikel: MBPSU140

oder gleichwertig

angebotenes Fabrikat/ Typ: ...................................
Menge: 1,000 St

**1.6.50 Akku 12 V / 38 Ah VdS-Zugelassen**
Akku 12 V / 38 Ah VdS-Zugelassen
Leistungsmerkmale:
- Wartungsfrei
- Tiefentladesicher
- Lageunabhängig
liefern und betriebsfertig einbauen

Fabrikat: Honeywell Security
Artikel: 018008

oder gleichwertig

angebotenes Fabrikat/ Typ: ...................................
Menge: 2,000 St

**1.6.60 MB-Secure/PRO Option IP VdS2465 100 K.**
MB-Secure/PRO Option IP VdS2465 100 K.

Übertragungswege
- Ethernet/IP Schnittstelle der MB-Secure
- Mit 057820 zusätzliche Ethernet/IP-Schnittstelle
- Mit 057810 zuätzlich LTE/UMTS/GPRS+Ethernet/IP
Übertragungsprotokolle
- VdS SecurIP (AES 128/256Bit)
- VdS 2465-1 (AES 128Bit)
- E-Mail SSL verschlüsselt
- SMS (mit 057810)
VdS2463 Typ Z konform in Verbindung mit 057810
(Zentralenüberwachung)
Bis zu 4 Dual-Path bzw. 8 Single-Path Verbindungen
40 bedarfsgesteuerte Verbindungen
20 Anwahlfolgen mit je 20 Verbindungswegen
8 frei parametrierbare Testmeldungen (Routineruf)
100 Kanäle programmierbar
VdS-Meldungen, SMS und E-Mail mit freien Textbausteinen
100 E-Mail Adressen in 20 Gruppen
liefern und betriebsfertig montieren

Fabrikat: Honeywell Security
Artikel: 059830
oder gleichwertig

angebotenes Fabrikat/ Typ: ...................................
Menge: 1,000 St

**1.6.70 MB-Secure PRO LTE Modul**
MB-Secure PRO LTE Modul
Ermöglicht  die Aufschaltung/ Kommunikation zu Leitstellen

liefern und betriebsfertig montieren

Fabrikat: Honeywell Security
Artikel: MB-CM001
oder gleichwertig

angebotenes Fabrikat/ Typ: ...................................
Menge: 1,000 St

**1.6.80 Schlüsselanhänger MIFARE DESFire EV2**
Schlüsselanhänger
MB-Secure MIFARE DESFire EV2

ID-Schlüsselanhänger für berührungslos
arbeitende mifare DESFire
Leser/Bedienteile mit und ohne Tastatur.
Vorformatiert mit verschlüsselter
Honeywell-Applikation zum Einsatz an
MB-Secure als sicherer
Identifikationsmerkmalträger.
Höchste Sicherheit durch
AES-Verschlüsselung der für die
Scharf-/Unscharfschaltung/ZK-relevanten
Daten. Einfacher Einsatz an MB-Secure
durch IQ PanelControl, keine zusätzliche
Formatierung/Programmierung
erforderlich. Das Aufbringen weiterer
Applikationen ist möglich.

Technische Daten:
? 4k mifare DESFire EV2
Schlüsselanhänger
? Schwarzes Polycarbonat, mit massivem
Rahmen aus poliertem Edelstahl
? Wasserdicht
? 36,5 x 45,0 x 5,2 mm
? UID (Seriennummer) frei lesbar
? IS-Code aufgedruckt/gelasert
liefern und betriebsfertig montieren

Fabrikat: Honeywell Security
Artikel:
026350
oder gleichwertig

angebotenes Fabrikat/ Typ: ...................................
Menge: 50,000 St

**1.6.90 Sirenenmodul BUS-2 für MB-Secure/PRO VdS: G114026**
Sirenenmodul BUS-2 für MB-Secure/PRO VdS: G114026

Erweiterungsmodul für akustische und
optische Alarmierung
Das Modul erlaubt die Erweiterung einer
Einbruchmelderzentrale zum Anschluss von
akustischen Signalgebern und einer
Blitzlampe.
Leistungsmerkmale:
- Eigene Prozessorsteuerung zur
zyklischen Überwachung der
angeschlossenen Komponenten
- Adernsparende BUS-Technik
- Betrieb am BUS-2
- 2 frei programmierbare Analogeingänge mit Löschfunktion
- Alle Anschlüsse in praktischer
Löt-Stecktechnik
- Kompakte Bauweise, geeignet für
den Einbau in Zentralengehäuse oder
abgesetzte Montage im Feld in der
Nähe des entsprechenden Alarmierungsgerätes.
- Deckelkontakt
- Abreißkontakt
Technische Daten:
Betriebsspannung 12V DC
Betriebsspannungsbereich
10,5 V DC bis 15 VDC
Stromaufnahme inaktiv / Meldergruppen
offen LEDs aus 55 mA
Stromaufnahme aktiv mit Honeywell
048700.17 / 048720.17 max. 1 A
Stromaufnahme aktiv mit ESSER
160455.10 / 160456.10 max. 1,1 A
Schutzart nach EN 60529 IP 30
Umweltklasse gemäß VdS II
Betriebstemp.bereich -5° C bis +45° C
Lagerungstemp.bereich -25° C bis +70° C
Abmessungen Platine 121 x 90 mm
Abmessungen Gehäuse (LxBxH)
163 x 151 x 39 mm
Farbe verkehrsweiß
(ähnlich RAL 9016)
liefern und betriebsfertig montieren

Fabrikat: Honeywell Security
Artikel: 013920
oder gleichwertig

angebotenes Fabrikat/ Typ: ...................................
Menge: 1,000 St

**1.6.100 Kompaktalarmierung im Kunststoffgehäuse G100067**
Kompaktalarmierung mit Blitzlampe und
Druckkammerlautsprecher, geeignet für
den Außenbereich.
inkl. dauerhaft witterungsbeständiges
Kunststoffgehäuse.
Mit Sabotagekontakt, Abreißsicherung und
Anschaltmodul mit Überwachungsschaltung
für den Druckkammerlautsprecher.
Durchgriffschutz eingebaut.

Technische Daten:
Lautstärke >100 dB(A)
Blitzfrequenz ca. 2 Hz
Betriebsspannung 12 V DC
Stromaufnahme:
- Druckkammerlautsprecher typ. 250 mA
- Blitzlampe Schutzklasse nach EN 60529 IP 44
Umweltklasse gemäß VdS IV
Betriebstemperaturbereich
-25°C bis +60°C
Lagerungstemperaturbereich
-25°C bis +70°C
Abmessungen (BxHxT) 185x315x98 mm
Farbe: Gehäuse verkehrsweiß
(ähnlich RAL 9016)
Leuchtfeld rot

liefern und betriebsfertig montieren

Fabrikat: Honeywell Security
Artikel: 048720.1
oder gleichwertig

angebotenes Fabrikat/ Typ: ...................................
Menge: 1,000 St

**1.6.110 Türmodul für MB/ACS**
DCM PLUS Türmodul
KG 456 Türmodul für EMA- und
ZK-Zentralen Zur Verwendung an MB-Secure und
MB-Classic als IK3-Schalteinrichtung und an ACS PRO
und ACS-8 als Türmodul. Ermöglicht den Anschluß aller
benötigten Kontakte, Melder und Ausgänge zur
Überwachung und Steuerung, Melder und Ausgänge zur
Überwachung und Steuerung der Tür für Scharf-/Unscharf
bzw. Zutrittskontrolle. Als Eingabeeinrichtung können
über rückwirkungsfreie Schnittstellen je nach
Betriebsart bis zu 4 Leser angeschlossen werden.

Zur Ansteuerung von Sperreinrichtungen stehen zwei Relais
zur Verfügung Leistungsmerkmale an MB-Secure /
MB-Classic als IK3: - Scharf-/Unscharf und ZK mit
demselben  Leser - Berechtigungssteuerungen erfolgen
durch EMZ, optional durch IQMA/IQSC - Unterschiedliche
S/US und ZK-Kriterien  für Innen und Außen (MB-Secure)
- Mehrpersonen-ZK bis zu 9 Personen für  Innen und
Außen - Bereichswechselkontrolle (MB-Secure) - BUS-2
Schnittstelle zu  MB-Secure / MB-Classic -
Modulbus/RS-485 Schnittstelle für bis  zu vier Leser
mit beliebiger RFID  Technologie - Überwachte
MG-Eingänge für:  - Öffnungskontakt  -
Glasbruchsensor, löschbar  - ext. Deckelkontakt  -
Ankerkontakt - Eingang für Riegelschaltkontakt -
Eingang für Türfreigabe-Taster - Eingang für
Anwesenheitsüberwachung - Eingänge für Rückmeldung von
 Sperrelement 1/3 - Relais für Sperreinrichtung,
umkonfigurierbar auf Sperrelement-Ansteuerung -
Relais für ZK-Türöffner - Summer - DIP-Schalter für
BUS-2 Adresse - Deckelkontakt/Wandabreißkontakt -
Firmware-Update über BUS-2 Leistungsmerkmale an ACS
PRO/ ACS-8 im Türmodul-Modus: - Zutrittskontrolle für
zwei Türen oder  für eine Tür mit Ein-/Ausgangsleser -
Zwei Schnittstellen für Clock/Data-  Leser/Tastatur
mit LED rot+grün - Frei programmierbare Ein-/Ausgänge:
 - Drei überwachte MG-Eingänge  - Drei digitale
Eingänge  - Ein Halbleiterausgang  - Zwei Relais -
zwei Eingänge zur Überwachung Netzteil - Summer -
DIP-Schalter für BUS-Adresse -
Deckelkontakt/Wandabreißkontakt Technische Daten:
Betriebsspannung: 12 VDC Betriebsspannungsbereich: 9
... 15 VDC Stromaufnahme: max. 65 mA
Relais-Kontaktbelastbarkeit:  max. 2A, 30 VDC / 2A,
42VAC Betriebstemperatur: -5°C ... +55°C Schutzklasse:
IP 30 Gehäuse ABS Abmessungen (BxHxT): 163 x 152 x 40
mm Farbe: verkehrsweiß (ähnlich RAL 9016) Fabrikat:
Honeywell Security Typ: Türmodul für MB/ACS Artikel:
MB-DC001
liefern und betriebsfertig montieren

Fabrikat: Honeywell Security
Artikel: MB-DC001
oder gleichwertig

angebotenes Fabrikat/ Typ: ...................................
Menge: 19,000 St

**1.6.120 Türleser im Gehäuse**
Türleser im Gehäuse für Scharf-/ Unscharfschaltung
EMA/ZK-Leser im luminAXS Design mit mifare
DESFire-Lesetechnologie mit 16 Tasten.
Der luminAXS Leser mit 16 Tasten eignet sich zur
Scharf- und Unscharfschaltung der EMA und zur
Integration in Zutritts- kontrollanlagen.
Die Einbruchmelder- zentrale kann mittels Identifkationsmerkmalträgern, PIN-Code oder einer Kombination
daraus, individuell scharf und unscharf geschalten
werden. Desweiteren können je nach Zentralentyp bis zu
100 Steuerungs- und Schalt- funktionen realisiert
werden. Durch das schmale, flache und robuste Gehäuse
entspricht der Leser modernen architektonischen
Designanforderungen. Der Leser entspricht darüber
hinaus den neuesten Anforderungen für höchste
Sicherheits-Ansprüche.
Leistungsmerkmale: - Schmales, flaches und robustes
Gehäuse - Innen und Außen einsetzbar (IP65) - 16
Tasten - zeitbegrenzte Hintergrundbeleuchtung -
individueller PIN für jeden  Datenträger - Alle
Bedienfunktionen über:  - Transponder  - PIN  - PIN
und/oder Transponder  - Funktionstasten -
Überfallcode - Leuchtring als Designelement in
Dunkelblau - individuelle Farbanpassung des
Leuchtrings über Programmierbox USB  möglich. -
automatische Antennen-Reichweiten-  anpassung der
Übertragungs- und  Lesereichweite bei Montage des
Lesers  auf Metalloberflächen.  - 3 Status LEDs -
integrierter Summer - Sabotageüberwachung mit
integriertem  Mikroschalter. - Firmwareupdate möglich
(mit Programmierbox USB) - Anschluss über RS 485
oder Clock/Daten - individuelle Installation mit
Zubehör - VdS Klasse C zugelassen
Technische Daten: Betriebsspannung  12 V DC
Betriebsspannungsbereich 9 V bis 15 V DC Stromaufnahme
 im stand by Betrieb  <40 mA bei
zeitbegrenztem Schreib-Lesebetrieb inkl.
Zustandsanzeigen  <80 mA Schnittstelle  RS
485, Clock/Daten Schutzart  IP65
Umweltklasse gemäß VdS  IV Betriebstemperatur
-25°C bis +65°C Abmessungen (BxHxT)  80,4x80,4x13,5 mm
Farbe  graphitgrau (ähnlich RAL 7024)

liefern und betriebsfertig montieren

Fabrikat: Honeywell Security
Artikel: 027914.1
oder gleichwertig

angebotenes Fabrikat/ Typ: ...................................
Menge: 19,000 St

**1.6.130 Anschluss von bauseitigem Magnetkontakt**
Scharf-/ Unscharfschaltung im Gehäuse
EMA/ZK-Leser im luminAXS Design mit mifare
DESFire-Lesetechnologie mit 16 Tasten.
Der luminAXS Leser mit 16 Tasten eignet sich zur
Scharf- und Unscharfschaltung der EMA und zur
Integration in Zutritts- kontrollanlagen.
Die Einbruchmelder- zentrale kann mittels Identifkationsmerkmalträgern, PIN-Code oder einer Kombination
daraus, individuell scharf und unscharf geschalten
werden. Desweiteren können je nach Zentralentyp bis zu
100 Steuerungs- und Schalt- funktionen realisiert
werden. Durch das schmale, flache und robuste Gehäuse
entspricht der Leser modernen architektonischen
Designanforderungen. Der Leser entspricht darüber
hinaus den neuesten Anforderungen für höchste
Sicherheits-Ansprüche.
Leistungsmerkmale: - Schmales, flaches und robustes
Gehäuse - Innen und Außen einsetzbar (IP65) - 16
Tasten - zeitbegrenzte Hintergrundbeleuchtung -
individueller PIN für jeden  Datenträger - Alle
Bedienfunktionen über:  - Transponder  - PIN  - PIN
und/oder Transponder  - Funktionstasten -
Überfallcode - Leuchtring als Designelement in
Dunkelblau - individuelle Farbanpassung des
Leuchtrings über Programmierbox USB  möglich. -
automatische Antennen-Reichweiten-  anpassung der
Übertragungs- und  Lesereichweite bei Montage des
Lesers  auf Metalloberflächen.  - 3 Status LEDs -
integrierter Summer - Sabotageüberwachung mit
integriertem  Mikroschalter. - Firmwareupdate möglich
(mit Programmierbox USB) - Anschluss über RS 485
oder Clock/Daten - individuelle Installation mit
Zubehör - VdS Klasse C zugelassen
Technische Daten: Betriebsspannung  12 V DC
Betriebsspannungsbereich 9 V bis 15 V DC Stromaufnahme
 im stand by Betrieb  <40 mA bei
zeitbegrenztem Schreib-Lesebetrieb inkl.
Zustandsanzeigen  <80 mA Schnittstelle  RS
485, Clock/Daten Schutzart  IP65
Umweltklasse gemäß VdS  IV Betriebstemperatur
-25°C bis +65°C Abmessungen (BxHxT)  80,4x80,4x13,5 mm
Farbe  graphitgrau (ähnlich RAL 7024)

liefern und betriebsfertig montieren

Fabrikat: Honeywell Security
Artikel: 027914.1
oder gleichwertig

angebotenes Fabrikat/ Typ: ...................................
Menge: 36,000 St

**1.6.140 Anschluss von bauseitigem Riegelkontakt**
Scharf-/ Unscharfschaltung im Gehäuse
EMA/ZK-Leser im luminAXS Design mit mifare
DESFire-Lesetechnologie mit 16 Tasten.
Der luminAXS Leser mit 16 Tasten eignet sich zur
Scharf- und Unscharfschaltung der EMA und zur
Integration in Zutritts- kontrollanlagen.
Die Einbruchmelder- zentrale kann mittels Identifkationsmerkmalträgern, PIN-Code oder einer Kombination
daraus, individuell scharf und unscharf geschalten
werden. Desweiteren können je nach Zentralentyp bis zu
100 Steuerungs- und Schalt- funktionen realisiert
werden. Durch das schmale, flache und robuste Gehäuse
entspricht der Leser modernen architektonischen
Designanforderungen. Der Leser entspricht darüber
hinaus den neuesten Anforderungen für höchste
Sicherheits-Ansprüche.
Leistungsmerkmale: - Schmales, flaches und robustes
Gehäuse - Innen und Außen einsetzbar (IP65) - 16
Tasten - zeitbegrenzte Hintergrundbeleuchtung -
individueller PIN für jeden  Datenträger - Alle
Bedienfunktionen über:  - Transponder  - PIN  - PIN
und/oder Transponder  - Funktionstasten -
Überfallcode - Leuchtring als Designelement in
Dunkelblau - individuelle Farbanpassung des
Leuchtrings über Programmierbox USB  möglich. -
automatische Antennen-Reichweiten-  anpassung der
Übertragungs- und  Lesereichweite bei Montage des
Lesers  auf Metalloberflächen.  - 3 Status LEDs -
integrierter Summer - Sabotageüberwachung mit
integriertem  Mikroschalter. - Firmwareupdate möglich
(mit Programmierbox USB) - Anschluss über RS 485
oder Clock/Daten - individuelle Installation mit
Zubehör - VdS Klasse C zugelassen
Technische Daten: Betriebsspannung  12 V DC
Betriebsspannungsbereich 9 V bis 15 V DC Stromaufnahme
 im stand by Betrieb  <40 mA bei
zeitbegrenztem Schreib-Lesebetrieb inkl.
Zustandsanzeigen  <80 mA Schnittstelle  RS
485, Clock/Daten Schutzart  IP65
Umweltklasse gemäß VdS  IV Betriebstemperatur
-25°C bis +65°C Abmessungen (BxHxT)  80,4x80,4x13,5 mm
Farbe  graphitgrau (ähnlich RAL 7024)

liefern und betriebsfertig montieren

Fabrikat: Honeywell Security
Artikel: 027914.1
oder gleichwertig

angebotenes Fabrikat/ Typ: ...................................
Menge: 19,000 St

**1.6.150 Viewguard PIR AM BUS-2/BUS-1 VdS: G108036, Klasse C, Flächenoptik**
Viewguard PIR AM BUS-2/BUS-1 VdS: G108036, Klasse C, Flächenoptik

Passiv-Infrarot-Bewegungsmelder zum
Anschluss an EMZ über BUS-System.

Leistungsmerkmale:
- Adernsparende 3-Draht-BUS-Technik
- Betrieb am BUS-2 oder BUS-1
- Abdecküberwachung mit Speicher-
Möglichkeit
- Flächenspiegeloptik zur Überwachung
von Flächen mit 12 m x 12 m
- Umrüstbar auf Strecken- oder Vorhangoptik durch Austausch der Spiegeloptik
- Konventionelle Meldergruppe (ohne
Löschfunktion)
- Detektionsempfindlichkeit programmierbar
- Reichweite programmierbar
- Zyklischer Selbsttest
- Betriebsspannungsüberwachung
- LED-Anzeige Alarm, beim BUS-2 mit
Erstmelderkennung (EMK-Funktion)
- LED-Anzeige Störung
- Gehtestfunktion mit selektiver
LED-Anzeige
- LED-Anzeige deaktiviert im Zustand
''scharf'' und
''unscharf''
- Löschfunktion für Alarm- und
Störungsspeicher
- Temperaturalarm (nur BUS-2)
Alarmschwellen programmierbar
- Deckelkontakt und Abreißsicherung
- Gehäuse zur Eck- und Wandmontage
geeignet

VdS-Anerkennung gemäß Klasse C
Konform zu EN 50131-1 und EN 50131-2-2,
Grad 3

Technische Daten:
Betriebsspannung 12 V DC
Stromaufnahme
- Sensorik 0,6 mA BUS-2
3,0 mA BUS-1
- LED 4 mA
Reichweite 8 bis 15 m
Optikaufteilung 22 Zonen, 5 Ebenen
Öffnungswinkel 80°
Abdecküberwachung bis 30 cm
Betriebstemperatur -10 bis +55 °C
Schutzart IP 30
Abmessungen (BxHxT) 64x130x48 mm
Farbe verkehrsweiß
(ähnlich RAL 9016)

liefern und betriebsfertig montieren

Fabrikat: Honeywell Security
Artikel: 033432.2
oder gleichwertig

angebotenes Fabrikat/ Typ: ...................................
Menge: 110,000 St

**1.6.160 Inst.kabel J-Y(St)Y 2 x 2 x 0,8 mm in Rohre, Kanäle**
Installationskabel DIN VDE 0815 J-Y(St)Y 2 x 2 x 0,6 mm

auf vorhandene Kabelbühne, Kabelrinnen, in
Steigeschacht, in Zwischendecken, in Hohlwänden, Rohre,
Kanäle
einschl. Befestigungsmaterial und Sammelhaltern
in Teillängen liefern und verlegen
Menge: 500,000 m

**1.6.170 Inst.kabel J-Y(St)Y 4 x 2 x 0,8 mm in Rohre, Kanäle**
Installationskabel DIN VDE 0815 J-Y(St)Y 4 x 2 x 0,6 mm

auf vorhandene Kabelbühne, Kabelrinnen, in
Steigeschacht, in Zwischendecken, in Hohlwänden, Rohre,
Kanäle
einschl. Befestigungsmaterial und Sammelhaltern
in Teillängen liefern und verlegen
Menge: 4550,000 m

**1.6.180 Inst.kabel J-Y(St)Y 6 x 2 x 0,8 mm in Rohre, Kanäle**
Installationskabel DIN VDE 0815 J-Y(St)Y 6 x 2 x 0,8mm

auf vorhandene Kabelbühne, Kabelrinnen, in
Steigeschacht, in Zwischendecken, in Hohlwänden, Rohre,
Kanäle
einschl. Befestigungsmaterial und Sammelhaltern
in Teillängen liefern und verlegen
Menge: 300,000 m

**1.6.190 JE-H(St)H E30 Brand 2x2x0,8 Bd UP**
Installationskabel DIN VDE 0815 JE-H(St)H mit
integriertem Funktionserhalt E 30 nach DIN 4102-12, mit
rotem Außenmantel und Aufdruck -Brandmeldekabel-,
2 x 2 x 0,8 Bd,
liefern und verlegen in Teillängen unter Putz
einschließlich stemmen bzw. fräsen der Schlitze im
Mauerwerk, einschl. Bohrungen bis 30 mm
Menge: 1200,000 m

**1.6.200 Programmierung und Inbetriebnahme**
*** Pauschalposition
Programmierung und Inbetriebnahme nach erfolgter Installation der gesamten Sicherheitsanlage durch den
Installateur mit den notw. Systemparametern in Zusammenarbeit mit Betreiber und Planer.
Zuverfügungsstellung eines sach- und ortskundigen Technikers.
Die Schulung kann auf Betreiberwunsch in mehreren Abschnitten erfolgen.
Übergabe der Bedienungsunterlagen in Kurz- und Langform.
-Einspielen der Software und Hochfahren der Anlage
-Sicherung auf Datenträger
-Besprechung der Kundendaten
-Programmierung der Kundendaten
-Programmierung der Gerätegrundfunktionen
-Überprüfen der angeschlossenen Geräte
-Funktionstest der Zentrale
-Erstellen eines Prüfprotokolls (1:1-Prüfprotokoll)
-Erstellen eines Übergabeprotokolls mit schriftlicher Bestätigung..
Menge: 1,000 psch

**1.6.210 Basislizenz**
*** Pauschalposition
Basislizenz
Grundpakete für IQ MultiAccess:
- Demolizenz, inklusive 100 Ausweisen für eine EMA Zentrale MB-Secure oder einen ZK-Kontroller.
Diese Lizenz kann zu einer Vollversion aktualisiert werden durch Bestellung der Basislizenz IQMA2010 und einer oder beider Optionen IQMA2020 / IQMA2200.
- Basispaket IQMA2010, inklusive 500 Ausweisen, erweiterbar mit verschieden gestaffelten Ausweispaketen und lizenzfreier SQL-Datenbank Firebird. Bitte beachten Sie, dass zum Basispaket mindestens eine der Optionen IQMA2020 oder IQMA2200 dazu bestellt werden muss.
In Grundversion (eine Lokation):
- 65.500 Personen
- 999 Türen
- 512 Raum-/Zeitzonen
- Detaillierte Protokollierung aller Systemereignisse
- unbegrenzte Anzahl von
- Arbeitsstationen
- Terminals
- Türen
- Ausweisgruppen
- Abteilungen, Kostenstellen, Arbeitsgruppen
Integration:
- Import-Werkzeug für Personalstamm zur Übernahme aus SQL-Datenbanken oder über LDAP-Schnittstelle
- Export-Werkzeug für Personalstamm in die Formate XLS, TXT, HTML, XML
- Anbindung an WINMAG plus zur grafischen Gebäudedarstellung und Alarmüberwachung
- Integration mit BMT, Videoüberwachung und Gebäudesteuerung über WINMAG plus
- Integration mit EMT, RWT und Zeiterfassung direkt möglich
- Anschluss an biometrische Systeme der Zutrittskontrolle (über ACS-4 oder ACS-8)
- Integriertes Ausweiserstellungssystem

komplett betriebsfertig herstellen
Menge: 1,000 psch

**1.6.220 Einweisung des Betriebspersonals**
*** Pauschalposition
Der Auftragnehmer hat das Betriebspersonal des Auftraggebers in die Bedienung der Anlage dieses Titels
einzuweisen.
Die Einweisung hat so detailliert zu erfolgen, dass einfache Wartungsarbeiten und Reparaturen vom Betriebspersonal durchgeführt werden.Ferner soll die Einweisung so informativ sein, dass einfache Fehler schnell erkannt werden und beseitigt
werden können. Zur Einweisung ist entsprechendes Fachpersonal mit den notwendigen Meß- und Prüfgeräten bereitzustellen.Über die Einweisung des Personals ist ein Protokoll zu führen. Die Einweisung ist in Form einer Teilnehmerliste mit genauen
Einweisungsinhalten nachzuweisen und in dreifacher Ausfertigung
der Bauleitung zu übergeben.
Menge: 1,000 psch

**1.6.230 Alarmaufschaltung**
*** Pauschalposition
Diese Position umfasst alle Regieleistungen welche im Zusammenhang mit der Alarmaufschaltung anfallen.
Inklusive rechtzeitiger Beantragung benötigter Anschlüsse, mit Datendienst bei dem Netzbetreiber und Koordinationen zwischen dem Wachdienst und dem Betreiber.
Inklusive Einweisung des Wachdienstes in die wichtigsten Funktionen der Zentrale.
Menge: 1,000 psch

#### Abschnitt 1.7 Audiovisuelle Medien- und Antennenanlagen

**1.7.10 Digitales Infosystem, 75"- Display, mit UHD-4K-Auflösung.**
Digitales Infosystem im Eingangsbereich,
75"- Display,  mit UHD-4K-Auflösung.

Die interaktiven 4K-Displays der NovoTouch EK-Serie bieten die optimale Lösung für ansprechende hybride Meetings und Kurse. Die Displays verfügen über NovoConnect Wireless Collaboration, Videokonferenzfunktionen, BYOM (optional) und NovoDS Digital Signage.

Hardware
• 75-Zoll-Display mit 4K-Ultra-HD-Auflösung für herausragende Details und brillante Bilder
• 3 mm dickes, gehärtetes Glas für zusätzlichen Schutz vor Kratzern und Beschädigungen
• Integrierte Octa-Core-Prozessoren verbessern die Rechenleistung für vielfältige Benutzeranforderungen
• USB-A- und USB-C-Anschlüsse an der Vorderseite für schnelles Verbinden mit USB-Tastaturen/Mäusen, Speichermedien und Datenträgern
• USB-C 65W lädt Ihren USB-C-Laptop unterwegs
• Highspeed-Wi-Fi-6-Verbindung
• Zwei RJ45-Anschlüsse für einfache Ethernet-Erweiterung
• 2.1-Kanal-Lautsprecher bieten eine bessere Audioqualität als je zuvor
Software
• Integriert in das drahtlose Präsentations- und Kollaborationssystem NovoConnect für kabelloses und problemloses Präsentieren im Unterricht
• Gleichzeitige Verbindung mit bis zu 64 Benutzern und Präsentation von bis zu 4 Personen auf einem Display für die Zusammenarbeit in großen Gruppen
• Integriertes Whiteboard und Bildschirmanmerkungs-Apps Zur Förderung effizienter Zusammenarbeit in Besprechungsräumen und Klassenzimmern
• NTLiveScreen & NTLiveReceiver ermöglichen die Spiegelung des Bildschirms eines NovoTouch-Geräts auf ein anderes NovoTouch-Gerät.

• Zentrale Geräteverwaltung über Remote Manager Cloud- oder Windows-Software vereinfacht die IT-Administration.
• Integrierte NovoDS-Funktionalität als All-in-One-Digital-Signage-Lösung, einfach einzurichten und zu verwalten über den NovoDS.com Cloud-Service.

liefern, montieren und betriebsfertig anschließen

Achtung!
Vor der Bestellung ist die Freigabe der Bauleitung und IT- Abteilung des Bauherrn einzuholen.

Fabrikat/ Typ: VIVITEK NOVOTOUCH 4K UHD
All-in-One-Touchpanel

oder gleichwertig

angebotenes Fabrikat/ Typ: ..........................
Menge: 2,000 St

**1.7.20 Digital Signage Software**
- Webbasierte Administrationskonsole, SSL verschlüsselt
- Kompatibel zum Microsoft Edge (Chrome), Mozilla, Firefox, Apple Safari, Google Chrome
- Passwortgeschützter Zugriff von jedem internetfähigem PC aus möglich, auch ohne Softwareinstallation
- Zentrale Informationsseite mit aktuellem Systemstatus sowie allen relevanten Informationen und Terminen
- Bereitstellung von Hilfematerial in Form von PDF-Dokumenten
- Intuitive Gliederung der Funktionen und Menüpunkte
- Einfache Definition der Bildschirme und Inhalte
- Verwendung von Vorlagen oder eigenen Designs, bestehende Vorlagen können für eigene Designs kopiert und angepasst werden
- Integrierte Benutzerverwaltung
- Verwendung von vordefinierten Benutzerrollen
- Hierarchien und Freigabe von Inhalten inklusive E-Mailbenachrichtigung
- Einschränkung von Zugriffsrechten bis auf Sektorebene
- Benutzerkonten können zeitlich ablaufend definiert werden

Live-Ansicht von Systeminformationen und der aktuellen Darstellung der angebundenen Bildschirme als Screenshot
Bildschirme können in Gruppen zusammengefasst werden
Zeitgesteuertes Ein- und Ausschalten
Screendesigner mit umfangreichen Funktionen
Freie Platzierung und Ausrichtung von Sektoren
Definition und Verknüpfung von Ebenen (z.B. für Elemente mit eigenem Hintergrund) für Überlagerungen
Einstellung der Transparenz für beliebige Objekte
Einbindung von Widgets (dynamische Elemente, z.B. Uhr) und bereitgestellten Grafikelementen
Alternative Einteilungen sowie Designs mit zeitlicher Steuerung, inklusive periodischer Steuerung und Adhoc- Aktivierung
Newsticker zur Übermittlung wichtiger Informationen
Einstellbare Scrollgeschwindigkeit und -richtung
Erstellen von News über Online Editor inklusive Textformatierung
Einbindung von dynamischen Newsfeeds (RSS)
Festlegung der zeitlichen Gültigkeit für News
Zuordnung von News zu multiplen Sektoren und Bildschirmen
Umfangreiche Möglichkeiten zur Einbindung unterschiedlicher Inhalte
Diashows mit Grafiken (jpg, png) und einstellbarer Umschaltgeschwindigkeit
Videocontent (avi, mp4, mpg etc.) inklusive HD-Content
PDF-, HTML- und Text-Inhalte
Webseiten dynamisch per URL einbinden
Browserbasierter "WYSIWIG"- Editor zum Erstellen eigener Spots, inklusive Einbindung von Texten, Grafiken und dynamischen Inhalten
Automatische Synchronisation unterschiedlicher Inhalte ohne Benutzereingriff, z.B. zur Anzeige von exportierten Plänen, Dokumenten oder multimedialen Inhalten
Inhalte sind frei miteinander kombinierbar und werden über definierbare Regeln vom System formatiert

liefern, installieren und einrichten
Menge: 1,000 St

#### Abschnitt 1.8 Stemmarbeiten

*Hinweis: Anmerkung: Stemmarbeiten sind nur nach vorheriger*
Anmerkung: Stemmarbeiten sind nur nach vorheriger
ausdrücklicher Genehmigung durch die Bauleitung
auszuführen und bedürfen der schriftlichen Bestätigung.
Im übrigen sind alle Stemmarbeiten gem. den technischen
Ausführungen in die entsprechenden Positionen der Kabel
und Leitungen, Rohre, etc. einzukalkulieren.

**1.8.10 Schlitze in Mauerwerk 3 - 5 cm, T bis 5 cm**
Schlitze in Wände und Decken aus Mauerwerk fräsen,
nachträglich herstellen,
Schlitzbreite über 3 bis 5 cm, Schlitztiefe bis 5 cm.
Menge: 5,000 m

**1.8.20 Schlitze in Stahlbeton 3 - 5 cm, T bis 5 cm**
Schlitze in Wände und Decken aus Beton fräsen,
nachträglich herstellen,
Schlitzbreite über 3 bis 5 cm, Schlitztiefe bis 5 cm.
Menge: 5,000 m

**1.8.30 Schlitze in Mauerwerk 5 bis 10 cm, T bis 5 cm**
Schlitze in Wände und Decken aus Mauerwerk fräsen
nachträglich herstellen,
Schlitzbreite über 5 bis 10 cm,  Schlitztiefe bis 5 cm.
Menge: 5,000 m

**1.8.40 Bohrung 30 -50 mm, T 300 mm in Stahlbeton**
Bohrungen in Stahlbeton nachträglich herstellen,
Durchmesser über 30 bis 50 mm,Tiefe bis 300 mm,
einschl. Gestellung der erforderlichen Geräte und
Gerüste und Wasserabsaugung.
Menge: 20,000 St

**1.8.50 Bohrung 30 -50 mm, T 300 mm in Mauerwerk**
Bohrungen in Mauerwerk nachträglich herstellen,
Durchmesser über 30 bis 50 mm,Tiefe bis 300 mm,
einschl. Gestellung der erforderlichen Geräte und
Gerüste und Wasserabsaugung.
Menge: 30,000 St

**1.8.60 Bohrung 50-70 mm, T 300 mm in Stahlbeton**
Bohrungen in Stahlbeton nachträglich herstellen,
Durchmesser über 50 bis 70 mm,Tiefe bis 300 mm,
einschl. Gestellung der erforderlichen Geräte und
Gerüste und Wasserabsaugung.
Menge: 20,000 St

**1.8.70 Bohrung 50 -70 mm, T 300 mm in Mauerwerk**
Bohrungen in Mauerwerk nachträglich herstellen,
Durchmesser über 50 bis 70 mm, Tiefe bis 300 mm,
einschl. Gestellung der erforderlichen Geräte und
Gerüste und Wasserabsaugung.
Menge: 20,000 St

**1.8.80 Kernbohrung DN 100, T 500 mm in Stahlbeton**
Kernbohrung DN 100 in Wänden und Decken aus Stahlbeton
nachträglich herstellen, einschl. Gestellung der
erforderlichen Geräte und Gerüste und Wasserabsaugung.
Lochdurchmesser 100 mm,Tiefe bis 500 mm.
Menge: 30,000 St

**1.8.90 Kernbohrung DN 100, T 500 mm in Mauerwerk**
Kernbohrung DN 100 in Wänden und Decken aus Mauerwerk
nachträglich herstellen, einschl. Gestellung der
erforderlichen Geräte und Gerüste und Wasserabsaugung.
Lochdurchmesser 100 mm,Tiefe bis 500 mm.
Menge: 20,000 St

#### Abschnitt 1.9 Stundenlohnarbeiten

*Hinweis: Stundenlohnarbeiten*
Stundenlohnarbeiten
----------------------------
Stundenlohnarbeiten sind nur nach vorheriger
ausdrücklicher Genehmigung durch den Auftraggeber
auszuführen und bedürfen
der schriftlichen Bestätigung. Zuschläge für Nacht-,
Sonntags- und Feiertagsarbeit müssen vorab gesondert
genehmigt werden.

Anfallende Stundenlohnnachweise sind der Bauleitung
umgehend mit Angabe der ausge- führten Arbeiten
vorzulegen.(wöchentlich) Nachträglich eingereichte
Nachweise werden nicht mehr anerkannt.

Die von der Bauleitung unterschriebenen
Stundenlohnzettel gelten nur als Beschei- nigung, dass
die Leistungen erbracht wurden. Ein Anspruch auf Vergütung kann aus der Bescheinigung nicht abgeleitet werden, wenn
vertragliche Vereinbarungen im Gegensatz dazu stehen.

**1.9.10 Stundenlohnarb. Monteur, Facharbeiter**
Stundenlohnarbeiten Monteur; Facharbeiter

Für Arbeiten, die im Zuge der Bauarbeiten anfallen und
nicht eindeutig vorherbestimmt werden können, werden
folgende Stundensätze in Ansatz gebracht. Diese
Arbeiten dürfen nur auf schriftlicher oder eindeutiger Anweisung der Bauleitung ausgeführt werden und bedürfen der täglich zu
bescheinigenden Stundennachweise.

In den Stundenlohnsätzen sind einzukalkulieren:
Sämtliche Auslösungen, Wegegelder, Fahrgelder,
Überstunden- zuschläge, etc.
Menge: 50,000 h

**1.9.20 Stundenlohnarbeiten Helfer**
Stundenlohnarbeiten Helfer, Azubi

Für Arbeiten, die im Zuge der Bauarbeiten anfallen und
nicht eindeutig vorherbestimmt werden können, werden
folgende Stundensätze in Ansatz gebracht. Diese
Arbeiten dürfen nur auf schriftlicher oder eindeutiger Anweisung der Bauleitung ausgeführt werden und bedürfen der täglich zu
bescheinigenden Stundennachweise.

In den Stundenlohnsätzen sind einzukalkulieren:
Sämtliche Auslösungen, Wegegelder, Fahrgelder,
Überstunden- zuschläge, etc.
Menge: 50,000 h

#### Abschnitt 1.10 Sonstiges, Leerrohre, Muffen, Kabelschotts, Brandschutz

**1.10.10 Erstellung von Revisionsunterlagen für die Schwachstromtechnischen Anlagen**
Erstellung von Revisionsunterlagen in schriftlicher und
zeichnerischer Form, entsprechend den folgenden
Forderungen:
1.Auf den endgültigen Stand der Ausführung gebrachte
  Zeichnungen mit Eintragung in dem Außenanlagenplan
  und gegebenenfalls auch Schnitte,
- aller installierten Leitungen und Einbauteile
- Kennzeichnung aller Geräte und Einbauteile
  in Übereinstimmung mit den Stücklisten.
- Erstellung eines Strang- und Stromlaufplanes mit
  allen eingetragenen Aggregaten.
2.Herstellervorschriften.
- Betriebs- und Instandhaltungsanleitungen mit
  Ersatzteilempfehlung der der Hersteller.
- Verzeichnisse der Kundendienststellen.
3.Technische Datenblätter
- Angaben über sämtliche elektrische und mechanische
  Auslegungs- und Betriebsdaten.
4.Genehmigungsunterlagen
- Kopien sämtlicher Hersteller- und Behördenprüfbescheinigungen.
- Bescheinigungen beauftragter Abnahmestellen.
- Fachunternehmerbescheinigungen
5.Elektrotechnische Unterlagen.
- Schalt- und Regelpläne aller gelieferten
Anlagenteile.
- Verdrahtungspläne in Übereinstimmung mit der Ausführung.
- aktualisierte Grundrisspläne

Die bevorstehenden Unterlagen komplett vor Legung der
Schlußrechnung in 3-facher Ausfertigung 1 mal farbig in
einem stabilen Ordner nach vorstehender Reihenfolge
sortiert und abgeheftet übergeben. Zusätzlich sind die
Pläne 1 mal in DWG/PDF-Format auf digital
zu liefern.
Menge: 1,000 St

**1.10.20 Sammelschellen E-30-90 bis 3 St. Leitungen**
Sammelschellen E-30-90 incl. Befestigung
für Bündelung bis zu 3 Kabeln in einer Schelle,
entsprechend Zertifizierung in /an Betonwänden/
Betondecken
liefern und montieren.
Menge: 600,000 St

**1.10.30 Sammelschellen E-30-90 bis 15 St. Leitungen**
Sammelschellen E-30-90 incl. Befestigung
Material: Stahl, bandverzinkt nach DIN EN 10147,
(1 Halterung passend für 15 St. Leitungen  3 x 1,5 mm²)
komplett mit Langwanne, zur Befestigung vorhandener
und neu zu verlegender Leitungsanlagen, komplett
einschl. Befestigungsmaterial liefern und
montieren.
Menge: 400,000 St

*Hinweis: Leerrohre, Installationsrohre*
Leerrohre, Installationsrohre
-------------------------------------
Alle im Zuge der Rohr-, Kanalverlegung benötigten Wand-
und Deckendurchbrüche bis 30 mm Durchmesser und Tiefe
20 cm, sind in die Einheitspreise der Rohre bzw. Kanäle mit
einzukalkulieren.
Alle Rohre sind mindestens in der Ausführung ACF (VDE
0605) zu liefern.
Vor Verlegung der Rohre ist unaufgefordert der Nachweis
zu erbringen, dass die für den Einbau vorgesehenen
Rohre dieser Ausführung entsprechen.
Flexibeles Kunststoffrohr nach DIN, VDE 0605 ACF,
mittlere Druckbeanspruchung, sehr flexibel, ohne
Querschnittverengung.

**1.10.40 Isolierstoffrohr, flex, EN 16, u.P. in Beton**
Isolierstoffrohr DIN VDE 0605, mittelschwer, flexibel,
ACF, Nenngröße EN16
Flexibeles Kunststoffrohr nach DIN, VDE 0605 ACF,
mittlere Druckbeanspruchung, sehr flexibel, ohne
Querschnittverengung.
Verlegung geschlossen einschl. Muffen und Bögen,
in Unterputzausführung einschl. Fräsen in Beton,
liefern und verlegen
Menge: 10,000 m

**1.10.50 Isolierstoffrohr, flex, EN 20, u.P. in Beton**
Isolierstoffrohr DIN VDE 0605, mittelschwer, flexibel,
ACF, Nenngröße EN 20
Flexibeles Kunststoffrohr nach DIN, VDE 0605 ACF,
mittlere Druckbeanspruchung, sehr flexibel, ohne
Querschnittverengung.
Verlegung geschlossen einschl. Muffen und Bögen,
in Unterputzausführung einschl. Fräsen in Beton,
liefern und verlegen
Menge: 10,000 m

**1.10.60 Isolierstoffrohr, flex, EN 25, u.P. in Beton**
Isolierstoffrohr DIN VDE 0605, mittelschwer, flexibel,
ACF, Nenngröße EN 25
Flexibeles Kunststoffrohr nach DIN, VDE 0605 ACF,
mittlere Druckbeanspruchung, sehr flexibel, ohne
Querschnittverengung.
Verlegung geschlossen einschl. Muffen und Bögen,
in Unterputzausführung einschl. Fräsen in Beton,
liefern und verlegen
Menge: 10,000 m

**1.10.70 Isolierstoffrohr, flex, EN 16, u.P. in Mauerwerk**
Isolierstoffrohr DIN VDE 0605, mittelschwer, flexibel,
ACF, Nenngröße EN16
Flexibeles Kunststoffrohr nach DIN, VDE 0605 ACF,
mittlere Druckbeanspruchung, sehr flexibel, ohne
Querschnittverengung.
Verlegung geschlossen einschl. Muffen und Bögen,
in Unterputzausführung einschl. Fräsen in Mauerwerk
liefern und verlegen
Menge: 150,000 m

**1.10.80 Isolierstoffrohr, flex, EN 20, u.P. in Mauerwerk**
Isolierstoffrohr DIN VDE 0605, mittelschwer, flexibel,
ACF, Nenngröße EN20
Flexibeles Kunststoffrohr nach DIN, VDE 0605 ACF,
mittlere Druckbeanspruchung, sehr flexibel, ohne
Querschnittverengung.
Verlegung geschlossen einschl. Muffen und Bögen,
in Unterputzausführung einschl. Fräsen in Mauerwerk
liefern und verlegen
Menge: 60,000 m

**1.10.90 Isolierstoffrohr, flex, EN 25, u.P. in Mauerwerk**
Isolierstoffrohr DIN VDE 0605, mittelschwer, flexibel,
ACF, Nenngröße EN25
Flexibeles Kunststoffrohr nach DIN, VDE 0605 ACF,
mittlere Druckbeanspruchung, sehr flexibel, ohne
Querschnittverengung.
Verlegung geschlossen einschl. Muffen und Bögen,
in Unterputzausführung einschl. Fräsen in Mauerwerk
liefern und verlegen
Menge: 250,000 m

**1.10.100 Isolierstoffrohr, flex, EN 16, a.P., offen**
Isolierstoffrohr DIN VDE 0605, mittelschwer, flexibel,
ACF, Nenngröße EN16
Flexibeles Kunststoffrohr nach DIN, VDE 0605 ACF,
mittlere Druckbeanspruchung, sehr flexibel, ohne
Querschnittverengung.

Verlegung offen, mit Abstandsschellen, max. Schellenabstand = 25facher Rohrdurchmesser
liefern und montieren
Menge: 10,000 m

**1.10.110 Isolierstoffrohr, flex, EN 20, a.P., offen**
Isolierstoffrohr DIN VDE 0605, mittelschwer, flexibel,
ACF, Nenngröße EN20
Flexibeles Kunststoffrohr nach DIN, VDE 0605 ACF,
mittlere Druckbeanspruchung, sehr flexibel, ohne
Querschnittverengung.

Verlegung offen, mit Abstandsschellen, max. Schellenabstand = 25facher Rohrdurchmesser
liefern und montieren
Menge: 10,000 m

**1.10.120 Isolierstoffrohr, flex, EN 25, a.P., offen**
Isolierstoffrohr DIN VDE 0605, mittelschwer, flexibel,
ACF, Nenngröße EN25
Flexibeles Kunststoffrohr nach DIN, VDE 0605 ACF,
mittlere Druckbeanspruchung, sehr flexibel, ohne
Querschnittverengung.

Verlegung offen, mit Abstandsschellen, max. Schellenabstand = 25facher Rohrdurchmesser
liefern und montieren
Menge: 10,000 m

*Hinweis: Baulicher Brandschutz*
Baulicher Brandschutz
Alle Wand- und Deckendurchbrüche sind mit Brandschutzmaterial zu verschließen. Die Brandschutztechnische
Ausführung darf nur durch fachkundiges und geschultes
Personal ausgeführt werden. Die Eignung ist per
Zertifikat nachzuweisen.Bei allen Arbeiten ist ein Fabrikats- und
Prüfsiegel anzubringen.
Einbringung von S90/S30 Deckenschott, immer als
Hartschott. Einbringung von S90/S30 Wandschott, immer
als Weichschott. Die brandschutztechnische Zulassung
ist vorzulegen. Die Arbeiten sind durch einen Sachverständigen
mit abnehmen zu lassen. Komplett incl. liefern und
montieren

**1.10.130 Kabelabschottung bis 0,03m² F30**
Kabelabschottung zur Verhinderung von Brandübertragung,
form-, alterungs- und korrosionsbeständig, geeignet zur
Nachbelegung mit Kabeln, Feuerwiderstandsdauer 30 Minuten,
in Wänden und in Decken aus Mauerwerk oder Stahlbeton, abzudichtende Öffnungsfläche bis 0,03 m²,
belegt mit max. 60 % Kabeln, Leitungen oder
Installationsrohren, Ausführung zum Verschließen der Kabelsteiger/ -durchführungen mit Mörtelschott bzw. Schottelementen aus Mineralfaserplatten und einer dämmschichtbildenden Brandschutzbeschichtung.

Inkl.Kennzeichnungsschild und Zulassungsbescheid,
Zulassungsnummer Z-19.15-195
liefern und entsprechend Montageanweisung ausführen.
Menge: 30,000 St

**1.10.140 Kabelabschottung bis 0,05m² F30**
Kabelabschottung zur Verhinderung von Brandübertragung,
form-, alterungs- und korrosionsbeständig, geeignet zur
Nachbelegung mit Kabeln, Feuerwiderstandsdauer 30 Minuten,
in Wänden und in Decken aus Mauerwerk oder Stahlbeton, abzudichtende Öffnungsfläche bis 0,05 m²,
belegt mit max. 60 % Kabeln, Leitungen oder
Installationsrohren, Ausführung zum Verschließen der Kabelsteiger/ -durchführungen mit Mörtelschott bzw. Schottelementen aus Mineralfaserplatten und einer dämmschichtbildenden Brandschutzbeschichtung.

Inkl. Kennzeichnungsschild und Zulassungsbescheid,
Zulassungsnummer Z-19.15-195
liefern und entsprechend Montageanweisung ausführen.
Menge: 50,000 St

**1.10.150 Kabelabschottung bis 0,08m² F30**
Kabelabschottung zur Verhinderung von Brandübertragung,
form-, alterungs- und korrosionsbeständig, geeignet zur
Nachbelegung mit Kabeln, Feuerwiderstandsdauer 30 Minuten,
in Wänden und in Decken aus Mauerwerk oder Stahlbeton, abzudichtende Öffnungsfläche bis 0,08 m²,
belegt mit max. 60 % Kabeln, Leitungen oder
Installationsrohren, Ausführung zum Verschließen der Kabelsteiger/ -durchführungen mit Mörtelschott bzw. Schottelementen aus Mineralfaserplatten und einer dämmschichtbildenden Brandschutzbeschichtung .

Inkl. Kennzeichnungsschild und Zulassungsbescheid,
Zulassungsnummer Z-19.15-195
liefern und entsprechend Montageanweisung ausführen.
Menge: 25,000 St

**1.10.160 Kabelabschottung bis 0,03m² F90**
Kabelabschottung zur Verhinderung von Brandübertragung,
form-, alterungs- und korrosionsbeständig, geeignet zur
Nachbelegung mit Kabeln, Feuerwiderstandsdauer 90 Minuten,
in Wänden und in Decken aus Mauerwerk oder Stahlbeton, abzudichtende Öffnungsfläche bis 0,03 m²,
belegt mit max. 60 % Kabeln, Leitungen oder
Installationsrohren, Ausführung zum Verschließen der Kabelsteiger/ -durchführungen mit Mörtelschott bzw. Schottelementen aus Mineralfaserplatten und einer dämmschichtbildenden Brandschutzbeschichtung.

Inkl. Kennzeichnungsschild und Zulassungsbescheid,
Zulassungsnummer Z-19.15-195
liefern und entsprechend Montageanweisung ausführen.
Menge: 5,000 St

**1.10.170 Kabelabschottung bis 0,05m² F90**
Kabelabschottung zur Verhinderung von Brandübertragung,
form-, alterungs- und korrosionsbeständig, geeignet zur
Nachbelegung mit Kabeln, Feuerwiderstandsdauer 90 Minuten,
in Wänden und in Decken aus Mauerwerk oder Stahlbeton, abzudichtende Öffnungsfläche bis 0,05 m²,
belegt mit max. 60 % Kabeln, Leitungen oder
Installationsrohren, Ausführung zum Verschließen der Kabelsteiger/ -durchführungen mit Mörtelschott bzw. Schottelementen aus Mineralfaserplatten und einer dämmschichtbildenden Brandschutzbeschichtung.

Inkl. Kennzeichnungsschild und Zulassungsbescheid,
Zulassungsnummer Z-19.15-195
liefern und entsprechend Montageanweisung ausführen.
Menge: 5,000 St

**1.10.180 Kabelabschottung bis 0,08m² F90**
Kabelabschottung zur Verhinderung von Brandübertragung,
form-, alterungs- und korrosionsbeständig, geeignet zur
Nachbelegung mit Kabeln, Feuerwiderstandsdauer 90 Minuten,
in Wänden und in Decken aus Mauerwerk oder Stahlbeton, abzudichtende Öffnungsfläche bis 0,08 m²,
belegt mit max. 60 % Kabeln, Leitungen oder
Installationsrohren, Ausführung zum Verschließen der Kabelsteiger/ -durchführungen mit Mörtelschott bzw. Schottelementen aus Mineralfaserplatten und einer dämmschichtbildenden Brandschutzbeschichtung.

Inkl. Kennzeichnungsschild und Zulassungsbescheid,
Zulassungsnummer Z-19.15-195
liefern und entsprechend Montageanweisung ausführen.
Menge: 10,000 St

**1.10.190 Kanalbrandschottung für Wände und Decken S90**
Kanalbrandschottung für den Einbau in Wände und Decken
der Feuerwiderstandsklasse S 90 nach DIN 4102 Teil 9.
Die Kanalbrandschottung ist als Vorkehrung gegen eine
Brandübertragung für den Einbau in Wände aus Mauerwerk
nach DIN 1053 und Wände und Decken aus Beton bzw.
Stahlbeton nach DIN 1045 der Feuerwiderstandsklasse S
90 (feuerbeständig) vorgesehen.
Kanalbrandschottung, bestehend aus:
1 Kg Schottungsmasse
1St. Nachinstallationskeilen
1 St. Kennzeichnungsschild
1 St. Zulassungsbescheid
Zulassungsnummer Z-19.15-195
liefern und entsprechend Montageanweisung montieren.
Menge: 10,000 St

**1.10.200 S90 Brandschutzschaum bis 30 mm, beidseitig**
Verschließen von Einzelbohrungen mit Brandschutzschaum S90,
für Bohrungen bis 30 mm Durchmesser, beidseitig verschließen
liefern und herstellen
Menge: 60,000 St

**1.10.210 S90 Brandschutzschaum bis 50 mm, beidseitig**
Verschließen von Einzelbohrungen mit Brandschutzschaum S90
für Bohrungen bis 50 mm Durchmesser, beidseitig verschließen
liefern und herstellen
Menge: 60,000 St

**1.10.220 S90 Brandschutzschaum bis 70 mm, beidseitig**
Verschließen von Einzelbohrungen mit Brandschutzschaum S90
für Bohrungen bis 70 mm Durchmesser, beidseitig verschließen
liefern und herstellen
Menge: 40,000 St

**1.10.230 Brandschutzkanal I 90 / E 30, allseitig geschlossen, anstrichfertig**
Brandschutzkanal I 90 / E 30, allseitig geschlossen,
zur Umhüllung von Elektroinstallationen,
für Funktionserhalt nach DIN 4102, Teil 12, bzw. als
Installationskanal I 90 - I 120 nach DIN 4102, Teil 11,

aus vorgefertigten Brandschutzkanalstücken und einem
Deckel mit Innenfalz aus Glasfaserleichtbetonplatten,
für die auflagerfreie, direkte Decken- oder
Wandmontage. Lieferlänge 1.000 mm,

lichtes Innenmaß: Breite: 260 mm / Höhe: 105 mm
Außenmaß 150 x 320 mm

Befestigungsuntergrund: Betonwände bzw. Mauerwerk
inkl. Dichtungsstreifen und Senkkopfschrauben
zur Deckelbefestigung, inkl. Deckel

Einschließlich Lieferung und Montage mit Trennwinkel bei
Wandmontage bzw. Trennbügel bei Deckenmontage
Einschließlich Trennung für Stark- und Schwachstromkabel,

Die Kanalteile sind 1.000 mm lang und werden in
Durchsteckmontage mit jeweils drei brandschutztechnisch
geprüften Schraubankern vom Typ MMS 7,5 x 80 in Decken
aus Beton bzw. in Wänden aus Beton oder Mauerwerk
(Kalksandstein als Vollziegel oder Lochziegel bzw.
Ziegelvollstein) verbunden. Die Wandungsstärke des
Kanalbodens beträgt immer 15 mm. Die Wandungsstärke der
Seitenwände und Deckel variiert je nach
Feuerwiderstandsklasse des Brandschutzkanals. Die
Stoßfuge wird abgedichtet mit einem faserfreien,
selbstklebenden Dichtungsstreifen aus nichtbrennbarem
Schaumstoff.

Der Kanaldeckel wird mit systemgebundenen
Schnellbauschrauben an der Kanalwanne verschraubt.

komplett herstellen einschließlich Befestigungsmaterial,
mit allen erforderlichen Zuschnitten oder Formstücken
für Abzweige, Umlenkungen, Etagen-, Wand- und
Deckenanschlüsse
liefern und allseitig geschlossen und anstrichfertig
herstellen
Menge: 10,000 m

**1.10.240 Brandschutzgewebe als Kabelvollbandage**
Flexibler Glasfilamentgewebe- Verbundstoff,
außenseitig grau beschichtete PU- Oberfläche, innenseitig hellgraue Beschichtung mit Pyro-Safe-DG LS (Dämmschichtbildner auf Blähgraphitbasis)
bildet bei Feuer auf der Innenseite eine wärmedämmende
Schaumschicht, füllt den freien Raum zwischen Kabel und Kabelbandage aus, verhindert Branderweiterung

Brandschutzgewebe zur Anwendung als brandschutztechnisch notwendige Komponente im Innenbereich, auch in Räumen mit ständiger Nässe. Zur Verhinderung bzw. Verzögerung des Wärmedurchtritts durch Aufschäumen bei Einwirkung hoher Temperaturen im Brandfall

Eigenschaften
Flexibel· Reißfest · Reaktion ab ca. 150 °C

Verarbeitungshinweise·
Verarbeitungstemperatur = +5 °C, < +5 °C Reduktion der Flexibilität· Mit handelsüblichem Schneidwerkzeug wie z. B. Schere oder Cuttermesser

Verwendbarkeitsnachweis: abZ Z-19.11-2143
Farbe: Außen grau, innen hellgrau
Form: Innenseitig mit Dämmschichtbildner beschichtetes Gewebe
Flächengewicht: 1.000 g/m²  ±  10 %
Dicke: 0,7 mm  ±  10 %

liefern und fachgerecht verarbeiten

Fabrikat/ Typ Kabelbandage Pyro Safe DG CR LS

g. glw. ...............................................
Menge: 10,000 m²

**1.10.250 Schließen von DB 400 x 200 mm mit Mineralwolle, 47 dB**
Schließen von Durchbruch Größe 400 x 200 mm, bis 300 mm Wandstärke, mit Mineralwolle zur Gewährleistung der Schallschutzanforderung von 47 dB
Der Durchbruch ist belegt mit Kabeltrasse und Kabel.

Für Durchführungen von Kabeln bzw. Trassen durch Wände ohne Brandschutztechnische Anforderungen.
Menge: 50,000 St

**1.10.260 Schließen von DB 300 x 200 mm mit Mineralwolle, 47 dB**
Schließen von Durchbruch Größe 300 x 200 mm
bis 300 mm Wandstärke, mit Mineralwolle zur Gewährleistung der Schallschutzanforderung von 47 dB
Der Durchbruch ist belegt mit Kabeltrasse und Kabel.

Für Durchführungen von Kabeln bzw. Trassen durch Wände ohne Brandschutztechnische Anforderungen.
Menge: 25,000 St

**1.10.270 Schließen von DB 200 x 200 mm mit Mineralwolle, 47 dB**
Schließen von Durchbruch Größe 200 x 200 mm
bis 300 mm Wandstärke, mit Mineralwolle zur Gewährleistung der Schallschutzanforderung von 47 dB
Der Durchbruch ist belegt mit Kabeltrasse und Kabel.

Für Durchführungen von Kabeln bzw. Trassen durch Wände ohne Brandschutztechnische Anforderungen.
Menge: 30,000 St

#### Abschnitt 1.11 Wartung

**1.11.10 Wartung der Brandmeldeanlage**
Jährliche Wartung und technische Prüfung der
Brandmeldeanlage durch einen vom Hersteller autorisierten
Sachkundigen
inkl. Dokumentation der Prüfung in einem Prüfbuch.

Wartung des angebotenen Leistungsumfanges für die Zeit der
Gewährleistung von 1 Jahr nach erfolgter Gesamtabnahme
der vom AN erstellten Anlagen.
Die Wartung bezieht sich auf die in der Leistungsbeschreibung im Titel "Brandmeldeanlage"
benannten Leistungen und Anlagenteile.
Der Auftragnehmer ist bis zum Ablauf von 3 Monaten nach der Übergabe der Anlagen an die nutzende Verwaltung verpflichtet, mit dieser einen Wartungsvertrag auf Grund seines Angebotes abzuschließen.
Über den Umfang des Wartungsvertrags entscheidet die nutzende
Verwaltung. Der Auftragnehmer hat keinen Anspruch auf den
Abschluss des Vertrages.
Menge: 1,000 Jahr

**1.11.20 Wartung der RWA/ NRA-Anlage**
Jährliche Wartung und technische Prüfung der RWA-Anlage
durch einen vom Hersteller autorisierten Sachkundigen
inkl. Dokumentation der Prüfung in einem Prüfbuch.

Wartung des angebotenen Leistungsumfanges für die Zeit der
Gewährleistung von 1 Jahr nach erfolgter Gesamtabnahme
der vom AN erstellten Anlagen.
Die Wartung bezieht sich auf die in der Leistungsbeschreibung im Titel "RWA/NRA- Anlage
benannten Leistungen und Anlagenteile.
Der Auftragnehmer ist bis zum Ablauf von 3 Monaten nach der Übergabe der Anlagen an die nutzende Verwaltung verpflichtet, mit dieser einen Wartungsvertrag auf Grund seines Angebotes abzuschließen.
Über den Umfang des Wartungsvertrags entscheidet die nutzende
Verwaltung. Der Auftragnehmer hat keinen Anspruch auf den
Abschluss des Vertrages.
Menge: 1,000 Jahr

**1.11.30 Wartung der Einbruchmeldeanlage**
Jährliche Wartung und technische Prüfung der
EMA durch einen vom Hersteller autorisierten
Sachkundigen
inkl. Dokumentation der Prüfung in einem Prüfbuch.

Wartung des angebotenen Leistungsumfanges für die Zeit der
Gewährleistung von 1 Jahr nach erfolgter Gesamtabnahme
der vom AN erstellten Anlagen.
Die Wartung bezieht sich auf die in der Leistungsbeschreibung im Titel "Einbruchmeldeanlage"
benannten Leistungen und Anlagenteile.
Der Auftragnehmer ist bis zum Ablauf von 3 Monaten nach der Übergabe der Anlagen an die nutzende Verwaltung verpflichtet, mit dieser einen Wartungsvertrag auf Grund seines Angebotes abzuschließen.
Über den Umfang des Wartungsvertrags entscheidet die nutzende
Verwaltung. Der Auftragnehmer hat keinen Anspruch auf den
Abschluss des Vertrages.
Menge: 1,000 Jahr

### Bereich 2 500 - Außenanlagen und Freianlagen

#### Abschnitt 2.1 557 - Kommunikations,- Sicherheits und informationstechische Anlagen und Automation

**2.1.10 A-2Y(L)2Y...ST III BD 4 x 2 x 0,8 mm²**
Fernmelde- Außenkabel, A-2Y(L)2Y 4x2x0,8 STIII BD,
DIN VDE 0816-1
Kupferleiter blank, eindrähtig (massiv), PE-
Isolierung,
PE- Mantel, statischer Schirm aus Aluminiumband,
Außendurchm.= 13,5 mm, Cu-Zahl 268, Kennzeichnung mit
Fernsprechsymbolen und Meter- Markierung,
einschl. Kennzeichnungen je Ende,

im vorhandenen Kabelgraben
auf vorhandene Kabelbühne, Kabelrinnen,
in Steigeschacht,
einschl. Befestigungsmaterial,
liefern und verlegen
Menge: 50,000 m

**2.1.20 A-2Y(L)2Y...ST III BD 20 x 2 x 0,8 mm²**
Fernmelde- Außenkabel, A-2Y(L)2Y 20x2x0,8 STIII BD,
DIN VDE 0816-1
Kupferleiter blank, eindrähtig (massiv), PE-
Isolierung,
PE- Mantel, statischer Schirm aus Aluminiumband,
Außendurchm.= 19,5 mm, Cu-Zahl 201, Kennzeichnung mit
Fernsprechsymbolen und Meter- Markierung,
einschl. Kennzeichnungen je Ende,

im vorhandenen Kabelgraben
auf vorhandene Kabelbühne, Kabelrinnen,
in Steigeschacht,
einschl. Befestigungsmaterial,
liefern und verlegen
Menge: 50,000 m
